# BOS Spremberg
Angebotsaufforderung (GAEB DA XML 3.1, DA83)
Projekt: 23-042
Währung: EUR
Nebenangebote zugelassen: ja
Auftraggeber: Stadt Spremberg, Am Markt 1, 03130 Spremberg, Deutschland
Erstellt mit: GXML Toolbox V3.3 R20230829, iTWO_64 V12.0.744, 26.02.2026

## 4.2 Wärmeversorgungsanlagen
Datum: 26.02.2026

*Hinweis: 1. Allgemeine Projektbeschreibung*
1. Allgemeine Projektbeschreibung

Anlass und Ziel
Aufgrund stetig steigender Bedarfe, Anforderungen und
Schülerzahlen wird es seitens der Stadt Spremberg /
Grodk erforderlich, den Schul-/ Bildungsstandort der
BOS an der Wirthstraße 1 in 03130 Spremberg, zu
erweitern bzw. anzupassen.
Hierfür soll auf dem angrenzenden freien Grundstück ein
bedarfsgerechter Erweiterungsbau mit 2-Feld-Sporthalle
errichtet werden. Nach Inbetriebnahme des Neubaus
sollen die denkmalgeschützte Bestandssporthalle als
Stadthaus umgebaut und der bestehende Pausenhof
erweitert werden.

Lage
Das Hauptgebäude (B) und die Turnhalle (C) wurden in
den Jahren 1904-1905 als Grundschule und höhere
Mädchenschule errichtet. Bei den beiden Bestandsgebäude
handelt es sich um eingetragene Denkmäler.
Der im laufenden Schulbetrieb neu herzustellende
Schulerweiterungsbau (A) liegt auf der
gegenüberliegenden Straßenseite Ecke Wirthstraße /
Friedrichstraße. Das Baugrundstück ist über die
Wirthstraße erreichbar. Der an den Schulcampus
angrenzende Abschnitt der Wirthstraße wird im Zuge der
Maßnahme für den öffentlichen Straßenverkehr gesperrt.

Neubau Schulerweiterungsbau (A)
Der Schulerweiterungsbau ist als dreigeschossiger
Baukörper ohne Unterkellerung konzipiert. Richtung
Westen staffelt sich der Baukörper von drei
Vollgeschossen auf zwei Vollgeschosse herab. Die
verschiedenen Nutzungsbereiche sind über ein
gemeinsames Atrium zu erreichen. Ausgehend von dem
Atrium, das in Zuordnung zum zum Haupteingang
positioniert ist, sind alle Raumbereiche über eine
ringförmige Erschließung in guter Orientierbarkeit
erreichbar. Alle Räume sind barrierefrei erreichbar.

Gebäudeabmessungen: ca. 67,10 x 59,20 Meter.
BGF Erweiterungsbau über alle Geschosse: ca. 7.280 m².

Bei dem zu errichtenden Ergänzungsbau handelt es sich
um einen Sonderbau (Schule) der
Gebäudeklasse 5.
Tragende und aussteifende Elemente der Decken sowie
tragende Außen- und Innenwände werden als
Stahlbetonkonstruktionen ausgeführt. Nichttragende
Innenwände werden als leichte Trockenbaukonstruktionen
oder Mauerwerkswände errichtet.
Die Fassadenbekleidung wird aus Klinkern mit
Wärmedämmung entsprechend den Wärme- und
Brandschutzanforderungen ausgeführt. Die
Dachentwässerung erfolgt über Fallrohre, die hinter der
Fassadenverkleidung geführt werden.
Weitere Angaben zu der Art und Lage der baulichen
Anlagen sind den beilliegenden Planunterlagen zu
entnehmen.

Barrierefreiheit
Der Ergänzungsbau  und der Schulhof werden barrierefrei
auf Grundlage der DIN 18040-1 und der DIN 18024-1
geplant und ausgestattet.

Wärmeschutz
Alle Anforderungen des Gebäudeenergiegesetzes (GEG)
sind zu erfüllen.

Brandschutz
Alle Vorgaben aus dem Brandschutzkonzept müssen
umgesetzt werden.

Schallschutz
Die Mindestanforderungen für den Schallschutz gegen
Außenlärm müssen durch die Schalldämmung der
Außenbauteile gewährleistet werden.
Für den Schallschutz innerhalb des Ergänzungsbaus sind
die Anforderungen ebenfalls durch die Konstruktionen zu
gewährleisten. Anforderungen an die Raumakustik für
Unterrichtsräume werden durch akustische Maßnahmen
erfüllt.

Arbeitsschutz
Für den Ergänzungsbau sind u.a. die
Mindestanforderungen der Technischen Regeln für
Arbeitsstätten zu erfüllen. Sicherheitseinrichtungen
zum Arbeitsschutz für spätere Arbeiten im Sinne des
SiGe-Schutzes werden installiert.
Da sich die Baustelle auf einem in Nutzung stehenden
Schulcampus befindet, ist im Rahmen der
Baustelleneinrichtung besondere Vorsicht geboten. Die
Baustelle wird durch Bauzäune sicher vom restlichen
Grundstück getrennt.

Umweltschutz:
Es gelten die gesetzlichen Bestimmungen zum
Umweltschutz.

*Hinweis: 2. Allgemeine Vorbemerkungen*
2. Allgemeine Vorbemerkungen

Bei der Ausführung sind zusätzlich die nachfolgenden
Hinweise zu beachten.
Leistungen, die sich hieraus ergeben und im
Leistungsverzeichnis nicht gesondert vermerkt sind,
müssen in die Einheitspreise eingerechnet werden bzw.
sind in einem gesonderten Anschreiben zu vermerken.

Für die nachfolgend ausgeschriebenen Arbeiten gelten
die Allgemeinen Technischen Vorschriften für
Bauleistungen (VOB Teil C) in ihrer neuesten Fassung,
sowie die einschlägigen und neuesten Bestimmungen des
Deutschen Normenausschusses (DAN bzw. des Deutschen
Institutes für Normung), die anekannten Regeln der
Technik und die berufgsgenossenschaftlichen
Vorschriften.

Der Bieter ist verpflichtet, die im
Leistungsverzeichnis beschriebenen Positionen auf
Vollständigkeit, fachgerechte Ausführung und Eignung
für den vorgesehenen Verwendungszweck zu überprüfen.
Dieses gilt auch im Hinblick auf die zu erwartenden
Beanspruchungen der Bauteile.

Als selbstverständlich wird vorausgesetzt, dass sich
die Anbieter vor der Preisermittlung mit allen
Vertragsbedingungen, Plänen, Zeichnungen sowie den
örtlichen Verhältnissen vertraut gemacht haben.
Sofern vom Auftragnehmer nicht ausdrücklich
gegenteiliges erwähnt, sichert er mit der
Angebotsabgabe zu, dass die ihm zur Verfügung
gestellten Unterlagen und Angaben ausreichend waren, um
sämtliche zur Preisfindung erforderlichen Umstände zu
erfassen und damit die übernommenen Leistungen
abnahmereif und funktionsfähig zu den angebotenen
Preisen erbringen zu können.

2.1 Angaben zur Baustelle

Die örtlichen Gegebenheiten sind neben der
Leistungsbeschreibung, dem Lageplan und einer
Besichtigung zu entnehmen. Es wird dringend empfohlen,
die Baustelle bzw. das Baufeld vor Abgabe eines
Angebots zu besichtigen, um alle preisbeeinflussenden
Umstände für die Bauarbeiten berücksichtigen zu können.
Angaben zu den Bodenverhältnisse, dem Baugrund und
seiner Tragfähigkeit sind dem Baugrundgutachten (Anlage
zur Ausschreibung) zu entnehmen.

Die Baustelle liegt an der Wirthstraße gegenüberliegend
dem bestehenden Schulcampus.
Die Zufahrt der Baustelle ist über eine neu zu
schaffende Gehwegüberfahrt in der Wirthstraße möglich.
Abmessungen und Dimensionen der Durchgänge sowie
Gehweg- und Straßenbreiten sind den notwendigen
Ortsbesichtigungen des Bieters, skizzenmäßig dem
Lageplan und den beigefügten Planunterlagen zu
entnehmen. Stellplätze für PKW stehen auf dem
Baugrundstück nicht und auf der vorgesehenen
Baustelleneinrichtungsfläche nur eingeschränkt zur
Verfügung.
Die für den Baustellenverkehr erforderlichen Verkehrs-
und Anlieferflächen und Flächen für Materiallieferung
werden nur auf Veranlassung des Auftraggebers (AG)
erstellt bzw. zur Verfügung gestellt oder zugewiesen.
Es ist unbedingt zu beachten, dass während der
Baumaßnahme auf dem direkt an die Baustelle
angrenzenden Gelände laufender Schulbetrieb und dessen
Belange zu berücksichtigen sind. Die Fluchtwege aus dem
Bestands-Schulgebäude müssen immer freigehalten werden.
Die bestehende Feuerwehrzufahrt  und die
Feuerwehrbewegungsflächen zum in Nutzung befindlichen
Bestands-Schulgebäude und der Zugang zum Schulgebäude
sind dauerhaft  freizuhalten.

Verkehrsverhältnisse auf der Baustelle:
Dem AN obliegt die allgemeine Verkehrssicherungspflicht
für seinen Baubereich während der Bauzeit für die
auszuführenden Arbeiten.
Sofern der AN öffentlichen Verkehrsraum in Anspruch
nimmt, obliegt ihm auch hier die
Verkehrssicherungspflicht. Genehmigungen sind bei der
zuständigen Ordnungsbehörde einzuholen. Die
Organisation des eigenen Baustellenverkehrs obliegt dem
AN.
Behinderungen, die infolge ungenügender
Arbeitsvorbereitung und mangelhafter Logistik
entstehen, gehen zu Lasten des AN. Der AN hat sich ggf.
unter Einbeziehung der örtlichen Bauüberwachung des AG
mit den anderen Unternehmern zu koordinieren.

Anschlüssen für Wasser, Energie und Abwasser:
Das temporäre Baustromversorgungsnetz für die gesamte
Baumaßnahme, einschl. der Baustromverteiler und der
Baubeleuchtung im Bereich der Verkehrswege wird auf
Veranlassung des AG bereitgestellt. Alle weiteren
Anschlüsse sind durch den AN selbst zu erbringen.
Die Grenzwerte der zur Verfügung gestellten
Baustromanschlüsse (s. Vorschlag BE-Plan) betragen:
200 A für den Anschluss KVS 1
80 A für den Anschluss KVS 2
Benötigte Anschlusswerte für Maschinen sind vorab und
rechtzeitig vor Ausführung vor Ort zu prüfen. Die
Heranführung der erforderlichen Medien zum Arbeitsplatz
muss vom AN eigenverantwortlich organisiert werden.
Benötigte Unterverteilungen, Verlängerungen etc. hat
der Auftragnehmer zu stellen. Die Installation der
Verbindungen einschl. der Arbeitsplatzbeleuchtung
obliegt dem Auftragnehmer auf eigene Kosten.
Anschlüsse, Unterverteilungen und Verlängerungen etc.
werden nicht gesondert vergütet.
Die temporäre Bauwasserversorgung wird für die
Baumaßnahme auf Veranlassung des AG zur Verfügung
gestellt.

Baustellenschild, Werbung:
Ein Baustellenschild wird bauseits gestellt. Plakat-
und Firmenwerbung sind nur mit Genehmigung des AG
erlaubt. Das Fotografieren und Veröffentlichen der
Baumaßnahme ist ebenfalls nur mit Genehmigung des AG
erlaubt

Baustellengerüst:
Auf Veranlassung des AG wird ein längsorientiertes
Fassadengerüst, Lastklasse 4 (3,0 KN/m², Systembreite
SW09 mit einem Abstand zwischen Gerüst und Rohfassade
von ca. 45 cm bereitgestellt. Das Gerüst wird mit 30cm
breiten Konsolen versehen.
Wenn in den LV-Positionen nicht anders beschrieben sind
alle weiteren Gerüste, die vom AN für die
vertragsgemäßen Durchführung der Bauleistungen als
erforderlich erachtet werden, vom  AN aufzustellen,
vorzuhalten und in die Einheitspreise einzukalkulieren.
Die geltenden Normen sind einzuhalten.

Flächen, Räume:
Der AG gestattet dem AN auf dem Baugrundstück die im
Einzelnen näher beschriebenen Leistungen auszuführen.
Der AG stellt dem AN nur soweit ausdrücklich bekannt
und zugesagt Baustelleneinrichtungsflächen zur
Verfügung, siehe hierzu Lageplan bzw. Vorschlag des
Auftraggebers (AG) für die Baustelleneinrichtung
(BE-Plan). Die vom Auftragnehmer (AN) geplante
Baustelleneinrichtung ist zwingend mit der Bauleitung
des AG abzustimmen.
Für die sichere Lagerung seiner Baustoffe und für die
Unterbringung der Arbeitnehmer muss der Auftragnehmer
eigenverantwortlich sorgen. Entsprechend dem
Platzangebot sind Baustelleneinrichtungs- und
Materialanliefermöglichkeiten für die Baustelle in
einem begrenzten Umfang vorhanden. Räume werden nicht
gestellt.
Umlagerungen, mit denen während des Bauablaufs
gerechnet werden muss, werden nicht gesondert vergütet.
Der AG behält sich vor, die Nutzungsbedingungen zur BE
für den AN zu widerrufen, wenn dies aus Gründen des
Bauablaufs erforderlich wird.
Der Auftraggeber hält für alle Beschäftgte der
Baustelle einen Sanitärcontainer mit WCs und
Waschgelegenheiten vor.

Baustellensicherheit:
Der AN ist während der Zeitdauer der Bauzeit für die
auszuführenden Arbeiten für die Einhaltung der
Baustellensicherheit und die Beachtung der
Unfallverhütungsvorschriften der Berufsgenossenschaft
verantwortlich.
Der AN ist auch für das ordnungsgemäße Verschließen der
Baustelle verantwortlich. Sollten andere Gewerke oder
Beteiligte länger auf der Baustelle tätig sein, so ist
mit diesen eine Einigung über das Verschließen der Tor-
und Türanlagen zu treffen.
Der AN schützt, wenn in den nachfolgenden
Leistungstexten nicht anders beschrieben, die übrigen
Bauausführenden vor allen aus seinen Tätigkeiten
herrührenden Gefahren durch z.B. Absturzsicherungen,
Abschrankungen, Markierungen etc. Die vom AN
diesbezüglich auszuführenden Leistungen verstehen sich
einschl. Aufbau, Vorhaltung, Unterhaltung und Rückbau.
Die Schutzvorrichtungen sind so lange bestehen zu
lassen, bis jede Gefährdung von Personen oder Sachen
ausgeschlossen ist.

Sauberkeit / Ordnung:
Es wird besonderen Wert darauf gelegt, dass die
Baustelle jederzeit in einem ordnungsgemäßen,
aufgeräumten und besenreinen Zustand ist. Dazu sind,
sofern Dritte nicht behindert werden, die Arbeitsplätze
mindestens wöchentlich zu reinigen. Die hierbei
anfallenden Kosten sind in die Einheitspreise
einzukalkulieren. Anfallende Rest- und
Verpackungsmaterialien sind grundsätzlich in
Verantwortung und auf Kosten des AN abzufahren.
An den Arbeiten anderer Gewerke dürfen keine
Verschmutzungen entstehen. Ggf. verschmutzte
Oberflächen sind sofort und ohne besondere Aufforderung
zu reinigen.
Alle durch den Baubetrieb verursachten Verschmutzungen
im öffentlichen Bereich und auf den Nachbargrundstücken
sind ebenfalls sofort zu beseitigen.
Der AG behält sich vor, bei Nichteinhaltung der
Sauberkeit, anfallende Kosten durch Beseitigung durch
einen Dritten, anteilig zu Lasten des AN umzulegen.

Einmessung, Meterriss:
Alle für die vom AN zu erbringenden Leistungen
erforderlichen Vermessungs-, Einmess- und Messarbeiten,
sowie für die Erstellung der Aufmaße sind von ihm
eigenverantwortlich durchzuführen. Vermessungspunkte
sind ausreichend zu sichern, auch wenn diese nicht vom
AN hergestellt wurden. Diese Leistungen werden nicht
gesondert vergütet und sind in den angebotenen
Einheitspreisen kalkulatorisch zu berücksichtigen.
Vom AG werden zwei Hauptachsen und ein Höhenfestpunkt
übergeben.
Wenn in den LV-Positionen nicht anders beschrieben,
wird in jedem Geschoss nur ein Meterpunkt durch den AG
angebracht. Das "Heranholen" der Höhenpunkte an die
Ausführungsbereiche obliegt dem AN.

Vorhandene Anlagen, Abwasser- und Versorgungsleitungen
oder Kabel:
Siehe Lageplan. Ggf. vorhandene Schächte, Gullys,
Einläufe, Löschwasserhydranten und Rigolen dürfen nicht
überbaut werden bzw. sind zugänglich zu halten.

2.2. Angaben zur allgemeinen Ausführung

Den Arbeiten liegt die VOB, neueste Fassung,
insbesondere deren technische Vorschriften, sowie alle
DIN und sonstigen Vorschriften in der neuesten Fassung
zu Grunde.

Bei der Angebotsbearbeitung ist die Gesamtheit der
Vergabeunterlagen zu berücksichtigen.
Die dem Leistungsverzeichnis beiliegenden Unterlagen
gelten unmittelbar als Ergänzung der beschriebenen
Leistung. Leistungen, die sich hieraus ergeben und im
Leistungsverzeichnis nicht gesondert vermerkt sind,
müssen berücksichtigt werden und sind in die
Einheitspreise einzukalkulieren.
Alle Leistungen umfassen die Lieferung, Montage bzw.
Herstellung und den Einbau der beschriebenen Bauteile
und Stoffe, einschließlich Anlieferung, Abladen, Lagern
und Transport auf der Baustelle bis zur fertigen
Leistung einschließlich aller Nebenleistungen, wenn
nicht ausdrücklich im Leistungstext anderslautend
angegeben.
Die Vorhaltung aller zur Erbringung der Leistung
erforderlichen Maschinen, Geräte und Materialien ist im
Einheitspreis enthalten.

Maße:
Angaben von Bauteilabmessungen und absoluten Höhen sind
ca.-Angaben und müssen vor Ort durch Aufmaß des AN
verifiziert werden.Vor Beginn der Arbeiten hat der AN
sämtliche Maße am Bau eigenverantwortlich zu prüfen.
Beanstandungen sind der Bauleitung des AG umgehend
schriftlich mitzuteilen. Massenänderungen und
voraussichtliche Mehrkosten sind der Bauleitung des AG
vor der Ausführung schriftlich mitzuteilen.
Für Maßtoleranzen gelten, soweit nicht anders
aufgeführt, grundsätzlich die kleinsten Abmaße
in den jeweiligen Tabellen der Normen DIN 18202 bis
18203. Durch regelmäßige Kontrollmessungen ist die
Einhaltung der zulässigen Toleranzen nachzuweisen.

Einbau von Materialien:
Zur Ausführung dürfen grundsätzlich nur Materialien und
Konstruktionen gelangen, die hinsichtlich Verarbeitung
und Funktion eine hohe Gesundheits- und
Umweltverträglichkeit und eine hohe Wirtschaftlichkeit
und Nachhaltigkeit aufweisen. Für alle einzubauenden
Baustoffe sind Gütenachweise zu erbringen.
Vorgeschriebene und anzubietende Materialien sowie
bauseits zu liefernde Teile sind unter Beachtung der
Verarbeitungsrichtlinien der Hersteller und ggf. gemäß
den Vorgaben der Prüfzeugnisse und Zulassungen
einzubauen. Die Verwendung von Baustoffen oder
Bauteilen mit bauaufsichtlicher Zulassung bedingt die
Beachtung aller dort angegebenen Randbedingungen und
Anwendungsvorschriften.
Es dürfen nur Materialien verwendet werden, bei denen
dem AN bekannt ist, dass sie gleichwertig für mind.
fünf Jahre nachgeliefert werden können.
Der AN muss die genehmigungsfähige Verwendbarkeit des
eingebauten Bauprodukts vor der Ausführung nachweisen.

Später verdeckt liegende Leistungen werden nur
abgenommen, solange diese noch offen
liegen. Die Bauleitung ist deshalb rechtzeitig zur
Teilabnahme aufzufordern.
Sämtliche Positionen verstehen sich als komplette
Leistung, einschl. Anschlüsse, Befestigungen,
Kleinteilen etc..
Sind in den Positionen für die Leistung erforderliche
Stoffe nicht enthalten, so ist dies mit dem Hinweis
"wird gesondert vergütet" vermerkt. Ansonsten gilt die
Leistung einschließlich aller hierfür erforderlichen
Stoffe.

Ausbau / Abbruch von Materialien:
Sind in den Positionen der nachfolgenden Titel
Materialien auszubauen oder abzubrechen, so geht dies
in das Eigentum des AN über, wenn in den entsprechenden
Positionen nichts anderes vermerkt ist. Ausgebautes
Material ist grundsätzlich sofort in Container zu
schaffen oder direkt zu laden und abzufahren. Eine
freie Lagerung im Gebäude oder im Bereich der
Baustelleneinrichtung ist nicht zulässig.
Die fachgerechte Entsorgung/Beseitigung ist durch den
AN bzw. das eingesetzte Entsorgungsunternehmen
nachzuweisen.

Bemusterungen:
Der AN hat eine Bemusterung auf Anforderung des AG
durchzuführen. Das alleinige Entscheidungsrecht trägt
der AG in Abstimmung mit dem planenden Architekten. Dem
AG ist eine Frist von 5 Werktagen für die Entscheidung
einzuräumen.
Auf Verlangen des AG hat der AN den Nachweis der Güte
und Gebrauchstauglichkeit seiner Lieferungen und
Leistungen auf seine Kosten zu erbringen.

Schall- und Brandschutz
Die für den Schall- und Brandschutz relevanten
einschlägigen Regelwerke, DIN-Normen und
VDI-Richtlinien in der jeweils aktuellen Fassung sowie
das objektbezogene Brandschutzkonzept sind zu beachten.
Die technischen und organisatorischen Maßnahmen auf der
Baustelle erfordern u.a. den Brand- und
Explosionsschutz und liegen im Verantwortungsbereich
des AN.
Es gelten die gesetzlichen Bestimmungen.

Umweltschutz:
Es gelten die gesetzlichen Bestimmungen zum
Umweltschutz.

Lärmschutz
Die Ausführung der Bauarbeiten ist nur außerhalb der
schutzwürdigen Nachtzeit (Nachtruhe) bzw. der Sonn- und
Feiertage erlaubt.
Beim Einsatz der Baumaschinen und Geräte ist die
allgemeine Verwaltungsvorschrift zum Schutz gegen
Baulärm einzuhalten. Die eingesetzten Geräte dürfen die
vorgeschriebenen niedrigsten Immissionswerte nicht
überschreiten.

Das Bauwerk ist so zu errichten bzw. die Baustelle ist
so zu betreiben und jeder hat sich so zu verhalten,
dass schädliche Umweltimmissionen vermieden werden.

Während der Ausführung kann es zu Beeinträchtigungen im
Bauablauf durch den laufenden Schulbetrieb kommen. In
Prüfungszeiten kann es einzelne Tage geben, an denen
nicht oder nur eingeschränkt lärmintensive Tätigkeiten
ausgeübt werden können. Die entsprechende Information
erfolgt seitens des Bauherrn mit einem Vorlauf von
mind. 2 Wochen.

2.3. Angaben zur Organisation des AN

Planausgang an den AN:
Der Planausgang bzw. anderer Ausführungsunterlagen an
den AN erfolgt ausschliesslich digital per PDF / Email.
Wünscht der AN Plansätze in Papierform, so muss der AN
eigenständig und auf eigene Kosten für den Ausdruck,
bzw. Vervielfältigung, der zur Verfügung gestellten
PDF-Dateien Sorge tragen. Mögliche resultierende Druck-
und Plotkosten sind in die Einheitspreise
einzukalkulieren und werden nicht gesondert vergütet.
Die vom Auftragnehmer verwendeten Ausführungsunterlagen
müssen den Freigabevermerk des Auftraggebers oder der
Architekten tragen. Durch die Übergabe neuer Unterlagen
ungültig gewordene Unterlagen sind vom AN entsprechend
zu kennzeichnen und aufzubewahren.

Bauleitung/Fachbauleitung des AN:
Den nach Landesbauordnung verantwortlichen
Bauleiter/Fachbauleiter hat der AN vor Arbeitsaufnahme
schriftlich zu benennen und bei Arbeitsbeginn zu
stellen.

Der AN hat einen fachkundigen und zuverlässigen
Vertreter mit der örtlichen Bauleitung zu beauftragen
und diesen dem AG vor Baubeginn schriftlich zu
benennen. Der Vertreter des AN muss der deutschen
Sprache mächtig sein und täglich auf der Baustelle
anwesend sein.
Personaländerungen sind der Bauleitung des AG sofort
bekannt zu geben.

Um allen Beteiligten eine möglichst reibungslose
Bauabwicklung garantieren zu können, ist auf
Veranlassung des AG bzw. der beauftragten
Bauüberwachung regelmäßig eine Baubesprechung mit der
Bauleitung vorgesehen. An dieser hat der Auftragnehmer
oder ein verantwortlicher Vertreter des Auftragnehmers
teilzunehmen. Die vereinbarten Besprechungstermine sind
verbindlich einzuhalten.

SiGeKo:
Die Beauftragung des SiGe-Koordinators erfolgt durch
den AG, soweit nach Baustellenverordnung erforderlich.
Durch den SiGeKo wird eine Baustellenordnung übergeben.
Der AN ist dafür verantwortlich, dass ein
qualifizierter, ständig anwesender Mitarbeiter in die
SiGe-Planung eingewiesen wird.
Bei der Durchführung der Arbeiten ist der AN
(Arbeitgeber) für den Arbeits- und Gesundheitsschutz
seiner Arbeitnehmer verantwortlich.
Der AN hat schriftlich nachzuweisen, dass seine
Arbeitnehmer hinsichtlich des SiGe-Schutzes
unterrichtet wurden und hat dem SiGeKo eine
qualifizierte Gefährdungsbeurteilung vorzuweisen.
Werden Gerüste und Einrichtungen anderer AN mitbenutzt,
so sind diese auf Ordnungsmäßigkeit entsprechend UVV zu
prüfen. Bedenken sind der Bauleitung des AG und dem
SiGeKo schriftlich mitzuteilen.

Bauzeitenplan des AN:
Den Angebotsunterlagen sind die für die
ausgeschriebenen Leistungen gesetzten Beginn- und
Fertigstellungsfristen dargestellt. Ein detailliert
gegliederter Bauzeitenplan ist vom AN für die
beauftragten Leistungen unter Beachtung des
Rahmenterminplans des AG zu erstellen und spätestens
eine Woche nach Auftragserteilung dem AG zur Prüfung zu
übergeben. In diesem sind die jeweiligen Bauabläufe
schlüssig darzustellen, inkl. der erforderlichen
Planungsleistungszeiträume des AN. Leistungen Dritter
sind in diesen Bauzeitenplan mit zu berücksichtigen.
Aufgrund des Terminrahmes wird ein Großteil der Gewerke
parallel arbeiten. Die Arbeiten sind entsprechend zu
koordinieren.
Der Bauzeitenplan ist den Erfordernissen und
tatsächlichen Abläufen bei Bedarf fortzuschreiben.
Sofern in den Ausschreibungsunterlagen von -Tagen- oder
-Wochen- gesprochen wird sind stets -Kalendertage. bzw.
Kalenderwochen- gemeint. Wird von -Werktagen-
gesprochen, gelten die Tage von Montag bis Samstag,
jeweils einschließlich.

Baustelleneinrichtungsplan des AN:
Der AN hat einen skizzenhaften
Baustelleneinrichtungsplan zu erstellen. Ein
beiliegender Lageplan / Baustelleneinrichtungsplan kann
dafür als Grundlage dienen. Der BE-Plan des AN gilt als
Vorschlag, die Baustelleneinrichtung ist zwingend mit
der Bauleitung des AG abzustimmen.

Protokolle des AN:
Folgende Protokolle sind regelmäßig durch den AN der
Bauleitung des AG zu liefern, sofern nicht anders
vereinbart:
Bautagesberichte,
Lieferscheine (für alle Stoffe),
Wiegescheine( z. B. für angelieferte Bauteile vor
dessen Einbau).
Die Lieferung der Protokolle ist eine Nebenleistung und
wird nicht gesondert vergütet.

Dokumentation des AN:
Prüfzeugnisse und allgemein bauaufsichtliche
Zulassungen sämtlicher verwendeter Materialien (z.B.
hinsichtlich der Brand- und
Schallschutzqualifikationen) und Unterlagen, die für
den reibungslosen Betrieb des Gebäudes notwendig sind,
sind dem AG spätestens mit der Zusammenstellung der
Dokumentationsunterlagen vollständig und gesammelt zu
übergeben.
Alle notwendige Unterlagen sind dem AG spätestens 4
Wochen vor der geplanten Abnahme unaufgefordert  in
digitaler (1-fach) und Papierform (2-fach) zu
übermitteln.
Die Beschaffung, Zusammenstellung und Vervielfältigung
der erforderlichen Unterlagen ist mit den
Einheitspreisen des Angebots abgegolten.

In die Abnahmedokumentation gehört für jedes Gewerk:
Abnahmeniederschrift,
Fachunternehmererklärungen / Errichterbescheinigungen /
Gewährsbescheinigungen,
Zulassungen / Prüfzeugnissen / Verwendbarkeitsnachweise
mit Übereinstimmungsnachweisen,
Konformitätserklärungen,
Technische Merkblätter, wie z.B. Produktdatenblätter,
Einbau- und Montageanweisungen der Produkthersteller,
Bedienungs- und Pflegeanleitungen,
Prüfberichte und -protokolle,
Wartungsverträge bzw -angebote / Prüfbücher, Auflistung
der Prüfpflichtigen Anlagen mit Angaben zu den
erforderlichen Prüfzyklen.
ggf. Werks und Montageplanungen / Statik,
ggf. Berichte, Genehmigungen der Sachverständigen- und
Gutachterabnahmen,
ggf. Bürgschaft.

Ansonsten wird dem AN eine gesonderte Aufstellung zum
allgemeinen Inhalt der Dokumentationsunterlagen
übergeben.

### Bereich 1 Wärmeversorgungsanlagen

#### Abschnitt 1.1 Zentrale Wärmeerzeugung - Fernwärme

**1.1.10 Fernwärmeübergabestation, indirekt, 250 kW**
Fernwärmeübergabestation, für indirekte Fahrweise.
Gefertigt gemäß den einschlägigen DIN- und VDE-Vorschriften, den AGFW-Richtlinien und den jeweils gültigen TAB des Versorgers "Städtische Werke Spremberg", in geschweißter, geschraubter Ausführung, schwingungsfrei auf einem lackierten Rahmengestell montiert, verrohrt und verdrahtet.
Einschließlich Wärmedämmung als Hartschaumisolierung gemäß GEG mit 50 % Dämmdicke, bestehend aus FCKW-freiem Polyurethanschaum der Brennstoffklasse E gemäß EN 13501-1 ohne weiterführende Begutachtung nach DIN EN 16516, einsetzbar für Medientemperaturen bis 130°C in belüfteten Innenräumen. Zur Wartung und Inbetriebnahme ausgeführt mit leicht abnehmbaren Formteilen für Armaturen, Rohre, Bögen und Wärmeübertrager sowie deren Fixierung mit Spannringen aus nicht rostendem Federstahl.

Fernwärmekompaktstation bestehend aus:

Primärteil:
Volumenstromregler mit elektrischem Stellantrieb und Sicherheitsfunktion, PN 16/25, als druckunabhängiges Regelventil (PICV) zur Volumenstrom- und Temperaturregelung;
kombiniert mit elektrischem Antrieben zum Aufschalten des Signals einer elektrischen Regeleinrichtung;  24 V, 0-10 V;
1 Wärmemengenzähler-Paßstück für Zähler qp= 3,5 m³/h
(nach Festlegung durch den Versorger),
einschl. erforderlicher Stutzen zur Fühlermontage,
2 Muffen für Vor- und Rücklauftemperaturfühler,
2 Absperrarmaturen, Schmutzfänger, 2 Thermometer, Entleerung/Entlüftung
Druckstufe  PN 16
Anschlussnennweite  DN 40
einzustellender Nennvolumenstrom4,95 m³/h
Nennleistung (Winter)  250 kW
Auslegungstemperatur (Winter)90/45°C
min. erforderlicher Differenzdruck0,7 bar
(zuzüglich Druckverlust Wärmemengenzähler)

Sekundärteil:
Plattenwärmeübertrager in Cu-gelöteter Ausführung inkl. Wärmedämmung, Muffe für Vor- und Rücklauftemperaturfühler, TR/STW, Anschlussmuffe für die Druckhaltung, Membransicherheitsventil 3 bar; Manometer, Schmutzfänger, Absperrarmaturen, Thermometer, Entleerungen
Druckstufe  PN 6
Anschlussnennweite  DN65
Nennleistung (Winter)  250 kW
Auslegungstemperatur (Winter)70/40°C
Auslegungsvolumenstrom (Winter)7,33m³/h
min. erforderlicher Differenzdruck0,7 bar

Regelungstechnik: bauseits

Objektbezogene, nach den Einbring- und Aufstellmöglichkeiten, den örtlichen Gegebenheiten angepasste 3D-CAD-Konstruktion für max. zul. Stationsabmaß BxTxH: 2.000x1.000x1.800 mm
Gewicht: max. 300 kg

Hersteller/Typ
'....................................................'
vom Bieter einzutragen.

Komplett liefern und montieren.
Menge: 1,000 St

**1.1.20 Durchfl.wassererw. zentr Plattenwärmeüb. geschlossen hängend wärmeged. P 300 kW PN10**
STLB-Bau 2025-10 045
Durchflusswassererwärmer mit Plattenwärmeübertrager, angebunden an zentrale Wärmeversorgung, geschlossen, hängende Anordnung, wärmegedämmt,
Leistung '300' kW,

KVS-Wert primär '6,64' m3/h,

KVS-Wert sekundär '5,25' m3/h,
mit festem Stromanschluss, Bemessungsbetriebsspannung 230 V AC, ausgerüstet mit potentialfreiem Sammelstörmeldekontakt, Nenndruck trinkwasserseitig 1 MPa (10 bar), Deckung der Zirkulationswärmeverluste DIN 1988-300, primäre Vorlauftemperatur 75 Grad C, Plattenwärmeübertrager aus nichtrostendem Stahl, Werkstoff-Nr 1.4401, Montageverbindung EPDM-gedichtet, Regelung elektronisch, lernfähig mittels adaptiver Regelungstechnik, Leistungsregelung stufenlos, einschl. Messwertgeber zur Erfassung der Temperaturen am Ein- und Austritt Trinkwassererwärmer und des Volumenstroms Trinkwasser, mit thermischer Desinfektions-Funktion DVGW W 551, kontinuierliche Erfassung der Betriebsdaten und Speicherung auf Datenträger, einschl. Absperrorganen für Wartung und Instandsetzung, Membran-Sicherheitsventil im Gerät integriert und freiem Ablauf DIN EN 1717,
Hersteller und Typ '....................................................' vom Bieter einzutragen
Menge: 1,000 St
Leistungsbereichkatalog: 045

**1.1.30 Pufferspeicher**
Pufferspeicher PN 6 für Warmwasser-Zentralheizungsanlage
in zylindrischer Ausführung aus Stahl S235JR oder P235GH, ausgelegt nach DGRL und in Anlehnung an AD2000 Merkblätter B1, B2, B9 sowie S3/3.
mit ober- und unterseitigen Klöpperböden auf drei Standfüßen bzw. Ringkonsole. Wandstärke 3-12 mm, je nach Auslegung.
Anschluss-Stutzen aus nahtlosem Stahlrohr nach EN 10220
mit Flanschen nach DIN PN 6 und Gewindestutzen.
Oberfläche innen roh, außen grundiert mit Rostschutzanstrich.
Werkseitig druckgeprüft und grundiert.
Abmaße ohne Isolierung:
Nutz-Nenninhalt 1.500 Liter
Durchmesser maximal 1.000 mm
(Rohbaumaß der Türöffnungsbreite 1,13 m)
Maximale Höhe inkl. Entlüftung 2.200 mm
Kippmaß ca. 2,15mm
Betriebsdruck 6 bar, Betriebstemperatur 95°C
Ausrüstung:
4 Gewindeanschlussstuzen 1 1/2" / PN6
3 Fühlermuffen 1/2"
1 Entlüftungsmuffe 3/4",
1 Entleerung 2" seitlich nach außen geführt
1 Prüföffnung 2"
liefern, zum Aufstellraum transportieren, ebenerdig einbringen und montieren.
Menge: 1,000 St

**1.1.40 Isolierung Pufferspeicher**
Isolierung passend zu vor angebotenen 1.500 l Pufferspeicher
Dämmmaterial aus 100 % Polyesterfaservlies, gemäß Öko-Tex Standard 100, unempfindlich gegen Temperaturschwankungen,
nicht reaktiv, allergikerfreundlich und hautsympathisch.
Verringerter Kamineffekt im Vergleich zu Weichschaum durch bessere Anpassung an den Speicher.
Mit Nachweis der Brandschutzklasse B2 nach DIN 4102.
Stärke mind. 130 mm, Lambda-Wert max. 0,040 W/mK
Inkl. der zusätzlichen Stutzenausschnitte liefern und montieren.
Menge: 1,000 St

**1.1.50 Prüfung und Freigabe der FW-Station bei den Stadtwerken**
Für die angebotene, nicht durch die Spremberger Stadtwerke bereitgestellte Hausstation ist das Schaltschema vor Beginn der Installationsmaßnahmen im Auftrag des Kunden zur Prüfung und Freigabe bei den Stadtwerken einzureichen.
Achtung: Die Freigabe ist Voraussetzung für den Antrag
auf Inbetriebsetzung.
Pauschalpreis für alle damit verbundenen Aufwendungen
Menge: 1,000 St

**1.1.60 Anlagenschaltbild gemäß TAB**
An der Hausstation ist das Anlagenschaltbild gemäß TAB der Stadtwerke gut sichtbar anzubringen. Leitungen und Absperrarmaturen sind zu kennzeichnen.
Pauschalpreis für alle damit verbundenen Aufwendungen
Menge: 1,000 St

**1.1.70 Inbetriebnahme und Einweisung FW-Station**
Inbetriebnahme der vor beschriebenen Fernwärmestation,
inkl. Einweisung des Bedienpersonals und Protokollierung der Systemparameter durch den Kundendienst des Herstellers.
Pauschalpreis
Menge: 1,000 St

**1.1.80 Nachspeiseeinrichtung, manuell**
Manuelle Nachspeisung
Qp1,5 DN15 PN16 / 6
zur Nachspeisung aus dem Trinkwassernetz bestehend aus:
- 2 Absperrarmaturen ½"
- 1 Rohrtrenner Typ BA
- 1 Schmutzfänger ½"
- 1 Magnetventil
- 1 Druckminderer auf Hausnetz < 6 bar
- 1 Wasserzähler Qp1,5 mit Beglaubigung,
Schnittstelle zur MSR über M-Bus
- 1 Druckgeber
- 1 Hauptschalter
- Betriebsmeldung
- Störmeldeleuchte
- potentialfreier Kontakt
- Verbindungs- und Befestigungsteile einschließlich Anschluss an TW-Netz und Sekundärnetz PN 6
- Basisarmatur zur Aufbereitung von Füll- und Ergänzungswasser mittels Ionenaustauschverfahren zum Schutz von Wärmeerzeugern u. Warmwasserheizungsanlagen gemäß VDI 2035 (8,4°dH). Leergehäuse montagefertig mit Wandhalterung, inkl. Mischbetthazpatronen.
- Aufsatzverschneidearmatur zur Einstellung eines wählbaren Ausgangswasserhärtebereichs für Enthärtungsarmaturen. Im Einzelnen bestehend aus:
– Verschneideventil mit Einstellskala
– Bypassrohr
– Verschraubungssatz zur Montage an o.g. Enthärtungsarmaturen
Menge: 1,000 St
DIN276-1_08: 421
DIN276_18: 421

**1.1.90 Füllschlauch 1/2"**
Füllschlauch für Heizanlagen, gewebeverstärkt, an den KFE-Hähnen zur Entleerung, einschl. beidseitiger Anschlussverschraubung auf Geräteanschlussventil und KFE-Hahn, einschl. Schlauchhalter zur Wandmontage, DN 15, PN10
Menge: 8,000 m
DIN276_18: 421

**1.1.100 Membran-Außdehnungsgefäß**
Membran-Druckausdehnungsgefäß für
geschlossene Heizungs- und Kühlwasseranlagen,
gebaut nach DIN EN 1383, Zulassung gemäß Richtlinie für Druckgeräte
2014/68/EU.
- Fußkonstruktion zur Befestigung
- außen beschichtet
- mit Butylblase
Nennvolumen : 600 Liter
Nutzvolumen max: : 450 Liter
zul. Vorlauft. Vers.-Anlage: 120 °C
zul. Betriebst. Membrane : 70 °C
zul. Betriebsüberdruck : 6 bar
Gasvordruck werksseitig : 1,5 bar
Gasvordruck eingestellt : 1,4 bar
Durchmesser: max. 750 mm
Höhe : max. 1.800 mm
Leergewicht : max. 76 kg
Systemanschluss : R 1"

Gebaut nach DIN EN 12828 und den Anforderungen der VDI 4708, mit CE-Kennzeichnung.

Daten der angeschlossenen Anlage
- Nennwärmeleistung: 250kW
- Wärmeerzeuger SV: 3,0 bar
Wärmeerzeuger STB: 95 °C
statische Höhe: 25m

Montageort, Technikzentrale Erdgeschoss; Einbringung über vorhandene außenliegende Treppe; Transportlänge im Gebäude bis 50 Meter; Höhenunterschied bis 2 Meter.
Menge: 1,000 St
DIN276-1_08: 421
DIN276_18: 421

**1.1.110 Kappenventil**
Kappenventil,
Für Membran-Druckausdehnungsgefäße in
geschlossenen Heizungs- und Kühlwasseranlagen.
Mit einer gegen unbeabsichtigtes
Schließen gesicherten Absperrung u.
Einer Entleerung, gemäß DIN EN 12828,
TÜV-geprüft.

Anschluss : R 1 x R 1
zul. Betriebsdruck : PN 10
zul. Betriebstemperatur: 120 °C
Menge: 1,000 St
DIN276-1_08: 421
DIN276_18: 421

**1.1.120 Schlammabscheider**
Schmutz- und Schlammabscheider für Heizwassersysteme. Geeignet für Medien Heizungswasser.

Partikelentfernung bis zu einer Größe von 5,0 Mikrometern aus dem Flüssigkeitsstrom.

Entleerung über integrierten Entschlammungskugelhahn.

Gehäuse: Stahl lackiert
Anschluss: Schweißstutzen
Systemanschluss: 76,1mm
max. Betriebsdruck: 10 bar
Länge: max. 400mm
Höhe: max. 650mm
Durchmesser: max. 210mm
Gewicht: max. 10kg

Lieferung und Montage einschl. Dauermagnet Länge bis 350mm, Durchmesser 25mm und

Wärmedämmung aus form- und temperaturstabilen, formschlüssigen Halbschalen aus Hartschaum mit Spannband.

Montageort, Technikzentrale Untergeschoss; Einbringung über vorhandenes Treppenhaus; Transportlänge im Gebäude bis 50 Meter; Höhenunterschied bis 5 Meter.
Menge: 1,000 St
DIN276-1_08: 421
DIN276_18: 421

#### Abschnitt 1.2 Armaturen, Messgeräte, Pumpen und Zubehör

**1.2.10 Gummi-Kompensator mit Flansch, DN 65**
Gummi-Kompensator, mit Flanschanschluss, DN 65, witterungsbeständig, in flachgewellter Hochdruckausführung;
absorbiert Dehnungen und Schwingungen, gleicht axiale und laterale Abweichungen aus und ist widerstandsfähig gegen chemische und mechanische Beanspruchung.
Einsatz für Klimakaltwasser und Wasser-Glykol-Gemisch
bis 50°C bei 6 bar.
Aufbau des Balges: Seele und Decke aus EPDM (Ethylen-Propylen-Terpolymerisat), Trägereinlage aus Stahlcord;
Überwurfmutter und Einschraubteile aus Temperguss verzinkt.
Menge: 4,000 St
DIN276-1_08: 434

**1.2.20 Verteiler-/Sammlerkomb. Heizwasser bis 95°C 6bar 11m3/h Stahl Entleerung Entleerrinne**
Verteiler-/Sammlerkombination, für Heizwasser, max. Betriebstemperatur bis 95°C, max. Betriebsüberdruck 6 bar, max. Volumenstrom 11 m³/h, aus Stahl,
Vor- und Rücklauf der Heizgruppen nebeneinander fluchtend, mit thermischer Trennung, mit 10 Anschlussstutzen,
Nenndurchmesser DN und Verbindungsart 2x DN65 Flansch; 4x DN40, 2xDN32, 2x DN25 Gewinde;
mit Standkonsole, befestigt auf Fußboden,
mit Entleerung und Entleerrinne aus verzinktem Stahl,
mit Ablaufstutzen für Muffenanschluss.
Menge: 1,000 St
Leistungsbereichkatalog: 041
DIN276-1_08: 434

**1.2.30 Absperrklappe Zwischenflanscharmatur EN-GJL-250 DN65 PN6 Heizungswasser bis 110GradC**
STLB-Bau 2025-04 042
Absperrklappe, als Zwischenflanscharmatur, Gehäuse aus Gusseisen EN-GJL-250, beschichtet, DN 65, Nenndruck 0,6 MPa (6 bar), für Heizungswasser, bis 110 Grad C, weich dichtend, Klappenscheibe aus nichtrostendem Stahl, Welle aus nichtrostendem Stahl, mit Rasterhebel.
Menge: 2,000 St
Leistungsbereichkatalog: 042
DIN 276 alt: 32700
DIN276 neu: 435
DIN276-1_08: 434
DIN276_06: 434

**1.2.40 Kugelhahn Messing PN10 DN50**
STLB-Bau 2024-04 041
Kugelhahn, Durchgangsform, mit Muffenanschluss und Verschraubung, Gehäuse aus Messing, Betätigung mit Knebel mit verlängerter Spindel, Nenndruck 1 MPa (10 bar), DN 50.
Menge: 4,000 St
Leistungsbereichkatalog: 041
DIN276 neu: 422
DIN276-1_08: 434

**1.2.50 Leistung wie vor, jedoch DN 40**
Leistung wie vor beschrieben, jedoch DN 40
Menge: 8,000 St
DIN276-1_08: 434

**1.2.60 Leistung wie vor, jedoch DN 32**
Leistung wie vor beschrieben, jedoch DN 32
Menge: 14,000 St
DIN276-1_08: 434

**1.2.70 Leistung wie vor, jedoch DN 25**
Leistung wie vor beschrieben, jedoch DN 25
Menge: 12,000 St
DIN276-1_08: 434

**1.2.80 Leistung wie vor, jedoch DN 20**
Leistung wie vor beschrieben, jedoch DN 20
Menge: 10,000 St
DIN276-1_08: 434

**1.2.90 Leistung wie vor, jedoch DN 15**
Leistung wie vor beschrieben, jedoch DN 15
Menge: 60,000 St
DIN276-1_08: 434

**1.2.100 Kreiselpumpe Nassläufer 5,1 m3/h; 7,0m; stufenlos regelbar Heizwasser PN10 230VAC**
Kreiselpumpe HK 1 Heizkörper EG/1.OG, als Nassläufer, stufenlos regelbar, temperaturgeregelt,
Förderleistung 5,1 m3/h
Förderhöhe mind. 690 mbar
Fördermedium Heizwasser VDI 2035 Blatt 1 und VDI 2035 Blatt 2, Betriebstemperatur max. 110 Grad C, Betriebsdruck PN 6, mit Motor, Bemessungsbetriebsspannung 230 V AC, Schutzart IP 54D DIN EN 60529 (VDE 0470-1), max. Leistungsaufnahme 300 Watt, EEI kleiner gleich 0,23, als Hocheffizienzpumpe, mit integriertem Motorvollschutz; mit Wärmedämmschalen gemäß Gebäudeenergiegesetz (GEG).
- Stör- oder Betriebsmeldung
- Extern AUS/EIN (umschaltbar)
- Anzeige der Betriebszustände
Menge: 1,000 St
Leistungsbereichkatalog: 040
DIN276-1_08: 421
DIN276_06: 421
DIN276_18: 421

**1.2.110 Kreiselpumpe Nassläufer 1,2m3/h; 5,0m; stufenlos regelbar Heizwasser PN10 230VAC**
Pumpe HK 2 Heizkörper 2. OG wie vor beschrieben, jedoch
Förderleistung 1,2m3/h
Förderhöhe mind. 5,0m
Menge: 1,000 St
DIN276-1_08: 421
DIN276_06: 421
DIN276_18: 421

**1.2.120 Kreiselpumpe Nassläufer 3,4m3/h; 6,2m; stufenlos regelbar Heizwasser PN10 230VAC**
Pumpe HK 3 FBH wie vor beschrieben, jedoch
Förderleistung 3,4m3/h
Förderhöhe mind. 6,2m
Menge: 1,000 St
DIN276-1_08: 421
DIN276_06: 421
DIN276_18: 421

**1.2.130 Kreiselpumpe Nassläufer 3,5m3/h; 10,7m; stufenlos regelbar Heizwasser PN10 230VAC**
Pumpe HK 4 Sportbodenheizung wie vor beschrieben, jedoch
Förderleistung 3,5m3/h
Förderhöhe mind. 10,7m
Menge: 1,000 St
DIN276-1_08: 421
DIN276_06: 421
DIN276_18: 421

**1.2.140 Kreiselpumpe Nassläufer 3,2m3/h; 3,7m; stufenlos regelbar Heizwasser PN10 230VAC**
Pumpe HK 5 RLT wie vor beschrieben, jedoch
Förderleistung 3,2m3/h
Förderhöhe mind. 3,7m
Menge: 1,000 St
DIN276-1_08: 421
DIN276_06: 421
DIN276_18: 421

**1.2.150 Kreiselpumpe Nassläufer 1,2m3/h; 2,0m; stufenlos regelbar Heizwasser PN10 230VAC**
Pumpe Warmwasserbereitung wie vor beschrieben, jedoch
Förderleistung 1,2m3/h
Förderhöhe mind. 2,0m
Menge: 1,000 St
DIN276-1_08: 421
DIN276_06: 421
DIN276_18: 421

**1.2.160 Kreiselpumpe Nassläufer 1,4m3/h; 1,5m; stufenlos regelbar Heizwasser PN10 230VAC**
Pumpe RLT 1 und RLT 3 wie vor beschrieben, jedoch
Förderleistung 1,4m3/h
Förderhöhe mind. 1,5m
Menge: 2,000 St
DIN276-1_08: 421
DIN276_06: 421
DIN276_18: 421

**1.2.170 Kreiselpumpe Nassläufer 0,6m3/h; 1,0m; stufenlos regelbar Heizwasser PN10 230VAC**
Pumpe RLT 2 und RLT 4 wie vor beschrieben, jedoch
Förderleistung 0,6m3/h
Förderhöhe mind. 1,0m
Menge: 2,000 St
DIN276-1_08: 421
DIN276_06: 421
DIN276_18: 421

**1.2.180 Rückschlagventil Messing PN10 DN50**
STLB-Bau 2025-04 041
Rückschlagventil Gehäuse aus Messing, Nenndruck 1 MPa (10 bar), DN 50.
Menge: 3,000 St
Leistungsbereichkatalog: 041

**1.2.190 Rückschlagventil Messing PN10 DN40**
STLB-Bau 2024-04 041
Rückschlagventil Gehäuse aus Messing, Nenndruck 1 MPa (10 bar), DN 40.
Menge: 1,000 St
Leistungsbereichkatalog: 041
DIN 276 alt: 33300
DIN276 neu: 422
DIN276-1_08: 422

**1.2.200 Rückschlagventil Messing PN10 DN32**
STLB-Bau 2024-04 041
Rückschlagventil Gehäuse aus Messing, Nenndruck 1 MPa (10 bar), DN 32.
Menge: 1,000 St
Leistungsbereichkatalog: 041
DIN 276 alt: 33300
DIN276 neu: 422
DIN276-1_08: 422

**1.2.210 Rückschlagventil Messing PN10 DN25**
STLB-Bau 2024-04 041
Rückschlagventil Gehäuse aus Messing, Nenndruck 1 MPa (10 bar), DN 25.
Menge: 1,000 St
Leistungsbereichkatalog: 041
DIN 276 alt: 33300
DIN276 neu: 422
DIN276-1_08: 422

**1.2.220 Schmutzfänger DN65 bis 90GradC PN6 Schrägsitz EN-GJL-250**
STLB-Bau 2024-04 041
Schmutzfänger, DN 65, max. Betriebstemperatur bis 90 Grad C, Nenndruck 0,6 MPa (6 bar), in Schrägsitzform, mit Flanschanschluss, Baulänge DIN EN 558, Gehäuse aus Gusseisen EN-GJL-250, mit Normalsieb, Gewindebohrung und Verschlussstopfen im Reinigungsverschluss.
Menge: 1,000 St
Leistungsbereichkatalog: 041
DIN 276 alt: 33300
DIN276 neu: 422
DIN276-1_08: 434

**1.2.230 Schmutzfänger DN50 bis 90GradC PN6 Schrägsitz Messing**
STLB-Bau 2024-04 041
Schmutzfänger, DN 50, max. Betriebstemperatur bis 90 Grad C, Nenndruck 0,6 MPa (6 bar), in Schrägsitzform, mit Gewindeanschluss, Gehäuse aus Messing, mit Normalsieb, Gewindebohrung und Verschlussstopfen im Reinigungsverschluss.
Menge: 1,000 St
Leistungsbereichkatalog: 041
DIN 276 alt: 33300
DIN276 neu: 422
DIN276-1_08: 434

**1.2.240 Leistung wie vor, jedoch DN 40**
Leistung wie vor beschrieben, jedoch DN 40
Menge: 2,000 St
DIN276-1_08: 434

**1.2.250 Leistung wie vor, jedoch DN 32**
Leistung wie vor beschrieben, jedoch DN 32
Menge: 1,000 St
DIN276-1_08: 434

**1.2.260 Leistung wie vor, jedoch DN 25**
Leistung wie vor beschrieben, jedoch DN 25
Menge: 1,000 St
DIN276-1_08: 434

**1.2.270 Distanzstück Wärmezähler PN6 G3/4B L 110mm**
STLB-Bau 2024-10 041
Distanzstück für Wärmezähler, Nenndruck 0,6 MPa (6 bar), mit Gewindeanschluss, G 3/4 B, Baulänge 110 mm.
Menge: 1,000 St
Leistungsbereichkatalog: 041
DIN276-1_08: 422

**1.2.280 Distanzstück Wärmezähler PN6 G1 1/4B L 260mm**
STLB-Bau 2024-10 041
Distanzstück für Wärmezähler, Nenndruck 0,6 MPa (6 bar), mit Gewindeanschluss, G 1 1/4 B, Baulänge 260 mm.
Menge: 1,000 St
Leistungsbereichkatalog: 041
DIN276-1_08: 422

**1.2.290 Distanzstück für Wärmezähler wieder ausbauen**
Distanzstück für Wärmezähler, in Gewinde- oder Flanschausführung, DN 15-50, wieder ausbauen.
Menge: 2,000 St

**1.2.300 Wärmezähler beigestellt einbauen DN15**
STLB-Bau 2024-10 041
Wärmezähler, vom AG beigestellt, einbauen, mit Muffenanschluss, Nenndruck 0,6 MPa (6 bar), DN 15.
Menge: 1,000 St
Leistungsbereichkatalog: 041
DIN 276 alt: 33900
DIN276 neu: 481
DIN276-1_08: 422

**1.2.310 Wärmezähler beigestellt einbauen DN25**
STLB-Bau 2024-10 041
Wärmezähler, vom AG beigestellt, einbauen, mit Muffenanschluss, Nenndruck 0,6 MPa (6 bar), DN 25.
Menge: 1,000 St
Leistungsbereichkatalog: 041
DIN 276 alt: 33900
DIN276 neu: 481
DIN276-1_08: 422

**1.2.320 Regelventil beigestellt einbauen DN15**
Regelventil, vom AG beigestellt, einbauen, DN15, mit Gewindeanschluss, inkl. Gegengewinde, Muttern und Schrauben
Menge: 52,000 St

**1.2.330 Regelventil beigestellt einbauen DN20**
Regelventil, vom AG beigestellt, einbauen, DN20, mit Gewindeanschluss, inkl. Gegengewinde, Muttern und Schrauben
Menge: 3,000 St

**1.2.340 Regelventil beigestellt einbauen DN25**
Regelventil, vom AG beigestellt, einbauen, DN25, mit Gewindeanschluss, inkl. Gegengewinde, Muttern und Schrauben
Menge: 3,000 St

**1.2.350 Regelventil beigestellt einbauen DN32**
Regelventil, vom AG beigestellt, einbauen, DN32, mit Gewindeanschluss, inkl. Gegengewinde, Muttern und Schrauben
Menge: 4,000 St

**1.2.360 Regelventil beigestellt einbauen DN40**
Regelventil, vom AG beigestellt, einbauen, DN40, mit Gewindeanschluss, inkl. Gegengewinde, Muttern und Schrauben
Menge: 3,000 St

**1.2.370 Regelventil 2-Weg 190 - 1900 l/h**
Ventilkörper, ausgelegt auf einen konstanten Mediumdurchfluß in mittlerer Betriebsstufe bzw. im Betriebspunkt des Gerätes.
als druckunabhängiges 2-Wege-Ventil
mit integrierten Messnippeln
- Einstellbereich 190 - 1900 l/h
- min. Differenzdruck 25 kPa
- max. Betriebsdruck 16 bar
- Außengewinde G 1" A
- max. Differenzdruck gegen den das Ventil noch schließt: 6 bar
Inkl. Einstellen des Nenndurchflusses vor Inbetriebnahme.
Inkl. Thermoelektrischer Ventilantrieb (24 V~, stetiger Antrieb).
Inkl. je ein Kugelhahn in Vor- und Rücklauf:
kvs-Wert = 6,3; max. Betriebsdruck 10 bar,
Anschluss 3/4" Außengewinde flachdichtend.
Einbauort RLT 2 und 4
Menge: 2,000 St

**1.2.380 Regelventil 2-Weg 380 - 3800 l/h**
Ventilkörper, ausgelegt auf einen konstanten Mediumdurchfluß in mittlerer Betriebsstufe bzw. im Betriebspunkt des Gerätes.
als druckunabhängiges 2-Wege-Ventil
mit integrierten Messnippeln
- Einstellbereich 380 - 3800 l/h
- min. Differenzdruck 30 kPa
- max. Betriebsdruck 16 bar
- Außengewinde G 1 1/4" A
- max. Differenzdruck gegen den das Ventil noch schließt: 6 bar
Inkl. Einstellen des Nenndurchflusses vor Inbetriebnahme.
Inkl. Thermoelektrischer Ventilantrieb (24 V~, stetiger Antrieb).
Inkl. je ein Kugelhahn in Vor- und Rücklauf:
kvs-Wert = 6,7; max. Betriebsdruck 10 bar,
Anschluss G3/4" Außengewinde flachdichtend.
Einbauort RLT 1 und 3.
Menge: 2,000 St

**1.2.390 Maschinen-Glasthermometer L 160mm 0-100GradC**
STLB-Bau 2019-10 041
Maschinen-Glasthermometer, Einbaulänge 160 mm, einschl. Tauchhülse, mit V-förmigen Gehäuse DIN 16186, Anzeigebereich 0 bis 100 Grad C.
Menge: 16,000 St
Leistungsbereichkatalog: 041
DIN 276 alt: 33300
DIN276 neu: 421
DIN276-1_08: 434

**1.2.400 Druckmessgerät Stahl niro Durchm./NG 63mm 0-6bar**
STLB-Bau 2020-10 041
Druckmessgerät, Messsystem Rohrfeder DIN EN 837-1, ohne Zusatzeinrichtungen, Nenndruck 0,6 MPa (6 bar), Gehäuse aus nichtrostendem Stahl, ohne Rand, Gehäusenenngröße 63, Güteklasse 1,6, Anzeigebereich 0 bis 6 bar, Anschluss G 1/2 unten, mediumberührte Teile aus Messing.
Menge: 6,000 St
Leistungsbereichkatalog: 041
DIN 276 alt: 33300
DIN276 neu: 422
DIN276-1_08: 434

**1.2.410 Absperrhahn Druckmessgerät Messing**
STLB-Bau 2019-10 041
Absperrhahn für Druckmessgerät DIN 16262, Nenndruck 0,6 MPa (6 bar), aus Messing, Anschlussgewinde G 1/2.
Menge: 6,000 St
Leistungsbereichkatalog: 041
DIN 276 alt: 33300
DIN276 neu: 422
DIN276-1_08: 434

**1.2.420 Wassersackrohr Stahl niro**
STLB-Bau 2024-10 041
Wassersackrohr DIN 16282, Nenndruck 0,6 MPa (6 bar), aus nichtrostendem Stahl, Werkstoff-Nr 1.4571, Anschlussgewinde G 1/2.
Menge: 6,000 St
Leistungsbereichkatalog: 041
DIN 276 alt: 33300
DIN276 neu: 422
DIN276-1_08: 434

**1.2.430 Entleerungsarmatur Kugelhahn Messing PN10 DN15**
STLB-Bau 2025-04 041
Entleerungsarmatur, als Kugelhahn, für Wasser bis 90 Grad C, mit Flügelgriff, mit Verschlusskappe und Kette, Gehäuse aus Messing, mit Gewindeanschluss, Nenndruck 1 MPa (10 bar), DN 15.
Menge: 36,000 St
Leistungsbereichkatalog: 041
DIN276-1_08: 434

#### Abschnitt 1.3 Rohrleitungen und Formteile, Brandschutzschottungen

*Hinweis: Hinweis zur erschwerten Bedingungen*
Für die Verlegung der Rohrleitungen und deren Schottungen gilt, dass die Mindestabstände gemäß DIN 4140 unterschritten werden.
Die gesamte Installation erfolgt unter erschwerten Bedingungen durch beengete Platzverhältnisse und hohe Installationsdichte.
Diese erschwerten Bedingungen sind in die betreffenden Einheitspreise einzukalkulieren.

**1.3.10 Rohr Stahl niro Heizungswasser AD 15mm WD 1mm Pressen**
STLB-Bau 2025-04 041
Rohrleitung aus nichtrostenden Stahlrohren, Werkstoff-Nr 1.4520, für Heizungswasser, Außendurchmesser 15 mm, Wanddicke 1 mm, Verbindung durch Pressen, mit Verpresstkennzeichnung und Prüfsicherheit, Form- und Verbindungsstücke werden gesondert vergütet, Verlegung in Gebäuden und Zentralen, besondere Rohrbefestigungen werden gesondert vergütet, Arbeitshöhe des Montageortes bis 3,5 m über der Standfläche des hierfür erforderlichen Gerüstes.
Menge: 1680,000 m
Leistungsbereichkatalog: 041

**1.3.20 wie vor, jedoch AD 18 x 1,0 mm**
Menge: 290,000 m

**1.3.30 wie vor, jedoch AD 22 x 1,2 mm**
Menge: 305,000 m

**1.3.40 wie vor, jedoch AD 28 x 1,2 mm**
Menge: 420,000 m

**1.3.50 wie vor, jedoch AD 35 x 1,5 mm**
Menge: 460,000 m

**1.3.60 wie vor, jedoch AD 42 x 1,5 mm**
Menge: 190,000 m

**1.3.70 wie vor, jedoch AD 54 x 1,5 mm**
Menge: 210,000 m

**1.3.80 wie vor, jedoch AD 76,1 x 1,5 mm**
Menge: 32,000 m

**1.3.90 Bogen Stahl niro Pressverbindung Heizungswasser Stahl niro AD 15mm**
Bogen, aus nichtrostendem Stahl, Pressverbindung,
mit Verpresstkennzeichnung und Prüfsicherheit,
für Heizungswasser, für Rohrleitung aus nichtrostenden Stahlrohren, Werkstoff-Nr 1.4520, Außendurchmesser 15 mm,
in den erforderlichen Winkelgraden
Hersteller und Typ im Systemverbund mit v.g. Rohr, inkl. Systemzulassung
Menge: 910,000 St
Leistungsbereichkatalog: 041
DIN276-1_08: 412

**1.3.100 wie vor, jedoch AD 18 mm**
Menge: 92,000 St

**1.3.110 wie vor, jedoch AD 22 mm**
Menge: 72,000 St

**1.3.120 wie vor, jedoch AD 28 mm**
Menge: 86,000 St

**1.3.130 wie vor, jedoch AD 35 mm**
Menge: 136,000 St

**1.3.140 wie vor, jedoch AD 42 mm**
Menge: 56,000 St

**1.3.150 wie vor, jedoch AD 54 mm**
Menge: 86,000 St

**1.3.160 wie vor, jedoch AD 76,1 mm**
Menge: 24,000 St

**1.3.170 T-Stück Stahl niro Pressverbindung Heizungswasser Stahl niro AD 15mm**
T-Stück, aus nichtrostendem Stahl, Pressverbindung,
mit Verpresstkennzeichnung und Prüfsicherheit,
für Heizungswasser, für Rohrleitung aus nichtrostenden Stahlrohren, Werkstoff-Nr 1.4520, Außendurchmesser 15 mm,
mit den erforderlichen Reduzierungen
Hersteller und Typ im Systemverbund mit v.g. Rohr, inkl. Systemzulassung
Menge: 146,000 St
Leistungsbereichkatalog: 041
DIN276-1_08: 412

**1.3.180 wie vor, jedoch AD 18 mm**
Menge: 52,000 St

**1.3.190 wie vor, jedoch AD 22 mm**
Menge: 48,000 St

**1.3.200 wie vor, jedoch AD 28 mm**
Menge: 56,000 St

**1.3.210 wie vor, jedoch AD 35 mm**
Menge: 62,000 St

**1.3.220 wie vor, jedoch AD 42 mm**
Menge: 24,000 St

**1.3.230 wie vor, jedoch AD 54 mm**
Menge: 32,000 St

**1.3.240 wie vor, jedoch AD 76,1 mm**
Menge: 8,000 St

**1.3.250 Reduzierstück Stahl niro Pressverbindung AD 18mm x 15mm Heizungswasser Stahl niro**
STLB-Bau 2025-04 041
Reduzierstück, aus nichtrostendem Stahl, Pressverbindung, mit Verpresstkennzeichnung und Prüfsicherheit, Außendurchmesser 18 mm, 2. Durchmesser 15 mm, für Heizungswasser, für Rohrleitung aus nichtrostenden Stahlrohren, Werkstoff-Nr 1.4520.
Menge: 80,000 St
Leistungsbereichkatalog: 041
DIN276-1_08: 412

**1.3.260 wie vor, jedoch AD 22 mm**
wie vor, jedoch AD 22 mm,
2. Durchmesser: alle verfügbaren
Menge: 54,000 St

**1.3.270 wie vor, jedoch AD 28 mm**
Menge: 78,000 St

**1.3.280 wie vor, jedoch AD 35 mm**
Menge: 140,000 St

**1.3.290 wie vor, jedoch AD 42 mm**
Menge: 32,000 St

**1.3.300 wie vor, jedoch AD 54 mm**
Menge: 86,000 St

**1.3.310 wie vor, jedoch AD 76,1 mm**
Menge: 8,000 St

**1.3.320 Übergangsstück kon. AG Stahl niro Pressverbindung AD 15mm R1/2 Heizungswasser Stahl niro**
STLB-Bau 2025-04 041
Übergangsstück, mit konischem Außengewinde, aus nichtrostendem Stahl, Pressverbindung, mit Verpresstkennzeichnung und Prüfsicherheit, Außendurchmesser 15 mm, Gewindeanschluss R 1/2, für Heizungswasser, für Rohrleitung aus nichtrostenden Stahlrohren, Werkstoff-Nr 1.4520.
Menge: 112,000 St
Leistungsbereichkatalog: 041
DIN276-1_08: 412

**1.3.330 wie vor, jedoch AD 18 mm**
Menge: 24,000 St

**1.3.340 wie vor, jedoch AD 22 mm**
wie vor, jedoch AD 22 mm,
Gewindeanschluss: alle verfügbaren
Menge: 8,000 St

**1.3.350 wie vor, jedoch AD 28 mm**
Menge: 8,000 St

**1.3.360 wie vor, jedoch AD 35 mm**
Menge: 12,000 St

**1.3.370 wie vor, jedoch AD 42 mm**
Menge: 6,000 St

**1.3.380 wie vor, jedoch AD 54 mm**
Menge: 2,000 St

**1.3.390 wie vor, jedoch AD 76,1 mm**
Menge: 2,000 St

**1.3.400 Muffe Stahl niro Pressverbindung AD 15mm Heizungswasser Stahl niro**
STLB-Bau 2025-04 041
Muffe, aus nichtrostendem Stahl, Pressverbindung, mit Verpresstkennzeichnung und Prüfsicherheit, Außendurchmesser 15 mm, für Heizungswasser, für Rohrleitung aus nichtrostenden Stahlrohren, Werkstoff-Nr 1.4520.
Menge: 560,000 St
Leistungsbereichkatalog: 041
DIN276-1_08: 412

**1.3.410 wie vor, jedoch AD 18 mm**
Menge: 102,000 St

**1.3.420 wie vor, jedoch AD 22 mm**
Menge: 70,000 St

**1.3.430 wie vor, jedoch AD 28 mm**
Menge: 140,000 St

**1.3.440 wie vor, jedoch AD 35 mm**
Menge: 154,000 St

**1.3.450 wie vor, jedoch AD 42 mm**
Menge: 64,000 St

**1.3.460 wie vor, jedoch AD 54 mm**
Menge: 105,000 St

**1.3.470 wie vor, jedoch AD 76,1 mm**
Menge: 6,000 St

**1.3.480 Schiebemuffe Stahl niro Pressverbindung AD 15mm Heizungswasser Stahl niro**
STLB-Bau 2025-04 041
Schiebemuffe, aus nichtrostendem Stahl, Pressverbindung, mit Verpresstkennzeichnung und Prüfsicherheit, Außendurchmesser 15 mm, für Heizungswasser, für Rohrleitung aus nichtrostenden Stahlrohren, Werkstoff-Nr 1.4520.
Menge: 45,000 St
Leistungsbereichkatalog: 041
DIN276-1_08: 412

**1.3.490 wie vor, jedoch AD 18 mm**
Menge: 40,000 St

**1.3.500 wie vor, jedoch AD 22 mm**
Menge: 20,000 St

**1.3.510 wie vor, jedoch AD 28 mm**
Menge: 20,000 St

**1.3.520 wie vor, jedoch AD 35 mm**
Menge: 24,000 St

**1.3.530 wie vor, jedoch AD 42 mm**
Menge: 18,000 St

**1.3.540 wie vor, jedoch AD 54 mm**
Menge: 12,000 St

**1.3.550 wie vor, jedoch AD 76,1 mm**
Menge: 4,000 St

**1.3.560 Kappe Stahl niro Pressverbindung AD 15mm Heizungswasser Stahl niro**
STLB-Bau 2025-04 041
Kappe, aus nichtrostendem Stahl, Pressverbindung, mit Verpresstkennzeichnung und Prüfsicherheit, Außendurchmesser 15 mm, für Heizungswasser, für Rohrleitung aus nichtrostenden Stahlrohren, Werkstoff-Nr 1.4520.
Menge: 60,000 St
Leistungsbereichkatalog: 041
DIN276-1_08: 412

**1.3.570 wie vor, jedoch AD 18 mm**
Menge: 36,000 St

**1.3.580 wie vor, jedoch AD 22 mm**
Menge: 18,000 St

**1.3.590 wie vor, jedoch AD 28 mm**
Menge: 10,000 St

**1.3.600 wie vor, jedoch AD 35 mm**
Menge: 12,000 St

**1.3.610 wie vor, jedoch AD 42 mm**
Menge: 6,000 St

**1.3.620 wie vor, jedoch AD 54 mm**
Menge: 6,000 St

**1.3.630 wie vor, jedoch AD 76,1 mm**
Menge: 6,000 St

**1.3.640 Verschraubung Stahl niro Pressverbindung AD 15mm Heizungswasser Stahl niro**
STLB-Bau 2025-04 041
Verschraubung, aus nichtrostendem Stahl, Pressverbindung, mit Verpresstkennzeichnung und Prüfsicherheit, Außendurchmesser 15 mm, für Heizungswasser, für Rohrleitung aus nichtrostenden Stahlrohren, Werkstoff-Nr 1.4520.
Menge: 112,000 St
Leistungsbereichkatalog: 041
DIN276-1_08: 412

**1.3.650 wie vor, jedoch AD 18 mm**
Menge: 8,000 St

**1.3.660 wie vor, jedoch AD 22 mm**
wie vor, jedoch AD 22 mm,
Gewindeanschluss: alle verfügbaren
Menge: 8,000 St

**1.3.670 wie vor, jedoch AD 28 mm**
Menge: 10,000 St

**1.3.680 wie vor, jedoch AD 35 mm**
Menge: 6,000 St

**1.3.690 wie vor, jedoch AD 42 mm**
Menge: 6,000 St

**1.3.700 wie vor, jedoch AD 54 mm**
Menge: 6,000 St

**1.3.710 Rohrschelle Stahl verz L bis 0,5m DN12**
STLB-Bau 2024-04 042
Rohraufhängung als Rohrschelle, aus verzinktem Stahl, mit schalldämmenden Einlagen, Anforderungen entsprechend DIN 4109-1, Länge Aufhängung bis 0,5 m, Befestigung mit Gewindestäben, mit bauaufsichtlich zugelassenen Dübeln, einschl. Bohrarbeiten, Rohr aus nichtrostendem Stahl, DN 12, für Wasser, Arbeitshöhe des Montageortes bis 3,5 m über der Standfläche des hierfür erforderlichen Gerüstes.
Menge: 840,000 St
Leistungsbereichkatalog: 042
DIN276-1_08: 412

**1.3.720 wie vor, jedoch DN15**
Menge: 146,000 St

**1.3.730 wie vor, jedoch DN20**
Menge: 105,000 St

**1.3.740 wie vor, jedoch DN25**
Menge: 210,000 St

**1.3.750 wie vor, jedoch DN32**
Menge: 230,000 St

**1.3.760 wie vor, jedoch DN40**
Menge: 95,000 St

**1.3.770 wie vor, jedoch DN50**
Menge: 105,000 St

**1.3.780 wie vor, jedoch DN65**
Menge: 12,000 St

*Hinweis: Brandschutzabschottung Steinwolle nichtbrennbar*

**1.3.790 Brandschutzabschottung Rohr Stahl niro R90 DN20 Wand/Decke nichtbrennbar**
Brandschutzabschottung von Rohrleitung nicht gedämmt,
aus nichtrostendem Stahl, bis DN 20,
mit allgemeinem bauaufsichtlichen Prüfzeugnis/
allgemeiner bauaufsichtlicher Zulassung,
Feuerwiderstandsklasse R 90 DIN EN 13501-2,
Abschottung aus rauchdichter, formstabiler Steinwolle, Schmelzpunkt >1000°C, nichtbrennbar,
Baustoffklasse A2 DIN 4102-1, mit Dampfbremse,
Verlegung im Gebäude, mit Kennzeichnungsschild,
Oberkante Abschottung bis 3,5 m über Fußboden,
Wand/Decke aus Mauerwerk/Beton, Dicke mind. 10/15 cm, runder/eckiger Durchbruch ohne Hüllrohr,
freier Ringspalt im Durchbruch bis 15 mm,
Spalt füllen mit Brandschutzmörtel.
Schottlänge gemäß AbP/AbZ.
Menge: 170,000 St
Leistungsbereichkatalog: 047

**1.3.800 wie vor, jedoch DN25**
Menge: 36,000 St

**1.3.810 wie vor, jedoch DN32**
Menge: 24,000 St

**1.3.820 wie vor, jedoch DN40**
Menge: 12,000 St

**1.3.830 wie vor, jedoch DN50**
Menge: 8,000 St

**1.3.840 Stutzen für Messfühler und Geräte der MSR**
Stutzen für Messfühler und Geräte der Regelungstechnik
Die Länge der Stutzen ist so auszulegen, dass sie ca. 1 cm aus der Isolierung herausragen. Sie ist vom Errichter vor Montage zu bestimmen. (Die Isolierstärken betragen bis 25 mm.)
Ausführung:
- als Einschweißstutzen mit Innengewinde R 1/2" oder 3/8",
- mit nichtdichtendem Gewinde aus St 35.0 mit eingedrehter Dichtrille zur Aufnahme der Flachdichtung.
- Einschließlich Flachdichtung für Kaltwasser und Tauchhülse.
Die Lage, Anordnung und Ermittlung der Stutzenabmessungen ist mit dem Gewerk Gebäudeautomation abzustimmen.
Menge: 32,000 St
DIN276-1_08: 432

*Hinweis: Dachdurchführung Flachdach*

**1.3.850 Mediendurchführung einfach Flachdach D 12-18cm Durchm. 50-100mm Stahl AD 25-50mm geteilt**
STLB-Bau 2025-04 042
Mediendurchführung, einfach, rund, für Heizungswasser, in Flachdach, aus Beton, mit vorh. Dichtungsbahn, Deckendicke über 12 bis 18 cm, in vorh. Kernbohrung, Durchmesser über 50 bis 100 mm, Medienrohr aus Stahl, Außendurchmesser Medienrohr über 25 bis 50 mm, dicht gegen nichtdrückendes Wasser, geteilte Ausführung.
Menge: 8,000 St
Leistungsbereichkatalog: 042
DIN276-1_08: 499

#### Abschnitt 1.4 Raumheizflächen

**1.4.10 Stahlröhrenheizkörper 6bar H 850-900mm T bis 75mm**
STLB-Bau 2025-04 041
Stahlröhrenheizkörper, Wärmeleistung geprüft DIN EN 442-2, mit Registrierung, Betriebsmedium Wasser, max. Betriebstemperatur bis 120 Grad C, max. Betriebsüberdruck 0,6 MPa (6 bar), mit Grundbeschichtung DIN 55900-1 und Deckbeschichtung DIN 55900-2 als Pulverbeschichtung, Farbton weiß, Bauhöhe über 850 bis 900 mm, Bautiefe bis 75 mm, mit 6 Heizkörpergliedern je Heizkörper, Gliedlänge über 40 bis 45 mm, Zweirohranschluss, vertikal gleichseitig, von unten nach unten, einschl. Befestigungszubehör und Einbauventil mit Voreinstellung für Feinstregulierung, Befestigung nach Anforderungsklasse 3, VDI 6036.
Menge: 1,000 St
Leistungsbereichkatalog: 041
DIN276-1_08: 423

**1.4.20 Stahlröhrenheizkörper 6bar H 850-900mm T bis 75mm**
STLB-Bau 2025-04 041
Stahlröhrenheizkörper, Wärmeleistung geprüft DIN EN 442-2, mit Registrierung, Betriebsmedium Wasser, max. Betriebstemperatur bis 120 Grad C, max. Betriebsüberdruck 0,6 MPa (6 bar), mit Grundbeschichtung DIN 55900-1 und Deckbeschichtung DIN 55900-2 als Pulverbeschichtung, Farbton weiß, Bauhöhe über 850 bis 900 mm, Bautiefe bis 75 mm, mit 8 Heizkörpergliedern je Heizkörper, Gliedlänge über 40 bis 45 mm, Zweirohranschluss, vertikal gleichseitig, von unten nach unten, einschl. Befestigungszubehör und Einbauventil mit Voreinstellung für Feinstregulierung, Befestigung nach Anforderungsklasse 3, VDI 6036.
Menge: 2,000 St
Leistungsbereichkatalog: 041

**1.4.30 Stahlröhrenheizkörper 6bar H 850-900mm T bis 75mm**
STLB-Bau 2025-04 041
Stahlröhrenheizkörper, Wärmeleistung geprüft DIN EN 442-2, mit Registrierung, Betriebsmedium Wasser, max. Betriebstemperatur bis 120 Grad C, max. Betriebsüberdruck 0,6 MPa (6 bar), mit Grundbeschichtung DIN 55900-1 und Deckbeschichtung DIN 55900-2 als Pulverbeschichtung, Farbton weiß, Bauhöhe über 850 bis 900 mm, Bautiefe bis 75 mm, mit 10 Heizkörpergliedern je Heizkörper, Gliedlänge über 40 bis 45 mm, Zweirohranschluss, vertikal gleichseitig, von unten nach unten, einschl. Befestigungszubehör und Einbauventil mit Voreinstellung für Feinstregulierung, Befestigung nach Anforderungsklasse 3, VDI 6036.
Menge: 5,000 St
Leistungsbereichkatalog: 041

**1.4.40 Stahlröhrenheizkörper 6bar H 850-900mm T bis 75mm**
STLB-Bau 2025-04 041
Stahlröhrenheizkörper, Wärmeleistung geprüft DIN EN 442-2, mit Registrierung, Betriebsmedium Wasser, max. Betriebstemperatur bis 120 Grad C, max. Betriebsüberdruck 0,6 MPa (6 bar), mit Grundbeschichtung DIN 55900-1 und Deckbeschichtung DIN 55900-2 als Pulverbeschichtung, Farbton weiß, Bauhöhe über 850 bis 900 mm, Bautiefe bis 75 mm, mit 12 Heizkörpergliedern je Heizkörper, Gliedlänge über 40 bis 45 mm, Zweirohranschluss, vertikal gleichseitig, von unten nach unten, einschl. Befestigungszubehör und Einbauventil mit Voreinstellung für Feinstregulierung, Befestigung nach Anforderungsklasse 3, VDI 6036.
Menge: 2,000 St
Leistungsbereichkatalog: 041

**1.4.50 Stahlröhrenheizkörper 6bar H 850-900mm T bis 75mm**
STLB-Bau 2025-04 041
Stahlröhrenheizkörper, Wärmeleistung geprüft DIN EN 442-2, mit Registrierung, Betriebsmedium Wasser, max. Betriebstemperatur bis 120 Grad C, max. Betriebsüberdruck 0,6 MPa (6 bar), mit Grundbeschichtung DIN 55900-1 und Deckbeschichtung DIN 55900-2 als Pulverbeschichtung, Farbton weiß, Bauhöhe über 850 bis 900 mm, Bautiefe bis 75 mm, mit 14 Heizkörpergliedern je Heizkörper, Gliedlänge über 40 bis 45 mm, Zweirohranschluss, vertikal gleichseitig, von unten nach unten, einschl. Befestigungszubehör und Einbauventil mit Voreinstellung für Feinstregulierung, Befestigung nach Anforderungsklasse 3, VDI 6036.
Menge: 1,000 St
Leistungsbereichkatalog: 041

**1.4.60 Stahlröhrenheizkörper 6bar H 850-900mm T bis 75mm**
STLB-Bau 2025-04 041
Stahlröhrenheizkörper, Wärmeleistung geprüft DIN EN 442-2, mit Registrierung, Betriebsmedium Wasser, max. Betriebstemperatur bis 120 Grad C, max. Betriebsüberdruck 0,6 MPa (6 bar), mit Grundbeschichtung DIN 55900-1 und Deckbeschichtung DIN 55900-2 als Pulverbeschichtung, Farbton weiß, Bauhöhe über 850 bis 900 mm, Bautiefe bis 75 mm, mit 16 Heizkörpergliedern je Heizkörper, Gliedlänge über 40 bis 45 mm, Zweirohranschluss, vertikal gleichseitig, von unten nach unten, einschl. Befestigungszubehör und Einbauventil mit Voreinstellung für Feinstregulierung, Befestigung nach Anforderungsklasse 3, VDI 6036.
Menge: 2,000 St
Leistungsbereichkatalog: 041

**1.4.70 Stahlröhrenheizkörper 6bar H 850-900mm T bis 75mm**
STLB-Bau 2025-04 041
Stahlröhrenheizkörper, Wärmeleistung geprüft DIN EN 442-2, mit Registrierung, Betriebsmedium Wasser, max. Betriebstemperatur bis 120 Grad C, max. Betriebsüberdruck 0,6 MPa (6 bar), mit Grundbeschichtung DIN 55900-1 und Deckbeschichtung DIN 55900-2 als Pulverbeschichtung, Farbton weiß, Bauhöhe über 850 bis 900 mm, Bautiefe bis 75 mm, mit 18 Heizkörpergliedern je Heizkörper, Gliedlänge über 40 bis 45 mm, Zweirohranschluss, vertikal gleichseitig, von unten nach unten, einschl. Befestigungszubehör und Einbauventil mit Voreinstellung für Feinstregulierung, Befestigung nach Anforderungsklasse 3, VDI 6036.
Menge: 1,000 St
Leistungsbereichkatalog: 041

**1.4.80 Stahlröhrenheizkörper ausbauen einbauen H 850-900mm T bis 75mm**
STLB-Bau 2025-04 041
Stahlröhrenheizkörper, ausbauen und wieder einbauen, Betriebsmedium Wasser, max. Betriebstemperatur bis 120 Grad C, Bauhöhe über 850 bis 900 mm, Bautiefe bis 75 mm, Gliedlänge über 40 bis 45 mm, Zweirohranschluss, vertikal gleichseitig, von unten nach unten, Befestigung nach Anforderungsklasse 3, VDI 6036, innerhalb der Ausführungszeit, einschl. Schützen der Anschlüsse von Heizkörpern und Rohren gegen Verschmutzung, in Gruppen bis 10 St, einschl. Entleeren und Füllen der Anlage.
Menge: 14,000 St
Leistungsbereichkatalog: 041
DIN276-1_08: 423
DIN276_06: 423

**1.4.90 Stahlröhrenheizkörper 6bar H 1700-1800mm T bis 75mm**
STLB-Bau 2025-04 041
Stahlröhrenheizkörper, Wärmeleistung geprüft DIN EN 442-2, mit Registrierung, Betriebsmedium Wasser, max. Betriebstemperatur bis 120 Grad C, max. Betriebsüberdruck 0,6 MPa (6 bar), mit Grundbeschichtung DIN 55900-1 und Deckbeschichtung DIN 55900-2 als Pulverbeschichtung, Farbton weiß, Bauhöhe über 1700 bis 1800 mm, Bautiefe bis 75 mm, mit 10 Heizkörpergliedern je Heizkörper, Gliedlänge über 40 bis 45 mm, Zweirohranschluss, vertikal mittig, von unten nach unten, einschl. Befestigungszubehör und Einbauventil mit Voreinstellung für Feinstregulierung, Befestigung nach Anforderungsklasse 3, VDI 6036.
Menge: 1,000 St
Leistungsbereichkatalog: 041

**1.4.100 Stahlröhrenheizkörper ausbauen einbauen H 1700-1800mm T bis 75mm**
STLB-Bau 2025-04 041
Stahlröhrenheizkörper, ausbauen und wieder einbauen, Betriebsmedium Wasser, max. Betriebstemperatur bis 120 Grad C, Bauhöhe über 1700 bis 1800 mm, Bautiefe bis 75 mm, Gliedlänge über 40 bis 45 mm, Zweirohranschluss, vertikal mittig, von unten nach unten, Befestigung nach Anforderungsklasse 3, VDI 6036, innerhalb der Ausführungszeit, einschl. Schützen der Anschlüsse von Heizkörpern und Rohren gegen Verschmutzung, in Gruppen bis 10 St, einschl. Entleeren und Füllen der Anlage.
Menge: 1,000 St
Leistungsbereichkatalog: 041

**1.4.110 Stahlröhrenheizkörper 6bar H 1900-2000mm T bis 75mm**
STLB-Bau 2025-04 041
Stahlröhrenheizkörper, Wärmeleistung geprüft DIN EN 442-2, mit Registrierung, Betriebsmedium Wasser, max. Betriebstemperatur bis 120 Grad C, max. Betriebsüberdruck 0,6 MPa (6 bar), mit Grundbeschichtung DIN 55900-1 und Deckbeschichtung DIN 55900-2 als Pulverbeschichtung, Farbton weiß, Bauhöhe über 1900 bis 2000 mm, Bautiefe bis 75 mm, mit 6 Heizkörpergliedern je Heizkörper, Gliedlänge über 40 bis 45 mm, Zweirohranschluss, vertikal mittig, von unten nach unten, einschl. Befestigungszubehör und Einbauventil mit Voreinstellung für Feinstregulierung, Befestigung nach Anforderungsklasse 3, VDI 6036.
Menge: 7,000 St
Leistungsbereichkatalog: 041

**1.4.120 Stahlröhrenheizkörper 6bar H 1900-2000mm T bis 75mm**
STLB-Bau 2025-04 041
Stahlröhrenheizkörper, Wärmeleistung geprüft DIN EN 442-2, mit Registrierung, Betriebsmedium Wasser, max. Betriebstemperatur bis 120 Grad C, max. Betriebsüberdruck 0,6 MPa (6 bar), mit Grundbeschichtung DIN 55900-1 und Deckbeschichtung DIN 55900-2 als Pulverbeschichtung, Farbton weiß, Bauhöhe über 1900 bis 2000 mm, Bautiefe bis 75 mm, mit 8 Heizkörpergliedern je Heizkörper, Gliedlänge über 40 bis 45 mm, Zweirohranschluss, vertikal mittig, von unten nach unten, einschl. Befestigungszubehör und Einbauventil mit Voreinstellung für Feinstregulierung, Befestigung nach Anforderungsklasse 3, VDI 6036.
Menge: 4,000 St
Leistungsbereichkatalog: 041

**1.4.130 Stahlröhrenheizkörper 6bar H 1900-2000mm T bis 75mm**
STLB-Bau 2025-04 041
Stahlröhrenheizkörper, Wärmeleistung geprüft DIN EN 442-2, mit Registrierung, Betriebsmedium Wasser, max. Betriebstemperatur bis 120 Grad C, max. Betriebsüberdruck 0,6 MPa (6 bar), mit Grundbeschichtung DIN 55900-1 und Deckbeschichtung DIN 55900-2 als Pulverbeschichtung, Farbton weiß, Bauhöhe über 1900 bis 2000 mm, Bautiefe bis 75 mm, mit 10 Heizkörpergliedern je Heizkörper, Gliedlänge über 40 bis 45 mm, Zweirohranschluss, vertikal mittig, von unten nach unten, einschl. Befestigungszubehör und Einbauventil mit Voreinstellung für Feinstregulierung, Befestigung nach Anforderungsklasse 3, VDI 6036.
Menge: 6,000 St
Leistungsbereichkatalog: 041

**1.4.140 Stahlröhrenheizkörper 6bar H 1900-2000mm T bis 75mm**
STLB-Bau 2025-04 041
Stahlröhrenheizkörper, Wärmeleistung geprüft DIN EN 442-2, mit Registrierung, Betriebsmedium Wasser, max. Betriebstemperatur bis 120 Grad C, max. Betriebsüberdruck 0,6 MPa (6 bar), mit Grundbeschichtung DIN 55900-1 und Deckbeschichtung DIN 55900-2 als Pulverbeschichtung, Farbton weiß, Bauhöhe über 1900 bis 2000 mm, Bautiefe bis 75 mm, mit 12 Heizkörpergliedern je Heizkörper, Gliedlänge über 40 bis 45 mm, Zweirohranschluss, vertikal mittig, von unten nach unten, einschl. Befestigungszubehör und Einbauventil mit Voreinstellung für Feinstregulierung, Befestigung nach Anforderungsklasse 3, VDI 6036.
Menge: 2,000 St
Leistungsbereichkatalog: 041

**1.4.150 Stahlröhrenheizkörper 6bar H 1900-2000mm T bis 75mm**
STLB-Bau 2025-04 041
Stahlröhrenheizkörper, Wärmeleistung geprüft DIN EN 442-2, mit Registrierung, Betriebsmedium Wasser, max. Betriebstemperatur bis 120 Grad C, max. Betriebsüberdruck 0,6 MPa (6 bar), mit Grundbeschichtung DIN 55900-1 und Deckbeschichtung DIN 55900-2 als Pulverbeschichtung, Farbton weiß, Bauhöhe über 1900 bis 2000 mm, Bautiefe bis 75 mm, mit 14 Heizkörpergliedern je Heizkörper, Gliedlänge über 40 bis 45 mm, Zweirohranschluss, vertikal mittig, von unten nach unten, einschl. Befestigungszubehör und Einbauventil mit Voreinstellung für Feinstregulierung, Befestigung nach Anforderungsklasse 3, VDI 6036.
Menge: 13,000 St
Leistungsbereichkatalog: 041

**1.4.160 Stahlröhrenheizkörper 6bar H 1900-2000mm T bis 75mm**
STLB-Bau 2025-04 041
Stahlröhrenheizkörper, Wärmeleistung geprüft DIN EN 442-2, mit Registrierung, Betriebsmedium Wasser, max. Betriebstemperatur bis 120 Grad C, max. Betriebsüberdruck 0,6 MPa (6 bar), mit Grundbeschichtung DIN 55900-1 und Deckbeschichtung DIN 55900-2 als Pulverbeschichtung, Farbton weiß, Bauhöhe über 1900 bis 2000 mm, Bautiefe bis 75 mm, mit 18 Heizkörpergliedern je Heizkörper, Gliedlänge über 40 bis 45 mm, Zweirohranschluss, vertikal mittig, von unten nach unten, einschl. Befestigungszubehör und Einbauventil mit Voreinstellung für Feinstregulierung, Befestigung nach Anforderungsklasse 3, VDI 6036.
Menge: 27,000 St
Leistungsbereichkatalog: 041

**1.4.170 Stahlröhrenheizkörper 6bar H 1900-2000mm T bis 75mm**
STLB-Bau 2025-04 041
Stahlröhrenheizkörper, Wärmeleistung geprüft DIN EN 442-2, mit Registrierung, Betriebsmedium Wasser, max. Betriebstemperatur bis 120 Grad C, max. Betriebsüberdruck 0,6 MPa (6 bar), mit Grundbeschichtung DIN 55900-1 und Deckbeschichtung DIN 55900-2 als Pulverbeschichtung, Farbton weiß, Bauhöhe über 1900 bis 2000 mm, Bautiefe bis 75 mm, mit 20 Heizkörpergliedern je Heizkörper, Gliedlänge über 40 bis 45 mm, Zweirohranschluss, vertikal mittig, von unten nach unten, einschl. Befestigungszubehör und Einbauventil mit Voreinstellung für Feinstregulierung, Befestigung nach Anforderungsklasse 3, VDI 6036.
Menge: 8,000 St
Leistungsbereichkatalog: 041

**1.4.180 Stahlröhrenheizkörper 6bar H 1900-2000mm T bis 75mm**
STLB-Bau 2025-04 041
Stahlröhrenheizkörper, Wärmeleistung geprüft DIN EN 442-2, mit Registrierung, Betriebsmedium Wasser, max. Betriebstemperatur bis 120 Grad C, max. Betriebsüberdruck 0,6 MPa (6 bar), mit Grundbeschichtung DIN 55900-1 und Deckbeschichtung DIN 55900-2 als Pulverbeschichtung, Farbton weiß, Bauhöhe über 1900 bis 2000 mm, Bautiefe bis 75 mm, mit 30 Heizkörpergliedern je Heizkörper, Gliedlänge über 40 bis 45 mm, Zweirohranschluss, vertikal gleichseitig, von unten nach unten, einschl. Befestigungszubehör und Einbauventil mit Voreinstellung für Feinstregulierung, Befestigung nach Anforderungsklasse 3, VDI 6036.
Menge: 3,000 St
Leistungsbereichkatalog: 041

**1.4.190 Stahlröhrenheizkörper 6bar H 1900-2000mm T bis 75mm**
STLB-Bau 2025-04 041
Stahlröhrenheizkörper, Wärmeleistung geprüft DIN EN 442-2, mit Registrierung, Betriebsmedium Wasser, max. Betriebstemperatur bis 120 Grad C, max. Betriebsüberdruck 0,6 MPa (6 bar), mit Grundbeschichtung DIN 55900-1 und Deckbeschichtung DIN 55900-2 als Pulverbeschichtung, Farbton weiß, Bauhöhe über 1900 bis 2000 mm, Bautiefe bis 75 mm, mit 32 Heizkörpergliedern je Heizkörper, Gliedlänge über 40 bis 45 mm, Zweirohranschluss, vertikal mittig, von unten nach unten, einschl. Befestigungszubehör und Einbauventil mit Voreinstellung für Feinstregulierung, Befestigung nach Anforderungsklasse 3, VDI 6036.
Menge: 1,000 St
Leistungsbereichkatalog: 041

**1.4.200 Stahlröhrenheizkörper ausbauen einbauen H 1900-2000mm T bis 75mm**
STLB-Bau 2025-04 041
Stahlröhrenheizkörper, ausbauen und wieder einbauen, Betriebsmedium Wasser, max. Betriebstemperatur bis 120 Grad C, Bauhöhe über 1900 bis 2000 mm, Bautiefe bis 75 mm, Gliedlänge über 40 bis 45 mm, Zweirohranschluss, vertikal mittig, von unten nach unten, Befestigung nach Anforderungsklasse 3, VDI 6036, innerhalb der Ausführungszeit, einschl. Schützen der Anschlüsse von Heizkörpern und Rohren gegen Verschmutzung, in Gruppen bis 10 St, einschl. Entleeren und Füllen der Anlage.
Menge: 71,000 St
Leistungsbereichkatalog: 041
DIN276-1_08: 423
DIN276_06: 423

**1.4.210 Stahlröhrenheizkörper 6bar H 2400-2500mm T 90-105mm**
STLB-Bau 2025-10 041
Stahlröhrenheizkörper, Wärmeleistung geprüft DIN EN 442-2, mit Registrierung, Betriebsmedium Wasser, max. Betriebstemperatur bis 120 Grad C, max. Betriebsüberdruck 0,6 MPa (6 bar), mit Grundbeschichtung DIN 55900-1 und Deckbeschichtung DIN 55900-2 als Pulverbeschichtung, Sonderfarbton, Bauhöhe über 2400 bis 2500 mm, Bautiefe über 90 bis 105 mm, mit 40 Heizkörpergliedern je Heizkörper, Gliedlänge über 40 bis 45 mm, Zweirohranschluss, vertikal mittig, von unten nach unten, einschl. Befestigungszubehör und Einbauventil mit Voreinstellung für Feinstregulierung, Befestigung nach Anforderungsklasse 3, VDI 6036.
Menge: 2,000 St
Leistungsbereichkatalog: 041

**1.4.220 Stahlröhrenheizkörper ausbauen einbauen H 2400-2500mm T 90-105mm**
STLB-Bau 2025-10 041
Stahlröhrenheizkörper, ausbauen und wieder einbauen, Betriebsmedium Wasser, max. Betriebstemperatur bis 120 Grad C, Bauhöhe über 2400 bis 2500 mm, Bautiefe über 90 bis 105 mm, mit 40 Heizkörpergliedern je Heizkörper, Gliedlänge über 40 bis 45 mm, Zweirohranschluss, vertikal mittig, von unten nach unten, Befestigung nach Anforderungsklasse 3, VDI 6036, innerhalb der Ausführungszeit, einschl. Schützen der Anschlüsse von Heizkörpern und Rohren gegen Verschmutzung, in Gruppen bis 10 St, einschl. Entleeren und Füllen der Anlage.
Menge: 2,000 St
Leistungsbereichkatalog: 041

**1.4.230 Stahlröhrenheizkörper 6bar H 1900-2000mm T 90-105mm**
STLB-Bau 2025-04 041
Stahlröhrenheizkörper, Wärmeleistung geprüft DIN EN 442-2, mit Registrierung, Betriebsmedium Wasser, max. Betriebstemperatur bis 120 Grad C, max. Betriebsüberdruck 0,6 MPa (6 bar), mit Grundbeschichtung DIN 55900-1 und Deckbeschichtung DIN 55900-2 als Pulverbeschichtung, Farbton weiß, Bauhöhe über 1900 bis 2000 mm, Bautiefe über 90 bis 105 mm, mit 8 Heizkörpergliedern je Heizkörper, Gliedlänge über 40 bis 45 mm, Zweirohranschluss, vertikal mittig, von unten nach unten, einschl. Befestigungszubehör und Einbauventil mit Voreinstellung für Feinstregulierung, Befestigung nach Anforderungsklasse 3, VDI 6036.
Menge: 1,000 St
Leistungsbereichkatalog: 041

**1.4.240 Stahlröhrenheizkörper 6bar H 1900-2000mm T 90-105mm**
STLB-Bau 2025-04 041
Stahlröhrenheizkörper, Wärmeleistung geprüft DIN EN 442-2, mit Registrierung, Betriebsmedium Wasser, max. Betriebstemperatur bis 120 Grad C, max. Betriebsüberdruck 0,6 MPa (6 bar), mit Grundbeschichtung DIN 55900-1 und Deckbeschichtung DIN 55900-2 als Pulverbeschichtung, Farbton weiß, Bauhöhe über 1900 bis 2000 mm, Bautiefe über 90 bis 105 mm, mit 10 Heizkörpergliedern je Heizkörper, Gliedlänge über 40 bis 45 mm, Zweirohranschluss, vertikal mittig, von unten nach unten, einschl. Befestigungszubehör und Einbauventil mit Voreinstellung für Feinstregulierung, Befestigung nach Anforderungsklasse 3, VDI 6036.
Menge: 11,000 St
Leistungsbereichkatalog: 041

**1.4.250 Stahlröhrenheizkörper 6bar H 1900-2000mm T 90-105mm**
STLB-Bau 2025-04 041
Stahlröhrenheizkörper, Wärmeleistung geprüft DIN EN 442-2, mit Registrierung, Betriebsmedium Wasser, max. Betriebstemperatur bis 120 Grad C, max. Betriebsüberdruck 0,6 MPa (6 bar), mit Grundbeschichtung DIN 55900-1 und Deckbeschichtung DIN 55900-2 als Pulverbeschichtung, Farbton weiß, Bauhöhe über 1900 bis 2000 mm, Bautiefe über 90 bis 105 mm, mit 12 Heizkörpergliedern je Heizkörper, Gliedlänge über 40 bis 45 mm, Zweirohranschluss, vertikal mittig, von unten nach unten, einschl. Befestigungszubehör und Einbauventil mit Voreinstellung für Feinstregulierung, Befestigung nach Anforderungsklasse 3, VDI 6036.
Menge: 2,000 St
Leistungsbereichkatalog: 041

**1.4.260 Stahlröhrenheizkörper 6bar H 1900-2000mm T 90-105mm**
STLB-Bau 2025-04 041
Stahlröhrenheizkörper, Wärmeleistung geprüft DIN EN 442-2, mit Registrierung, Betriebsmedium Wasser, max. Betriebstemperatur bis 120 Grad C, max. Betriebsüberdruck 0,6 MPa (6 bar), mit Grundbeschichtung DIN 55900-1 und Deckbeschichtung DIN 55900-2 als Pulverbeschichtung, Farbton weiß, Bauhöhe über 1900 bis 2000 mm, Bautiefe über 90 bis 105 mm, mit 14 Heizkörpergliedern je Heizkörper, Gliedlänge über 40 bis 45 mm, Zweirohranschluss, vertikal mittig, von unten nach unten, einschl. Befestigungszubehör und Einbauventil mit Voreinstellung für Feinstregulierung, Befestigung nach Anforderungsklasse 3, VDI 6036.
Menge: 13,000 St
Leistungsbereichkatalog: 041

**1.4.270 Stahlröhrenheizkörper 6bar H 1900-2000mm T 90-105mm**
STLB-Bau 2025-04 041
Stahlröhrenheizkörper, Wärmeleistung geprüft DIN EN 442-2, mit Registrierung, Betriebsmedium Wasser, max. Betriebstemperatur bis 120 Grad C, max. Betriebsüberdruck 0,6 MPa (6 bar), mit Grundbeschichtung DIN 55900-1 und Deckbeschichtung DIN 55900-2 als Pulverbeschichtung, Farbton weiß, Bauhöhe über 1900 bis 2000 mm, Bautiefe über 90 bis 105 mm, mit 16 Heizkörpergliedern je Heizkörper, Gliedlänge über 40 bis 45 mm, Zweirohranschluss, vertikal mittig, von unten nach unten, einschl. Befestigungszubehör und Einbauventil mit Voreinstellung für Feinstregulierung, Befestigung nach Anforderungsklasse 3, VDI 6036.
Menge: 1,000 St
Leistungsbereichkatalog: 041

**1.4.280 Stahlröhrenheizkörper 6bar H 1900-2000mm T 90-105mm**
STLB-Bau 2025-04 041
Stahlröhrenheizkörper, Wärmeleistung geprüft DIN EN 442-2, mit Registrierung, Betriebsmedium Wasser, max. Betriebstemperatur bis 120 Grad C, max. Betriebsüberdruck 0,6 MPa (6 bar), mit Grundbeschichtung DIN 55900-1 und Deckbeschichtung DIN 55900-2 als Pulverbeschichtung, Farbton weiß, Bauhöhe über 1900 bis 2000 mm, Bautiefe über 90 bis 105 mm, mit 18 Heizkörpergliedern je Heizkörper, Gliedlänge über 40 bis 45 mm, Zweirohranschluss, vertikal mittig, von unten nach unten, einschl. Befestigungszubehör und Einbauventil mit Voreinstellung für Feinstregulierung, Befestigung nach Anforderungsklasse 3, VDI 6036.
Menge: 3,000 St
Leistungsbereichkatalog: 041

**1.4.290 Stahlröhrenheizkörper 6bar H 1900-2000mm T 90-105mm**
STLB-Bau 2025-04 041
Stahlröhrenheizkörper, Wärmeleistung geprüft DIN EN 442-2, mit Registrierung, Betriebsmedium Wasser, max. Betriebstemperatur bis 120 Grad C, max. Betriebsüberdruck 0,6 MPa (6 bar), mit Grundbeschichtung DIN 55900-1 und Deckbeschichtung DIN 55900-2 als Pulverbeschichtung, Farbton weiß, Bauhöhe über 1900 bis 2000 mm, Bautiefe über 90 bis 105 mm, mit 20 Heizkörpergliedern je Heizkörper, Gliedlänge über 40 bis 45 mm, Zweirohranschluss, vertikal mittig, von unten nach unten, einschl. Befestigungszubehör und Einbauventil mit Voreinstellung für Feinstregulierung, Befestigung nach Anforderungsklasse 3, VDI 6036.
Menge: 6,000 St
Leistungsbereichkatalog: 041

**1.4.300 Stahlröhrenheizkörper 6bar H 1900-2000mm T 90-105mm**
STLB-Bau 2025-04 041
Stahlröhrenheizkörper, Wärmeleistung geprüft DIN EN 442-2, mit Registrierung, Betriebsmedium Wasser, max. Betriebstemperatur bis 120 Grad C, max. Betriebsüberdruck 0,6 MPa (6 bar), mit Grundbeschichtung DIN 55900-1 und Deckbeschichtung DIN 55900-2 als Pulverbeschichtung, Farbton weiß, Bauhöhe über 1900 bis 2000 mm, Bautiefe über 90 bis 105 mm, mit 30 Heizkörpergliedern je Heizkörper, Gliedlänge über 40 bis 45 mm, Zweirohranschluss, vertikal mittig, von unten nach unten, einschl. Befestigungszubehör und Einbauventil mit Voreinstellung für Feinstregulierung, Befestigung nach Anforderungsklasse 3, VDI 6036.
Menge: 1,000 St
Leistungsbereichkatalog: 041

**1.4.310 Stahlröhrenheizkörper 6bar H 1900-2000mm T 90-105mm**
STLB-Bau 2025-04 041
Stahlröhrenheizkörper, Wärmeleistung geprüft DIN EN 442-2, mit Registrierung, Betriebsmedium Wasser, max. Betriebstemperatur bis 120 Grad C, max. Betriebsüberdruck 0,6 MPa (6 bar), mit Grundbeschichtung DIN 55900-1 und Deckbeschichtung DIN 55900-2 als Pulverbeschichtung, Farbton weiß, Bauhöhe über 1900 bis 2000 mm, Bautiefe über 90 bis 105 mm, mit 32 Heizkörpergliedern je Heizkörper, Gliedlänge über 40 bis 45 mm, Zweirohranschluss, vertikal mittig, von unten nach unten, einschl. Befestigungszubehör und Einbauventil mit Voreinstellung für Feinstregulierung, Befestigung nach Anforderungsklasse 3, VDI 6036.
Menge: 2,000 St
Leistungsbereichkatalog: 041

**1.4.320 Stahlröhrenheizkörper ausbauen einbauen H 1900-2000mm T 90-105mm**
STLB-Bau 2025-04 041
Stahlröhrenheizkörper, ausbauen und wieder einbauen, Betriebsmedium Wasser, max. Betriebstemperatur bis 120 Grad C, Bauhöhe über 1900 bis 2000 mm, Bautiefe über 90 bis 105 mm, Gliedlänge über 40 bis 45 mm, Zweirohranschluss, vertikal mittig, von unten nach unten, Befestigung nach Anforderungsklasse 3, VDI 6036, innerhalb der Ausführungszeit, einschl. Schützen der Anschlüsse von Heizkörpern und Rohren gegen Verschmutzung, in Gruppen bis 10 St, einschl. Entleeren und Füllen der Anlage.
Menge: 40,000 St
Leistungsbereichkatalog: 041

**1.4.330 Stahlröhrenheizkörper 6bar H 1900-2000mm T 130-145mm**
STLB-Bau 2025-04 041
Stahlröhrenheizkörper, Wärmeleistung geprüft DIN EN 442-2, mit Registrierung, Betriebsmedium Wasser, max. Betriebstemperatur bis 120 Grad C, max. Betriebsüberdruck 0,6 MPa (6 bar), mit Grundbeschichtung DIN 55900-1 und Deckbeschichtung DIN 55900-2 als Pulverbeschichtung, Farbton weiß, Bauhöhe über 1900 bis 2000 mm, Bautiefe über 130 bis 145 mm, mit 10 Heizkörpergliedern je Heizkörper, Gliedlänge über 40 bis 45 mm, Zweirohranschluss, vertikal mittig, von unten nach unten, einschl. Befestigungszubehör und Einbauventil mit Voreinstellung für Feinstregulierung, Befestigung nach Anforderungsklasse 3, VDI 6036.
Menge: 1,000 St
Leistungsbereichkatalog: 041

**1.4.340 Stahlröhrenheizkörper 6bar H 1900-2000mm T 130-145mm**
STLB-Bau 2025-04 041
Stahlröhrenheizkörper, Wärmeleistung geprüft DIN EN 442-2, mit Registrierung, Betriebsmedium Wasser, max. Betriebstemperatur bis 120 Grad C, max. Betriebsüberdruck 0,6 MPa (6 bar), mit Grundbeschichtung DIN 55900-1 und Deckbeschichtung DIN 55900-2 als Pulverbeschichtung, Farbton weiß, Bauhöhe über 1900 bis 2000 mm, Bautiefe über 130 bis 145 mm, mit 14 Heizkörpergliedern je Heizkörper, Gliedlänge über 40 bis 45 mm, Zweirohranschluss, vertikal mittig, von unten nach unten, einschl. Befestigungszubehör und Einbauventil mit Voreinstellung für Feinstregulierung, Befestigung nach Anforderungsklasse 3, VDI 6036.
Menge: 2,000 St
Leistungsbereichkatalog: 041

**1.4.350 Stahlröhrenheizkörper 6bar H 1900-2000mm T 130-145mm**
STLB-Bau 2025-04 041
Stahlröhrenheizkörper, Wärmeleistung geprüft DIN EN 442-2, mit Registrierung, Betriebsmedium Wasser, max. Betriebstemperatur bis 120 Grad C, max. Betriebsüberdruck 0,6 MPa (6 bar), mit Grundbeschichtung DIN 55900-1 und Deckbeschichtung DIN 55900-2 als Pulverbeschichtung, Farbton weiß, Bauhöhe über 1900 bis 2000 mm, Bautiefe über 130 bis 145 mm, mit 20 Heizkörpergliedern je Heizkörper, Gliedlänge über 40 bis 45 mm, Zweirohranschluss, vertikal mittig, von unten nach unten, einschl. Befestigungszubehör und Einbauventil mit Voreinstellung für Feinstregulierung, Befestigung nach Anforderungsklasse 3, VDI 6036.
Menge: 9,000 St
Leistungsbereichkatalog: 041

**1.4.360 Stahlröhrenheizkörper 6bar H 1900-2000mm T 130-145mm**
STLB-Bau 2025-04 041
Stahlröhrenheizkörper, Wärmeleistung geprüft DIN EN 442-2, mit Registrierung, Betriebsmedium Wasser, max. Betriebstemperatur bis 120 Grad C, max. Betriebsüberdruck 0,6 MPa (6 bar), mit Grundbeschichtung DIN 55900-1 und Deckbeschichtung DIN 55900-2 als Pulverbeschichtung, Farbton weiß, Bauhöhe über 1900 bis 2000 mm, Bautiefe über 130 bis 145 mm, mit 32 Heizkörpergliedern je Heizkörper, Gliedlänge über 40 bis 45 mm, Zweirohranschluss, vertikal mittig, von unten nach unten, einschl. Befestigungszubehör und Einbauventil mit Voreinstellung für Feinstregulierung, Befestigung nach Anforderungsklasse 3, VDI 6036.
Menge: 1,000 St
Leistungsbereichkatalog: 041

**1.4.370 Stahlröhrenheizkörper ausbauen einbauen H 1900-2000mm T 130-145mm**
STLB-Bau 2025-04 041
Stahlröhrenheizkörper, ausbauen und wieder einbauen, Betriebsmedium Wasser, max. Betriebstemperatur bis 120 Grad C, Bauhöhe über 1900 bis 2000 mm, Bautiefe über 130 bis 145 mm, Gliedlänge über 40 bis 45 mm, Zweirohranschluss, vertikal mittig, von unten nach unten, Befestigung nach Anforderungsklasse 3, VDI 6036, innerhalb der Ausführungszeit, einschl. Schützen der Anschlüsse von Heizkörpern und Rohren gegen Verschmutzung, in Gruppen bis 10 St, einschl. Entleeren und Füllen der Anlage.
Menge: 12,000 St
Leistungsbereichkatalog: 041

**1.4.380 Heizkörper-Zweirohr-Anschlussarmatur**
Heizkörper- Zweirohr- Anschlussarmatur,
Durchgangs-/ Eckform, für Doppelanschluss,
Mittenabstand 50 mm, passend zu vor beschriebenen
Heizkörpern mit unteren, mittigen senkrechten Anschlüssen,
zum Regeln und Absperren,
inkl. Verschraubung,
max. Betriebsdruck: PN 6,
max. Betriebstemperatur: 120°C .
Menge: 140,000 St
DIN276_06: 423

**1.4.390 Thermostatkopf, eingebautes Messelement, diebstahlgesichert**
Thermostatkopf, DIN EN 215, mit eingebautem Messelement,
Regelabweichung 1 K, Ausführung als Behördenmodell,
Medium Gas, mit Frostschutzstellung, begrenzbar und
blockierbar, Temperaturbereich 5 bis 26 Grad,
diebstahlgesichert.
Menge: 140,000 St
DIN276_06: 423

**1.4.400 Doppelrosette**
Doppelrosette für Heizkörperanschlussrohr aus metallischem Werkstoff oder Mehrschichtverbund Stichmaß 50mm
LxBxHxd max. 110 x 60 x 10 x 15 in mm.
Menge: 140,000 St
DIN276_06: 422

#### Abschnitt 1.5 Fußbodenheizung

*Hinweis: Hinweis Fußbodenheizung*
Hinweis Fußbodenheizung
Der Bereich, in dem Fußbodenheizung im Naßsystem, Bauart A, geplant ist, befindet sich im im Erdgeschoß.
Für das Foyer und für die Mensa soll der Raumthermostat auf Zonenventile vor den Verteilern wirken. Deshalb sind dort keine Stellantriebe vorgesehen.
Das angebotene Fußbodenheizungssystem muss zwingend folgende Anforderungen erfüllen:
-Alle Bauteile, einschließlich aller eingesetzen Formstücke, müssen einheitlich Bestandteil eines geprüften Systems eines Herstellers sein.
-Es muss eine sichere Erkennung von nicht verpressten Verbindungen durch Undichtigkeit im unverpressten Zustand gewährleistet sein.
-Es muss für Heizungswasser geeignet sein.

*Hinweis: Naßsystem, Bauart A*

**1.5.10 Fußbodenheizung TypA PE-X sauerstoffdicht AD 20mm Verl.-abst. 150mm**
Fußbodenheizung DIN EN 1264-1
für Verlegesystem Typ A (Systeme mit Rohren, die in die Wärmeleitschicht integriert sind), Trägersystem Tacker,
Vorlauftemperatur 45°C,
Fußbodenheizungsrohr verlegt im Verlegeabstand 150 mm
in Zuleitungszonen und schneckenförmig in Aufenthaltsszonen inkl. Verlegematte als Verlegesystem für Niedrigaufbauten für Rohrfussbodenheizung für die Installation auf bauseits verlegter, geeigneter Dämmung und tragfähigen Untergründen.
Polymere Tiefziehfolie mit rückseitig vollflächiger Klebebeschichtung und Schutzfolie.
Bauart A nach DIN 18560 und DIN EN 13813, mit Verlegeraster von 10 und 15 cm zur spezifischen Leistungsanpassung nach DIN EN 1264 durch Aufnahme der  PE-Xa Rohre.
Mit Feuchtigkeitssperre gegen Estrichanmachwasser nach DIN 18560, DIN EN 13813 und 1264 bei Mindestüberlappung der Längskante Querkante von 5 cm.
Rohranhebung im Bereich der Mattenüberlappung: 1,5 mm.
Ausführung: Platte
Werkstoff: polymere Werkstoffe
Nenndicke DL/DB: max. 1,5 mm
Brandverhalten: Klasse E (EN 13501)

Fußbodenheizungsrohr aus Polyethylen PE-Xa,
DIN EN ISO 15875-1 und 2, für Tackersystem, vorkonfektioniert zur Installation auf vor beschriebener Folie. Sauerstoffdicht entsprechend DIN 4726 mit außenliegender Sauerstoffsperrschicht aus EVAL.
Zulassungen: mit DIN CERTCO-Registernummerfür PE-Xa.
Anwendungsklasse 4 nach ISO 10508
maximaler Betriebsdruck: 8 bar
maximale Berechnungstemperatur (Tmax): 70°C,
kurzzeitige Störfalltemperatur (Tmal): 100°C
Rohraußendurchmesser 20 mm, Wandstärke Rohr 2 mm
Menge: 480,000 m2
Leistungsbereichkatalog: 041

**1.5.20 Fußbodenheizung/ -kühlung, jedoch Verlegeabstand 200mm**
Leistung wie vor beschrieben, jedoch Verlegeabstand 200 mm.
Menge: 1800,000 m2

**1.5.30 Anbindeltg Fußbodenheizung PE-X sauerstoffdicht AD 20mm Wärmedämm.**
STLB-Bau 2025-04 041
Anbindeleitung für Fußbodenheizung, Rohr aus Polyethylen PE-X DIN EN ISO 15875-1 und DIN EN ISO 15875-2, sauerstoffdicht DIN 4726, Außendurchmesser 20 mm, mit Wärmedämmung.
Menge: 40,000 m
Leistungsbereichkatalog: 041

**1.5.40 Dehnfugenprofil**
Dehnfugenprofil, PE-LD-Schaum
für die normgerechte Herstellung von dauerelastischen Bewegungs- und Dehnfugen im Türbereich sowie im
gesamten Querschnitt des Heizestriches gemäß DIN 18560, Teil 2 und DIN EN 1264 Teil 4.
Als Versteifungsfolie mit innenliegendem Dehnstreifen aus geschlossenzelligem PE-Schaum mit Selbstklebestreifen. Alle Bestandteile FCKW- und FKW-frei.
Das Dehnfugenprofil nimmt die Wärmedehnung von Heizestrichen gemäß DIN 18560 Teil 2 auf.
Dicke: max. 10 mm, Höhe: max. 100 mm
Länge: max. 1.200 mm
Breite Folienfuß: max. 50 mm
Brandverhalten: Klasse E (EN13501)
Menge: 40,000 m

**1.5.50 Schutzrohr geschlitzt, DN 20**
Schutzrohr geschlitzt, DN 20, für Rohre AD=20mm,
als Schutz im Bereich der Rohreinführungen zum Heizkreisverteiler sowie bei der Durchquerung von Dehnfugen im Estrich gemäß DIN 18560.
Werkseitig geschlitzt aus Polyethylen, wärmefest bis 105°C.
Innendurchmesser Schutzraum: mind. 20 mm
Außendurchmesser Schutzrohr: max. 26 mm
Menge: 80,000 m

**1.5.60 Klemmringverschraubung 20 x 2**
Klemmringverschraubung 20 x 2
zum Anschluss der Fußbodenheizungsrohre an
Heizkreisverteiler mit Durchflussmengenmesser,
Konus und Stützhülse Messing, Überwurfmutter Messing vernickelt, O-Ring EPDM, Klemmring und Trennscheibe Polyamid
als lösbare Verbindung nach VOB (DIN 18380)
für Außengewinde G 3/4 nach DIN EN 16313
für Rohrabmessung 20 x 2 mm
Menge: 80,000 St

**1.5.70 Rohrführungsbogen 90°**
Rohrführungsbogen 90°
zur geschützten und knickfreien Rohrumlenkung.
aus glasfaserverstärktem Polyamid
Temperaturbeständigkeit von -5 bis +60°C
für Rohrabmessung: 20 mm
Menge: 80,000 St

**1.5.80 Kugelhahnset G1 Heizkreisverteiler**
Kugelhahnset G1 für Heizkreisverteiler
zum absperrbaren Anschluss der Heizkreisverteiler
Werkstoff: vernickeltes Messing, bestehend aus:
2 Kugelhähne G1 rot/blau mit Überwurfmutter und Dichtung
Menge: 3,000 St

**1.5.90 Randdämmstreifen**
Randdämmstreifen
mit rückseitigem Klebestreifen für die normgerechte Trennung des Heizestriches von angrenzenden Bauteilen bei  Fußbodenkonstruktionen gemäß DIN 18560 und DIN EN 1264
sowie zur Bauteiltrennung von Wandheizputzen,
mit rückseitigem Klebestreifen für Fixierung an der Wand, integrierten PE-Folienfuß von unten mit ankaschiertem rückseitigen Klebestreifen, aus geschlossenzelligem Polyethylen (PE-LD) zur Erstellung von dichten Klebeverbindungen auf vorhandenen Untergründen.
Baustoffklasse nach DIN 4102: B2
Brandverhalten nach DIN 13501: E
Dicke: 8 mm, Höhe: max. 150 mm
Länge Folienfuß: max. 100 mm
Menge: 240,000 m

**1.5.100 Heizkreisverteiler Edelstahl 16 Kreise**
Heizkreisverteiler Edelstahl 10 Kreise
als Verteiler und Sammler zur Anbindung der einzelnen Heiz-bzw. Kühlkreise
Werkstoff: Verteiler/Sammler aus Edelstahl 1.4301
Konsolen: Stahl verzinkt
mit schallgedämmten Verteilerkonsolen zur Montage im vor beschriebenen Verteilerschrank, flachdichtender 90 Grad KFE-Hahn mit Mutter G1 zur Entlüftung und Entleerung, Anbindeleitung von rechts oder links möglich, Heizkreisanschluss G 3/4 Eurokonus mit einem jeweiligen Mittenabstand von 50 mm, Heizkreisverteiler auf Konsolen vormontiert und druckgeprüft.
Verteilerrohr DN 25 mit integrierten Durchflussmengenmessern
Anzeigebereich 0-6 l/min zur Absperrung nach DIN EN 1264-4.
Sammlerrohr DN 25 mit integrierten Regulierventilen zur normgerechten Voreinstellung der einzelnen Heiz- bzw.
Kühlkreise und Handradkappen blau, Ventile zur Adaptierung der Stellantriebe.
Verteilerabgänge: 10
Baulänge gesamt: max. 930 mm
Mittenabstand V/R: 210 mm
Mittenabstand Wand: max. VL 40 mm/RL 65 mm
Tiefe gesamt: max. 90 mm
Menge: 2,000 St

**1.5.110 Heizkreisverteiler Edelstahl 6 Kreise**
Heizkreisverteiler wie vor beschrieben, jedoch mit 6 Kreisen
Verteilerabgänge: 6
Baulänge gesamt: max. 420 mm
Mittenabstand V/R: 240 mm
Mittenabstand Wand: VL 40 mm/RL 65 mm
Tiefe gesamt: max. 90 mm
Menge: 2,000 St

**1.5.120 Verteilerschrank UP 110/550, weiß**
Verteilerschrank Unterputz-Ausführung zur Aufnahme von Heizkreisverteiler 10-fach, Heizleitverteiler und Zubehör.
Schrank aus Stahlblech lackiert ähnlich RAL 9016 verkehrsweiß
mit stufenloser Höhenverstellung von 705-885 mm,
Bautiefe durch umlaufend stufenlos verstellbaren 30 mm breiten Blendrahmen von 110-160 mm, horizontal und vertikal
einstellbare Verteilerbefestigung, vorgestanzte Ausprägungen zur beidseitigen vertikalen Anschlussmöglichkeit, beidseitig
horizontal und vertikal vorgestanzte Ausprägungen zur
Kabeleinführung, Umlenkrohr, Estrich-Abschlussblende und Blendrahmen tiefenverstell- und demontierbar, Schranktür mit
Verriegelung, Einbaugehäuse mit Spritzschutz aus Karton, Klarsichthülle mit Vordruck für Druckprüfprotokoll,
Funktionsheizprotokoll und Heizkreisbeschriftung auf Türinnenseite,
Breite ohne Rahmen: max. 550 mm
Höhe: 705-885 mm
Tiefe: 110-160 mm
Menge: 2,000 St

**1.5.130 Verteilerschrank UP 110/1150, weiß**
Verteilerschrank Unterputz-Ausführung zur Aufnahme von Heizkreisverteiler 16-fach, Heizleitverteiler und Zubehör.
Schrank aus Stahlblech lackiert ähnlich RAL 9016 verkehrsweiß
mit stufenloser Höhenverstellung von 705-885 mm,
Bautiefe durch umlaufend stufenlos verstellbaren 30 mm breiten Blendrahmen von 110-160 mm, horizontal und vertikal einstellbare Verteilerbefestigung, vorgestanzte Ausprägungen zur beidseitigen vertikalen Anschlussmöglichkeit, beidseitig
horizontal und vertikal vorgestanzte Ausprägungen zur
Kabeleinführung, Umlenkrohr, Estrich-Abschlussblende und Blendrahmen tiefenverstell- und demontierbar, Schranktür mit
Verriegelung, Einbaugehäuse mit Spritzschutz aus Karton, Klarsichthülle mit Vordruck für Druckprüfprotokoll,
Funktionsheizprotokoll und Heizkreisbeschriftung auf
Türinnenseite,
Breite ohne Rahmen: max. 1.150 mm
Höhe: 750 mm
Tiefe: 110-160 mm
Menge: 1,000 St

**1.5.140 Verteilerschrank AP 135/1200, weiß**
Verteilerschrank Aufputz-Ausführung zur Aufnahme von Heizkreisverteiler 16-fach, Heizleitverteiler und Zubehör.
horizontal und vertikal einstellbare Verteilerbefestigung, vorgestanzte Ausprägungen zur beidseitigen vertikalen Anschlussmöglichkeit, beidseitig
horizontal und vertikal vorgestanzte Ausprägungen zur
Kabeleinführung, Umlenkrohr, Estrich-Abschlussblende und Blendrahmen tiefenverstell- und demontierbar, Schranktür mit
Verriegelung, Klarsichthülle mit Vordruck für Druckprüfprotokoll,
Funktionsheizprotokoll und Heizkreisbeschriftung auf Türinnenseite
Breite max. 1250 mm, Höhe max. 750 mm, Tiefe max 140 mm
Menge: 1,000 St

**1.5.150 Messstelle für Restfeuchte**
Messstelle für Restfeuchte
Markierung einer geeigneten Messstelle zur Ermittlung der Restfeuchte in Nassestrichen.
Werkstoff: PP, Höhe: max. 125 mm
Menge: 8,000 St

**1.5.160 Estrichkomponente**
Estrichkomponente
als Zusatz zu zementgebundenen Heizestrichen gemäß DIN 18560, als nicht brennbarer, chloridfreier, modifizierter
Polyglycolaether; Dichte 1,1 g/cm³
für optimale Verarbeitbarkeit durch Plastifizierung des Estriches, Verringerung der Schwundrissbildung beim Abbinden durch Verbesserung des Wasser-Zement-Faktors.
Verbrauch: 35 g je m² Fläche und cm Estrichdicke.
Menge: 25,000 kg

**1.5.170 Belegreifheizen Bodenflächen Estrich**
STLB-Bau 2024-10 041
Belegreifheizen, in Bodenflächen aus Estrich, Zementestrich.
Menge: 2280,000 m2
Leistungsbereichkatalog: 041
DIN276-1_08: 423

**1.5.180 Funktionsheizen Bodenflächen Estrich**
STLB-Bau 2024-10 041
Funktionsheizen DIN EN 1264-4, in Bodenflächen aus Estrich, Zementestrich.
Menge: 2280,000 m2
Leistungsbereichkatalog: 041
DIN276-1_08: 423

*Hinweis: Schwingbodenheizung (Sporthalle)*
Für die Verlegung in der Sporthalle als Schwingbodenheizung:
Nachfolgend beschriebenes System muss nach DIN EN 1264
wärmetechnisch geprüft und zertifiziert sein.
Die Systemkomponenten müssen DIN EN 13163, 4108 und 4102 sowie DIN EN 13501 und 1264 entsprechen.
Garantie: Für die Rohre und Schiebehülsenfittings ist für die Zeit  von 10 Jahren nach Inbetriebnahme der Anlage eine Hersteller-Garantieurkunde und eine Haftungsübernahmevereinbarung mit dem ZVSHK nachzuweisen.

**1.5.190 Anbindeltg Fußbodenheizung PE-X sauerstoffdicht AD 25mm Wärmedämm.**
STLB-Bau 2025-04 041
Anbindeleitung für Fußbodenheizung, Rohr aus Polyethylen PE-X DIN EN ISO 15875-1 und DIN EN ISO 15875-2, sauerstoffdicht DIN 4726, Außendurchmesser 25 mm, mit Wärmedämmung.
Menge: 20,000 m
Leistungsbereichkatalog: 041

**1.5.200 Schwing-Fußbodenheizung PE-X sauerstoffdicht AD 25mm Verl.-abst. 100mm**
Fußbodenheizung DIN EN 1264-1, als Schwingboden-Trockensystem (Verlegung im Fußboden-Hohlraum)
Vorlauftemperatur 46°C, Norm-Innentemperatur 18°C,
max. Druckdifferenz der Heizkreise bis 20 kPa,
Auslegungs-Wärmestromdichte 31 W/m²,
Rohr aus Polyethylen PE-X DIN EN ISO 15875-1 und DIN EN ISO 15875-2, sauerstoffdicht nach DIN 4726,
Außendurchmesser 25 mm, Wandstärke 2,3 mm, Verlegeabstand 100 mm

inkl.
Doppelhalter aus verzinktem Stahl,
zur Rohrfixierung auf bauseitiger Dämmung,
mit Widerhaken für höchste Haltekraft, für Verlegeabstand 100 mm, für Rohrdimension 25mm

Fußbodenheizungsrohr aus peroxidisch vernetzten Polyethylen (PE-Xa), entspricht DIN 16892, sauerstoffdicht nach DIN 4726,
mit außenliegender Sauerstoffsperrschicht aus EVAL.
mit Zulassungen: DIN CERTCO-Registernummer
Eigenschaften: Anwendungsklasse 5 nach ISO 10508, maximaler Betriebsdruck 6 bar,
maximale Berechnungstemperatur (Tmax) 90°C,
kurzzeitige Störfalltemperatur (Tmal) 100°C
Außendurchmesser: 25 mm; Wandstärke: 2,3 mm
liefern und verlegen

Tichelmannverteiler/-sammler passend für vor beschriebenes Verlegesystem zum Überagang auf Fußbodenheizungsrohr
Menge: 1020,000 m2

**1.5.210 Klemmringverschraubung 25x2,3mm**
Klemmringverschraubung für Heizungsrohr aus PE-Xa,
als Rohranschluss bzw. Rohrverbinder,
Werkstoff: Konus und Stützhülse aus Messing,
Überwurfmutter aus Messing vernickelt, O-Ring aus EPDM,
Klemmring und Trennscheibe aus Polyamid,
als lösbare Verbindung nach VOB (DIN 18380), Verbindung für Außengewinde G 3/4 Eurokonus nach DIN EN 16313,
für Rohr Aussendurchmesser 16 mm, Wanddicke 1,5 mm.
Menge: 100,000 St

**1.5.220 Schutzrohr DN 25 geschlitzt für AD 25mm**
Schutzrohr DN 25, geschlitzt,
für Rohre Außendurchmesser 25 mm, vom Bund,
als Schutz im Bereich Rohreinführungen, Heizkreisverteiler sowie bei der Durchquerung von Dehnfugen im Estrich gemäß DIN 18560, werkseitig geschlitzt,
Werkstoff: Polyethylen
Wärmefestigkeit bis: 105°C
Innen-/ Außendurchmesser Schutzr: 25/28 mm.
Menge: 40,000 m

#### Abschnitt 1.6 Dämmung

*Hinweis: Wärmedämmung mit Ummantelung im Freien, 200%*
Wärmedämmung mit Ummantelung
Dämmdicke gemäß 200 % der Anforderungen nach GEG
(Heizwasser-Anschlüsse an den Wärmepumpen)

**1.6.10 Wärmedämmung Ummantelung Rohr DN20 im Freien Mineralwolle AS-Qualität hydrophobiert Rohrschale D 40mm Mantel Blech Stahl verz**
STLB-Bau 2025-10 047
Wärmedämmung einschl. Ummantelung DIN 4140 an haus- und betriebstechnischen Anlagen, an Rohrleitung, DN 20, Rohrverbindung als Pressverbindung, Mindestabstände DIN 4140 sind nicht eingehalten, im Freien, Dämmung aus Mineralwolle DIN EN 14303, AS-Qualität und hydrophobiert, als Rohrschale, Dämmschichtdicke 40 mm, Baustoffklasse DIN 4102-1 A (nichtbrennbar), Wärmeleitfähigkeit 0,035 W/(mK) bei 40 Grad C Mitteltemperatur DIN EN 12667, kaschiert mit Alufolie, Ummantelung aus nichtprofiliertem Blech, Stahl, feuerverzinkt, befestigen mit aluminiumplattierten Stahlbändern, Arbeitshöhe des Montageortes bis 3,5 m über der Standfläche des hierfür erforderlichen Gerüstes.
Menge: 6,000 m
Leistungsbereichkatalog: 047

**1.6.20 Wärmedämmung Ummantelung Rohr DN25 im Freien Mineralwolle AS-Qualität hydrophobiert Rohrschale D 50mm Mantel Blech Stahl verz**
STLB-Bau 2025-10 047
Wärmedämmung einschl. Ummantelung DIN 4140 an haus- und betriebstechnischen Anlagen, an Rohrleitung, DN 25, Rohrverbindung als Pressverbindung, Mindestabstände DIN 4140 sind nicht eingehalten, im Freien, Dämmung aus Mineralwolle DIN EN 14303, AS-Qualität und hydrophobiert, als Rohrschale, Dämmschichtdicke 50 mm, Baustoffklasse DIN 4102-1 A (nichtbrennbar), Wärmeleitfähigkeit 0,035 W/(mK) bei 40 Grad C Mitteltemperatur DIN EN 12667, kaschiert mit Alufolie, Ummantelung aus nichtprofiliertem Blech, Stahl, feuerverzinkt, befestigen mit aluminiumplattierten Stahlbändern, Arbeitshöhe des Montageortes bis 3,5 m über der Standfläche des hierfür erforderlichen Gerüstes.
Menge: 8,000 m
Leistungsbereichkatalog: 047

**1.6.30 Wärmedämmung Ummantelung Rohr DN32 im Freien Mineralwolle AS-Qualität hydrophobiert Rohrschale D 80mm Mantel Blech Stahl verz**
STLB-Bau 2025-10 047
Wärmedämmung einschl. Ummantelung DIN 4140 an haus- und betriebstechnischen Anlagen, an Rohrleitung, DN 32, Rohrverbindung als Pressverbindung, Mindestabstände DIN 4140 sind nicht eingehalten, im Freien, Dämmung aus Mineralwolle DIN EN 14303, AS-Qualität und hydrophobiert, als Rohrschale, Dämmschichtdicke 80 mm, Baustoffklasse DIN 4102-1 A (nichtbrennbar), Wärmeleitfähigkeit 0,035 W/(mK) bei 40 Grad C Mitteltemperatur DIN EN 12667, kaschiert mit Alufolie, Ummantelung aus nichtprofiliertem Blech, Stahl, feuerverzinkt, befestigen mit aluminiumplattierten Stahlbändern, Arbeitshöhe des Montageortes bis 3,5 m über der Standfläche des hierfür erforderlichen Gerüstes.
Menge: 24,000 m
Leistungsbereichkatalog: 047
DIN276-1_08: 499

**1.6.40 Wärmedämmung Ummantelung Absperrklappe DN20 im Freien Mineralwolle AS-Qualität hydrophobiert Rohrschale D 40mm Mantel Blech Stahl verz**
STLB-Bau 2025-10 047
Wärmedämmung einschl. Ummantelung DIN 4140 an haus- und betriebstechnischen Anlagen, an Absperrklappe, DN 20, Mindestabstände DIN 4140 sind nicht eingehalten, im Freien, Dämmung aus Mineralwolle DIN EN 14303, AS-Qualität und hydrophobiert, als Rohrschale, Dämmschichtdicke 40 mm, Baustoffklasse DIN 4102-1 A (nichtbrennbar), Wärmeleitfähigkeit 0,035 W/(mK) bei 40 Grad C Mitteltemperatur DIN EN 12667, kaschiert mit Alufolie, Ummantelung aus nichtprofiliertem Blech, Stahl, feuerverzinkt, befestigen mit aluminiumplattierten Stahlbändern.
Menge: 2,000 St
Leistungsbereichkatalog: 047
DIN276-1_08: 499

**1.6.50 Wärmedämmung Ummantelung Absperrklappe DN25 im Freien Mineralwolle AS-Qualität hydrophobiert Rohrschale D 50mm Mantel Blech Stahl verz**
STLB-Bau 2025-10 047
Wärmedämmung einschl. Ummantelung DIN 4140 an haus- und betriebstechnischen Anlagen, an Absperrklappe, DN 25, Mindestabstände DIN 4140 sind nicht eingehalten, im Freien, Dämmung aus Mineralwolle DIN EN 14303, AS-Qualität und hydrophobiert, als Rohrschale, Dämmschichtdicke 50 mm, Baustoffklasse DIN 4102-1 A (nichtbrennbar), Wärmeleitfähigkeit 0,035 W/(mK) bei 40 Grad C Mitteltemperatur DIN EN 12667, kaschiert mit Alufolie, Ummantelung aus nichtprofiliertem Blech, Stahl, feuerverzinkt, befestigen mit aluminiumplattierten Stahlbändern.
Menge: 2,000 St
Leistungsbereichkatalog: 047

**1.6.60 Wärmedämmung Ummantelung Absperrklappe DN32 im Freien Mineralwolle AS-Qualität hydrophobiert Rohrschale D 80mm Mantel Blech Stahl verz**
STLB-Bau 2025-10 047
Wärmedämmung einschl. Ummantelung DIN 4140 an haus- und betriebstechnischen Anlagen, an Absperrklappe, DN 32, Mindestabstände DIN 4140 sind nicht eingehalten, im Freien, Dämmung aus Mineralwolle DIN EN 14303, AS-Qualität und hydrophobiert, als Rohrschale, Dämmschichtdicke 80 mm, Baustoffklasse DIN 4102-1 A (nichtbrennbar), Wärmeleitfähigkeit 0,035 W/(mK) bei 40 Grad C Mitteltemperatur DIN EN 12667, kaschiert mit Alufolie, Ummantelung aus nichtprofiliertem Blech, Stahl, feuerverzinkt, befestigen mit aluminiumplattierten Stahlbändern.
Menge: 4,000 St
Leistungsbereichkatalog: 047

**1.6.70 Bogen Mineralwolle AS-Qualität hydrophobiert Wärmedämmung Ummantelung Rohr DN20 im Freien 0,035W/(mK) D 40mm kaschiert Alu-Folie Mantel Blech Stahl verz verschrauben**
*** Bezugsbeschreibung
STLB-Bau 2025-10 047
Bogen aus Mineralwolle DIN EN 14303, AS-Qualität und hydrophobiert, Wärmedämmung einschl. Ummantelung DIN 4140 an haus- und betriebstechnischen Anlagen, an Rohrleitung, DN 20, Mindestabstände DIN 4140 sind nicht eingehalten, im Freien, Brandverhaltensklasse DIN EN 13501-1 A2 -s1, d0 (nichtbrennbar), Wärmeleitfähigkeit 0,035 W/(mK) bei 40 Grad C Mitteltemperatur DIN EN 12667, Dämmschichtdicke 40 mm, kaschiert mit Aluminiumfolie, Ummantelung aus nichtprofiliertem Blech, Stahl, feuerverzinkt, verschrauben, Arbeitshöhe des Montageortes bis 3,5 m über der Standfläche des hierfür erforderlichen Gerüstes.
Menge: 8,000 St
Leistungsbereichkatalog: 047
DIN276-1_08: 499

**1.6.80 Bogen Mineralwolle AS-Qualität hydrophobiert Wärmedämmung Ummantelung Rohr DN25 im Freien 0,035W/(mK) D 50mm kaschiert Alu-Folie Mantel Blech Stahl verz verschrauben**
*** wie Position 1.6.70
STLB-Bau 2025-10 047
DN 25, Dämmschichtdicke 50 mm,
Menge: 10,000 St
Leistungsbereichkatalog: 047
DIN276-1_08: 499

**1.6.90 Bogen Mineralwolle AS-Qualität hydrophobiert Wärmedämmung Ummantelung Rohr DN32 im Freien 0,035W/(mK) D 70mm kaschiert Alu-Folie Mantel Blech Stahl verz verschrauben**
STLB-Bau 2025-10 047
Bogen aus Mineralwolle DIN EN 14303, AS-Qualität und hydrophobiert, Wärmedämmung einschl. Ummantelung DIN 4140 an haus- und betriebstechnischen Anlagen, an Rohrleitung, DN 32, Mindestabstände DIN 4140 sind nicht eingehalten, im Freien, Brandverhaltensklasse DIN EN 13501-1 A2 -s1, d0 (nichtbrennbar), Wärmeleitfähigkeit 0,035 W/(mK) bei 40 Grad C Mitteltemperatur DIN EN 12667, Dämmschichtdicke 70 mm, kaschiert mit Aluminiumfolie, Ummantelung aus nichtprofiliertem Blech, Stahl, feuerverzinkt, verschrauben, Arbeitshöhe des Montageortes bis 3,5 m über der Standfläche des hierfür erforderlichen Gerüstes.
Menge: 18,000 St
Leistungsbereichkatalog: 047

**1.6.100 Wärmedämmung Ummantelung Vorschweißflansch DN65 im Freien Mineralwolle AS-Qualität hydrophobiert Rohrschale D 80mm Mantel Blech Stahl verz**
Wärmedämmung einschl. Ummantelung DIN 4140 an haus- und betriebstechnischen Anlagen, an Vorschweißflansch, DN 65, Rohrverbindung als Pressverbindung, Mindestabstände DIN 4140 sind nicht eingehalten, im Freien, Dämmung aus Mineralwolle DIN EN 14303, AS-Qualität und hydrophobiert, als Rohrschale, Dämmschichtdicke 80 mm, Brandverhaltensklasse DIN EN 13501-1 A2 -s1, d0 (nichtbrennbar), Schmelzpunkt größer 1000 Grad C, DIN 4102-17, Wärmeleitfähigkeit 0,035 W/(mK) bei 40 Grad C Mitteltemperatur DIN EN 12667, kaschiert mit Alufolie, Ummantelung aus nichtprofiliertem Blech, Stahl, feuerverzinkt, befestigen mit aluminiumplattierten Stahlbändern.
Menge: 12,000 St
Leistungsbereichkatalog: 047
DIN276-1_08: 499

**1.6.110 Wärmedämmung Ummantelung Vorschweißflansch DN80 im Freien Mineralwolle AS-Qualität hydrophobiert Rohrschale D 80mm Mantel Blech Stahl verz**
Leistung wie vor beschrieben, jedoch an Vorschweißflansch DN 80
Menge: 12,000 St

*Hinweis: Dämmung im Innenbereich*

**1.6.120 Wärmedämmung Rohr DN12 Gebäude Mineralwolle AS-Qualität hydrophobiert Rohrschale D 20mm**
STLB-Bau 2025-10 047
Wärmedämmung ohne Ummantelung DIN 4140 an haus- und betriebstechnischen Anlagen, an Rohrleitung, DN 12, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet.
Menge: 890,000 m
Leistungsbereichkatalog: 047

**1.6.130 Wärmedämmung Rohr DN15 Gebäude Mineralwolle AS-Qualität hydrophobiert Rohrschale D 20mm**
*** Bezugsbeschreibung
STLB-Bau 2025-10 047
Wärmedämmung ohne Ummantelung DIN 4140 an haus- und betriebstechnischen Anlagen, an Rohrleitung, DN 15, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet.
Menge: 196,000 m
Leistungsbereichkatalog: 047
DIN276-1_08: 499

**1.6.140 Wärmedämmung Rohr DN20 Gebäude Mineralwolle AS-Qualität hydrophobiert Rohrschale D 20mm**
*** wie Position 1.6.130
STLB-Bau 2025-10 047
DN 20, bis 3,5 m über der Standfläche des hierfür erforderlichen Gerüstes.
Menge: 210,000 m
Leistungsbereichkatalog: 047
DIN276-1_08: 499

**1.6.150 Wärmedämmung Rohr DN25 Gebäude Mineralwolle AS-Qualität hydrophobiert Rohrschale D 30mm**
*** wie Position 1.6.130
STLB-Bau 2025-10 047
DN 25, Dämmschichtdicke 30 mm,
Menge: 410,000 m
Leistungsbereichkatalog: 047
DIN276-1_08: 499

**1.6.160 Wärmedämmung Rohr DN32 Gebäude Mineralwolle AS-Qualität hydrophobiert Rohrschale D 30mm**
*** wie Position 1.6.130
STLB-Bau 2025-10 047
DN 32, Dämmschichtdicke 30 mm,
Menge: 190,000 m
Leistungsbereichkatalog: 047
DIN276-1_08: 499

**1.6.170 Wärmedämmung Rohr DN40 Gebäude Mineralwolle AS-Qualität hydrophobiert Rohrschale D 40mm**
*** wie Position 1.6.130
STLB-Bau 2025-10 047
DN 40, Dämmschichtdicke 40 mm,
Menge: 72,000 m
Leistungsbereichkatalog: 047
DIN276-1_08: 499

**1.6.180 Wärmedämmung Rohr DN50 Gebäude Mineralwolle AS-Qualität hydrophobiert Rohrschale D 50mm**
*** wie Position 1.6.130
STLB-Bau 2025-10 047
DN 50, Dämmschichtdicke 50 mm,
Menge: 230,000 m
Leistungsbereichkatalog: 047
DIN276-1_08: 499

**1.6.190 Wärmedämmung Rohr DN65 Gebäude Mineralwolle AS-Qualität hydrophobiert Rohrschale D 70mm**
*** wie Position 1.6.130
STLB-Bau 2025-10 047
DN 65, Dämmschichtdicke 70 mm,
Menge: 9,000 m
Leistungsbereichkatalog: 047
DIN276-1_08: 499

**1.6.200 Bogen Mineralwolle AS-Qualität hydrophobiert Wärmedämmung Rohr DN12 Gebäude 0,035W/(mK) D 20mm kaschiert Alu-Folie**
*** Bezugsbeschreibung
STLB-Bau 2025-10 047
Bogen aus Mineralwolle DIN EN 14303, AS-Qualität und hydrophobiert, Wärmedämmung DIN 4140 an haus- und betriebstechnischen Anlagen, an Rohrleitung, DN 12, Mindestabstände DIN 4140 sind nicht eingehalten, im Gebäude, keine ausreichende Konvektion bzw. unzureichender Abstand zu Objekten, Brandverhaltensklasse DIN EN 13501-1 A2 -s1, d0 (nichtbrennbar), Wärmeleitfähigkeit 0,035 W/(mK) bei 40 Grad C Mitteltemperatur DIN EN 12667, Dämmschichtdicke 20 mm, kaschiert mit Aluminiumfolie, Arbeitshöhe des Montageortes bis 5,5 m über der Standfläche des hierfür erforderlichen Gerüstes, Gerüst wird gesondert vergütet.
Menge: 910,000 St
Leistungsbereichkatalog: 047
DIN276-1_08: 499

**1.6.210 Bogen Mineralwolle AS-Qualität hydrophobiert Wärmedämmung Rohr DN15 Gebäude 0,035W/(mK) D 20mm kaschiert Alu-Folie**
*** wie Position 1.6.200
STLB-Bau 2025-10 047
DN 15,
Menge: 76,000 St
Leistungsbereichkatalog: 047
DIN276-1_08: 499

**1.6.220 Bogen Mineralwolle AS-Qualität hydrophobiert Wärmedämmung Rohr DN20 Gebäude 0,035W/(mK) D 20mm kaschiert Alu-Folie**
*** wie Position 1.6.200
STLB-Bau 2025-10 047
DN 20,
Menge: 56,000 St
Leistungsbereichkatalog: 047
DIN276-1_08: 499

**1.6.230 Bogen Mineralwolle AS-Qualität hydrophobiert Wärmedämmung Rohr DN25 Gebäude 0,035W/(mK) D 30mm kaschiert Alu-Folie**
*** wie Position 1.6.200
STLB-Bau 2025-10 047
DN 25, Dämmschichtdicke 30 mm,
Menge: 82,000 St
Leistungsbereichkatalog: 047
DIN276-1_08: 499

**1.6.240 Bogen Mineralwolle AS-Qualität hydrophobiert Wärmedämmung Rohr DN32 Gebäude 0,035W/(mK) D 30mm kaschiert Alu-Folie**
*** wie Position 1.6.200
STLB-Bau 2025-10 047
DN 32, Dämmschichtdicke 30 mm,
Menge: 120,000 St
Leistungsbereichkatalog: 047
DIN276-1_08: 499

**1.6.250 Bogen Mineralwolle AS-Qualität hydrophobiert Wärmedämmung Rohr DN40 Gebäude 0,035W/(mK) D 40mm kaschiert Alu-Folie**
*** wie Position 1.6.200
STLB-Bau 2025-10 047
DN 40, Dämmschichtdicke 40 mm,
Menge: 26,000 St
Leistungsbereichkatalog: 047
DIN276-1_08: 499

**1.6.260 Bogen Mineralwolle AS-Qualität hydrophobiert Wärmedämmung Rohr DN50 Gebäude 0,035W/(mK) D 50mm kaschiert Alu-Folie**
*** wie Position 1.6.200
STLB-Bau 2025-10 047
DN 50, Dämmschichtdicke 50 mm,
Menge: 86,000 St
Leistungsbereichkatalog: 047
DIN276-1_08: 499

**1.6.270 Bogen Mineralwolle AS-Qualität hydrophobiert Wärmedämmung Rohr DN65 Gebäude 0,035W/(mK) D 70mm kaschiert Alu-Folie**
*** wie Position 1.6.200
STLB-Bau 2025-10 047
DN 65, Dämmschichtdicke 70 mm,
Menge: 24,000 St
Leistungsbereichkatalog: 047
DIN276-1_08: 499

**1.6.280 T-Stück Mineralwolle AS-Qualität hydrophobiert Wärmedämmung Rohr DN12 Gebäude 0,035W/(mK) D 20mm kaschiert Alu-Folie**
*** Bezugsbeschreibung
STLB-Bau 2025-10 047
T-Stück aus Mineralwolle DIN EN 14303, AS-Qualität und hydrophobiert, Wärmedämmung DIN 4140 an haus- und betriebstechnischen Anlagen, an Rohrleitung, DN 12, Mindestabstände DIN 4140 sind nicht eingehalten, im Gebäude, keine ausreichende Konvektion bzw. unzureichender Abstand zu Objekten, Brandverhaltensklasse DIN EN 13501-1 A2 -s1, d0 (nichtbrennbar), Wärmeleitfähigkeit 0,035 W/(mK) bei 40 Grad C Mitteltemperatur DIN EN 12667, Dämmschichtdicke 20 mm, kaschiert mit Aluminiumfolie, Arbeitshöhe des Montageortes bis 5,5 m über der Standfläche des hierfür erforderlichen Gerüstes, Gerüst wird gesondert vergütet.
Menge: 146,000 St
Leistungsbereichkatalog: 047
DIN276-1_08: 499

**1.6.290 T-Stück Mineralwolle AS-Qualität hydrophobiert Wärmedämmung Rohr DN15 Gebäude 0,035W/(mK) D 20mm kaschiert Alu-Folie**
*** wie Position 1.6.280
STLB-Bau 2025-10 047
DN 15,
Menge: 52,000 St
Leistungsbereichkatalog: 047
DIN276-1_08: 499

**1.6.300 T-Stück Mineralwolle AS-Qualität hydrophobiert Wärmedämmung Rohr DN20 Gebäude 0,035W/(mK) D 20mm kaschiert Alu-Folie**
*** wie Position 1.6.280
STLB-Bau 2025-10 047
DN 20,
Menge: 48,000 St
Leistungsbereichkatalog: 047
DIN276-1_08: 499

**1.6.310 T-Stück Mineralwolle AS-Qualität hydrophobiert Wärmedämmung Rohr DN25 Gebäude 0,035W/(mK) D 30mm kaschiert Alu-Folie**
*** wie Position 1.6.280
STLB-Bau 2025-10 047
DN 25, Dämmschichtdicke 30 mm,
Menge: 56,000 St
Leistungsbereichkatalog: 047
DIN276-1_08: 499

**1.6.320 T-Stück Mineralwolle AS-Qualität hydrophobiert Wärmedämmung Rohr DN32 Gebäude 0,035W/(mK) D 30mm kaschiert Alu-Folie**
*** wie Position 1.6.280
STLB-Bau 2025-10 047
DN 32, Dämmschichtdicke 30 mm,
Menge: 32,000 St
Leistungsbereichkatalog: 047
DIN276-1_08: 499

**1.6.330 T-Stück Mineralwolle AS-Qualität hydrophobiert Wärmedämmung Rohr DN40 Gebäude 0,035W/(mK) D 40mm kaschiert Alu-Folie**
*** wie Position 1.6.280
STLB-Bau 2025-10 047
DN 40, Dämmschichtdicke 40 mm,
Menge: 12,000 St
Leistungsbereichkatalog: 047
DIN276-1_08: 499

**1.6.340 T-Stück Mineralwolle AS-Qualität hydrophobiert Wärmedämmung Rohr DN50 Gebäude 0,035W/(mK) D 50mm kaschiert Alu-Folie**
*** wie Position 1.6.280
STLB-Bau 2025-10 047
DN 50, Dämmschichtdicke 50 mm,
Menge: 32,000 St
Leistungsbereichkatalog: 047
DIN276-1_08: 499

**1.6.350 T-Stück Mineralwolle AS-Qualität hydrophobiert Wärmedämmung Rohr DN65 Gebäude 0,035W/(mK) D 70mm kaschiert Alu-Folie**
*** wie Position 1.6.280
STLB-Bau 2025-10 047
DN 65, Dämmschichtdicke 70 mm,
Menge: 6,000 St
Leistungsbereichkatalog: 047
DIN276-1_08: 499

**1.6.360 Reduzierung Mineralwolle AS-Qualität hydrophobiert Wärmedämmung Rohr DN15 Gebäude 0,035W/(mK) D 20mm kaschiert Alu-Folie**
STLB-Bau 2025-10 047
Reduzierung aus Mineralwolle DIN EN 14303, AS-Qualität und hydrophobiert, Wärmedämmung DIN 4140 an haus- und betriebstechnischen Anlagen, an Rohrleitung, DN 15, Mindestabstände DIN 4140 sind nicht eingehalten, im Gebäude, keine ausreichende Konvektion bzw. unzureichender Abstand zu Objekten, Brandverhaltensklasse DIN EN 13501-1 A2 -s1, d0 (nichtbrennbar), Wärmeleitfähigkeit 0,035 W/(mK) bei 40 Grad C Mitteltemperatur DIN EN 12667, Dämmschichtdicke 20 mm, kaschiert mit Aluminiumfolie, Arbeitshöhe des Montageortes bis 5,5 m über der Standfläche des hierfür erforderlichen Gerüstes, Gerüst wird gesondert vergütet.
Menge: 80,000 St
Leistungsbereichkatalog: 047
DIN276-1_08: 499

**1.6.370 Reduzierung Mineralwolle AS-Qualität hydrophobiert Wärmedämmung Rohr DN20 Gebäude 0,035W/(mK) D 20mm kaschiert Alu-Folie**
STLB-Bau 2025-10 047
Reduzierung aus Mineralwolle DIN EN 14303, AS-Qualität und hydrophobiert, Wärmedämmung DIN 4140 an haus- und betriebstechnischen Anlagen, an Rohrleitung, DN 20, Mindestabstände DIN 4140 sind nicht eingehalten, im Gebäude, keine ausreichende Konvektion bzw. unzureichender Abstand zu Objekten, Brandverhaltensklasse DIN EN 13501-1 A2 -s1, d0 (nichtbrennbar), Wärmeleitfähigkeit 0,035 W/(mK) bei 40 Grad C Mitteltemperatur DIN EN 12667, Dämmschichtdicke 20 mm, kaschiert mit Aluminiumfolie, Arbeitshöhe des Montageortes bis 5,5 m über der Standfläche des hierfür erforderlichen Gerüstes, Gerüst wird gesondert vergütet.
Menge: 54,000 St
Leistungsbereichkatalog: 047
DIN276-1_08: 499

**1.6.380 Reduzierung Mineralwolle AS-Qualität hydrophobiert Wärmedämmung Rohr DN25 Gebäude 0,035W/(mK) D 30mm kaschiert Alu-Folie**
STLB-Bau 2025-10 047
Reduzierung aus Mineralwolle DIN EN 14303, AS-Qualität und hydrophobiert, Wärmedämmung DIN 4140 an haus- und betriebstechnischen Anlagen, an Rohrleitung, DN 25, Mindestabstände DIN 4140 sind nicht eingehalten, im Gebäude, keine ausreichende Konvektion bzw. unzureichender Abstand zu Objekten, Brandverhaltensklasse DIN EN 13501-1 A2 -s1, d0 (nichtbrennbar), Wärmeleitfähigkeit 0,035 W/(mK) bei 40 Grad C Mitteltemperatur DIN EN 12667, Dämmschichtdicke 30 mm, kaschiert mit Aluminiumfolie, Arbeitshöhe des Montageortes bis 5,5 m über der Standfläche des hierfür erforderlichen Gerüstes, Gerüst wird gesondert vergütet.
Menge: 78,000 St
Leistungsbereichkatalog: 047
DIN276-1_08: 499

**1.6.390 Reduzierung Mineralwolle AS-Qualität hydrophobiert Wärmedämmung Rohr DN32 Gebäude 0,035W/(mK) D 30mm kaschiert Alu-Folie**
STLB-Bau 2025-10 047
Reduzierung aus Mineralwolle DIN EN 14303, AS-Qualität und hydrophobiert, Wärmedämmung DIN 4140 an haus- und betriebstechnischen Anlagen, an Rohrleitung, DN 32, Mindestabstände DIN 4140 sind nicht eingehalten, im Gebäude, keine ausreichende Konvektion bzw. unzureichender Abstand zu Objekten, Brandverhaltensklasse DIN EN 13501-1 A2 -s1, d0 (nichtbrennbar), Wärmeleitfähigkeit 0,035 W/(mK) bei 40 Grad C Mitteltemperatur DIN EN 12667, Dämmschichtdicke 30 mm, kaschiert mit Aluminiumfolie, Arbeitshöhe des Montageortes bis 5,5 m über der Standfläche des hierfür erforderlichen Gerüstes, Gerüst wird gesondert vergütet.
Menge: 110,000 St
Leistungsbereichkatalog: 047
DIN276-1_08: 499

**1.6.400 Reduzierung Mineralwolle AS-Qualität hydrophobiert Wärmedämmung Rohr DN40 Gebäude 0,035W/(mK) D 40mm kaschiert Alu-Folie**
STLB-Bau 2025-10 047
Reduzierung aus Mineralwolle DIN EN 14303, AS-Qualität und hydrophobiert, Wärmedämmung DIN 4140 an haus- und betriebstechnischen Anlagen, an Rohrleitung, DN 40, Mindestabstände DIN 4140 sind nicht eingehalten, im Gebäude, keine ausreichende Konvektion bzw. unzureichender Abstand zu Objekten, Brandverhaltensklasse DIN EN 13501-1 A2 -s1, d0 (nichtbrennbar), Wärmeleitfähigkeit 0,035 W/(mK) bei 40 Grad C Mitteltemperatur DIN EN 12667, Dämmschichtdicke 40 mm, kaschiert mit Aluminiumfolie, Arbeitshöhe des Montageortes bis 5,5 m über der Standfläche des hierfür erforderlichen Gerüstes, Gerüst wird gesondert vergütet.
Menge: 32,000 St
Leistungsbereichkatalog: 047
DIN276-1_08: 499

**1.6.410 Reduzierung Mineralwolle AS-Qualität hydrophobiert Wärmedämmung Rohr DN50 Gebäude 0,035W/(mK) D 50mm kaschiert Alu-Folie**
STLB-Bau 2025-10 047
Reduzierung aus Mineralwolle DIN EN 14303, AS-Qualität und hydrophobiert, Wärmedämmung DIN 4140 an haus- und betriebstechnischen Anlagen, an Rohrleitung, DN 50, Mindestabstände DIN 4140 sind nicht eingehalten, im Gebäude, keine ausreichende Konvektion bzw. unzureichender Abstand zu Objekten, Brandverhaltensklasse DIN EN 13501-1 A2 -s1, d0 (nichtbrennbar), Wärmeleitfähigkeit 0,035 W/(mK) bei 40 Grad C Mitteltemperatur DIN EN 12667, Dämmschichtdicke 50 mm, kaschiert mit Aluminiumfolie, Arbeitshöhe des Montageortes bis 5,5 m über der Standfläche des hierfür erforderlichen Gerüstes, Gerüst wird gesondert vergütet.
Menge: 86,000 St
Leistungsbereichkatalog: 047
DIN276-1_08: 499

**1.6.420 Reduzierung Mineralwolle AS-Qualität hydrophobiert Wärmedämmung Rohr DN65 Gebäude 0,035W/(mK) D 70mm kaschiert Alu-Folie**
STLB-Bau 2025-10 047
Reduzierung aus Mineralwolle DIN EN 14303, AS-Qualität und hydrophobiert, Wärmedämmung DIN 4140 an haus- und betriebstechnischen Anlagen, an Rohrleitung, DN 65, Mindestabstände DIN 4140 sind nicht eingehalten, im Gebäude, keine ausreichende Konvektion bzw. unzureichender Abstand zu Objekten, Brandverhaltensklasse DIN EN 13501-1 A2 -s1, d0 (nichtbrennbar), Wärmeleitfähigkeit 0,035 W/(mK) bei 40 Grad C Mitteltemperatur DIN EN 12667, Dämmschichtdicke 70 mm, kaschiert mit Aluminiumfolie, Arbeitshöhe des Montageortes bis 5,5 m über der Standfläche des hierfür erforderlichen Gerüstes, Gerüst wird gesondert vergütet.
Menge: 8,000 St
Leistungsbereichkatalog: 047
DIN276-1_08: 499

**1.6.430 Passstück Mineralwolle AS-Qualität hydrophobiert Wärmedämmung Rohr DN12 Gebäude 0,035W/(mK) D 20mm kaschiert Alu-Folie**
*** Bezugsbeschreibung
STLB-Bau 2025-10 047
Passstück aus Mineralwolle DIN EN 14303, AS-Qualität und hydrophobiert, Wärmedämmung DIN 4140 an haus- und betriebstechnischen Anlagen, an Rohrleitung, DN 12, Mindestabstände DIN 4140 sind nicht eingehalten, im Gebäude, keine ausreichende Konvektion bzw. unzureichender Abstand zu Objekten, Brandverhaltensklasse DIN EN 13501-1 A2 -s1, d0 (nichtbrennbar), Wärmeleitfähigkeit 0,035 W/(mK) bei 40 Grad C Mitteltemperatur DIN EN 12667, Dämmschichtdicke 20 mm, kaschiert mit Aluminiumfolie, Arbeitshöhe des Montageortes bis 5,5 m über der Standfläche des hierfür erforderlichen Gerüstes, Gerüst wird gesondert vergütet.
Menge: 36,000 St
Leistungsbereichkatalog: 047
DIN276-1_08: 499

**1.6.440 Passstück Mineralwolle AS-Qualität hydrophobiert Wärmedämmung Rohr DN15 Gebäude 0,035W/(mK) D 20mm kaschiert Alu-Folie**
*** wie Position 1.6.430
STLB-Bau 2025-10 047
DN 15, über 3,5 bis 5,5 m über der Standfläche des hierfür erforderlichen Gerüstes,
Menge: 24,000 St
Leistungsbereichkatalog: 047
DIN276-1_08: 499

**1.6.450 Passstück Mineralwolle AS-Qualität hydrophobiert Wärmedämmung Rohr DN20 Gebäude 0,035W/(mK) D 20mm kaschiert Alu-Folie**
*** wie Position 1.6.430
STLB-Bau 2025-10 047
DN 20, über 3,5 bis 5,5 m über der Standfläche des hierfür erforderlichen Gerüstes,
Menge: 18,000 St
Leistungsbereichkatalog: 047
DIN276-1_08: 499

**1.6.460 Passstück Mineralwolle AS-Qualität hydrophobiert Wärmedämmung Rohr DN25 Gebäude 0,035W/(mK) D 30mm kaschiert Alu-Folie**
*** wie Position 1.6.430
STLB-Bau 2025-10 047
DN 25, Dämmschichtdicke 30 mm, über 3,5 bis 5,5 m über der Standfläche des hierfür erforderlichen Gerüstes,
Menge: 12,000 St
Leistungsbereichkatalog: 047
DIN276-1_08: 499

**1.6.470 Passstück Mineralwolle AS-Qualität hydrophobiert Wärmedämmung Rohr DN32 Gebäude 0,035W/(mK) D 30mm kaschiert Alu-Folie**
*** wie Position 1.6.430
STLB-Bau 2025-10 047
DN 32, Dämmschichtdicke 30 mm, über 3,5 bis 5,5 m über der Standfläche des hierfür erforderlichen Gerüstes,
Menge: 10,000 St
Leistungsbereichkatalog: 047
DIN276-1_08: 499

**1.6.480 Passstück Mineralwolle AS-Qualität hydrophobiert Wärmedämmung Rohr DN40 Gebäude 0,035W/(mK) D 40mm kaschiert Alu-Folie**
*** wie Position 1.6.430
STLB-Bau 2025-10 047
DN 40, Dämmschichtdicke 40 mm, über 3,5 bis 5,5 m über der Standfläche des hierfür erforderlichen Gerüstes,
Menge: 8,000 St
Leistungsbereichkatalog: 047
DIN276-1_08: 499

**1.6.490 Ausschnitt Wärmedämmung Rohr DN12 Gebäude Mineralwolle AS-Qualität hydrophobiert D 20mm kaschiert Alu-Folie**
*** Bezugsbeschreibung
STLB-Bau 2025-10 047
Ausschnitt für Wärmedämmung DIN 4140 an haus- und betriebstechnischen Anlagen, an Rohrleitung, DN 12, im Gebäude, keine ausreichende Konvektion bzw. unzureichender Abstand zu Objekten, Dämmung aus Mineralwolle DIN EN 14303, AS-Qualität und hydrophobiert, Brandverhaltensklasse DIN EN 13501-1 A2 -s1, d0 (nichtbrennbar), Wärmeleitfähigkeit 0,035 W/(mK) bei 40 Grad C Mitteltemperatur DIN EN 12667, Gesamt-Dämmschichtdicke 20 mm, kaschiert mit Aluminiumfolie, Arbeitshöhe des Montageortes bis 5,5 m über der Standfläche des hierfür erforderlichen Gerüstes, Gerüst wird gesondert vergütet.
Menge: 60,000 St
Leistungsbereichkatalog: 047
DIN276-1_08: 499

**1.6.500 Ausschnitt Wärmedämmung Rohr DN15 Gebäude Mineralwolle AS-Qualität hydrophobiert D 20mm kaschiert Alu-Folie**
*** wie Position 1.6.490
STLB-Bau 2025-10 047
DN 15,
Menge: 50,000 St
Leistungsbereichkatalog: 047
DIN276-1_08: 499

**1.6.510 Ausschnitt Wärmedämmung Rohr DN20 Gebäude Mineralwolle AS-Qualität hydrophobiert D 20mm kaschiert Alu-Folie**
*** wie Position 1.6.490
STLB-Bau 2025-10 047
DN 20,
Menge: 48,000 St
Leistungsbereichkatalog: 047
DIN276-1_08: 499

**1.6.520 Ausschnitt Wärmedämmung Rohr DN25 Gebäude Mineralwolle AS-Qualität hydrophobiert D 30mm kaschiert Alu-Folie**
*** wie Position 1.6.490
STLB-Bau 2025-10 047
DN 25, Gesamt-Dämmschichtdicke 30 mm,
Menge: 24,000 St
Leistungsbereichkatalog: 047
DIN276-1_08: 499

**1.6.530 Ausschnitt Wärmedämmung Rohr DN32 Gebäude Mineralwolle AS-Qualität hydrophobiert D 30mm kaschiert Alu-Folie**
*** wie Position 1.6.490
STLB-Bau 2025-10 047
DN 32, Gesamt-Dämmschichtdicke 30 mm,
Menge: 10,000 St
Leistungsbereichkatalog: 047
DIN276-1_08: 499

*Hinweis: Wärmedämmung mit Ummantelung bis 2,0 m; in Zentralen*

**1.6.540 Wärmedämmung Ummantelung Absperrklappe DN65 Zentrale Mineralwolle AS-Qualität hydrophobiert Lamellenmatte druckfest D 80mm Mantel Blech Stahl verz**
STLB-Bau 2025-04 047
Wärmedämmung einschl. Ummantelung DIN 4140 an haus- und betriebstechnischen Anlagen, an Absperrklappe, DN 65, Mindestabstände DIN 4140 sind nicht eingehalten, in Zentrale, keine ausreichende Konvektion bzw. unzureichender Abstand zu Objekten, Dämmung aus Mineralwolle DIN EN 14303, AS-Qualität und hydrophobiert, als Lamellenmatte, druckfest, Dämmschichtdicke 80 mm, Brandverhaltensklasse DIN EN 13501-1 A2 -s1, d0 (nichtbrennbar), Schmelzpunkt größer 1000 Grad C, DIN 4102-17, Wärmeleitfähigkeit 0,035 W/(mK) bei 40 Grad C Mitteltemperatur DIN EN 12667, kaschiert mit Alufolie, Ummantelung aus nichtprofiliertem Blech, Stahl, feuerverzinkt, Überlappungen verschrauben, Arbeitshöhe des Montageortes bis 3,5 m über der Standfläche des hierfür erforderlichen Gerüstes.
Menge: 2,000 St
Leistungsbereichkatalog: 047
DIN276-1_08: 499

**1.6.550 Wärmedämmung Ummantelung Absperrklappe DN50 Zentrale Mineralwolle AS-Qualität hydrophobiert Lamellenmatte druckfest D 50mm Mantel Blech Stahl verz**
STLB-Bau 2025-04 047
DN 50, Dämmschichtdicke 50 mm,
Menge: 4,000 St
Leistungsbereichkatalog: 047
DIN276-1_08: 499

**1.6.560 Wärmedämmung Ummantelung Absperrklappe DN40 Zentrale Mineralwolle AS-Qualität hydrophobiert Lamellenmatte druckfest D 40mm Mantel Blech Stahl verz**
STLB-Bau 2025-04 047
DN 40, Dämmschichtdicke 40 mm,
Menge: 8,000 St
Leistungsbereichkatalog: 047
DIN276-1_08: 499

**1.6.570 Wärmedämmung Ummantelung Absperrklappe DN32 Zentrale Mineralwolle AS-Qualität hydrophobiert Lamellenmatte druckfest D 100mm Mantel Blech Stahl verz**
STLB-Bau 2025-04 047
DN 32,
Menge: 14,000 St
Leistungsbereichkatalog: 047
DIN276-1_08: 499

**1.6.580 Wärmedämmung Ummantelung Rückschlagklappe DN50 Zentrale Mineralwolle AS-Qualität hydrophobiert Lamellenmatte druckfest D 50mm Mantel Blech Stahl verz**
STLB-Bau 2025-04 047
DN 50, Dämmschichtdicke 50 mm,
Menge: 3,000 St
Leistungsbereichkatalog: 047
DIN276-1_08: 499

**1.6.590 Wärmedämmung Ummantelung Rückschlagventil DN40 Zentrale Mineralwolle AS-Qualität hydrophobiert Lamellenmatte druckfest D 40mm Mantel Blech Stahl verz**
*** Bezugsbeschreibung
STLB-Bau 2025-04 047
Wärmedämmung einschl. Ummantelung DIN 4140 an haus- und betriebstechnischen Anlagen, an Rückschlagventil, DN 40, Mindestabstände DIN 4140 sind nicht eingehalten, in Zentrale, keine ausreichende Konvektion bzw. unzureichender Abstand zu Objekten, Dämmung aus Mineralwolle DIN EN 14303, AS-Qualität und hydrophobiert, als Lamellenmatte, druckfest, Dämmschichtdicke 40 mm, Brandverhaltensklasse DIN EN 13501-1 A2 -s1, d0 (nichtbrennbar), Schmelzpunkt größer 1000 Grad C, DIN 4102-17, Wärmeleitfähigkeit 0,035 W/(mK) bei 40 Grad C Mitteltemperatur DIN EN 12667, kaschiert mit Alufolie, Ummantelung aus nichtprofiliertem Blech, Stahl, feuerverzinkt, Überlappungen verschrauben, Arbeitshöhe des Montageortes bis 3,5 m über der Standfläche des hierfür erforderlichen Gerüstes.
Menge: 1,000 St
Leistungsbereichkatalog: 047
DIN276-1_08: 499

**1.6.600 Wärmedämmung Ummantelung Rückschlagventil DN32 Zentrale Mineralwolle AS-Qualität hydrophobiert Lamellenmatte druckfest D 30mm Mantel Blech Stahl verz**
*** wie Position 1.6.590
STLB-Bau 2025-04 047
DN 32, Dämmschichtdicke 30 mm,
Menge: 1,000 St
Leistungsbereichkatalog: 047
DIN276-1_08: 499

**1.6.610 Wärmedämmung Ummantelung Rückschlagventil DN25 Zentrale Mineralwolle AS-Qualität hydrophobiert Lamellenmatte druckfest D 30mm Mantel Blech Stahl verz**
*** wie Position 1.6.590
STLB-Bau 2025-04 047
DN 25, Dämmschichtdicke 30 mm,
Menge: 1,000 St
Leistungsbereichkatalog: 047
DIN276-1_08: 499

**1.6.620 Wärmedämmung Ummantelung Schmutzfänger DN65 Zentrale Mineralwolle AS-Qualität hydrophobiert Lamellenmatte druckfest D 40mm Mantel Blech Stahl verz**
*** Bezugsbeschreibung
STLB-Bau 2025-04 047
Wärmedämmung einschl. Ummantelung DIN 4140 an haus- und betriebstechnischen Anlagen, an Schmutzfänger, Schrägsitzform, DN 65, Mindestabstände DIN 4140 sind nicht eingehalten, in Zentrale, keine ausreichende Konvektion bzw. unzureichender Abstand zu Objekten, Dämmung aus Mineralwolle DIN EN 14303, AS-Qualität und hydrophobiert, als Lamellenmatte, druckfest, Dämmschichtdicke 40 mm, Brandverhaltensklasse DIN EN 13501-1 A2 -s1, d0 (nichtbrennbar), Schmelzpunkt größer 1000 Grad C, DIN 4102-17, Wärmeleitfähigkeit 0,035 W/(mK) bei 40 Grad C Mitteltemperatur DIN EN 12667, kaschiert mit Alufolie, Ummantelung aus nichtprofiliertem Blech, Stahl, feuerverzinkt, Überlappungen verschrauben, Arbeitshöhe des Montageortes bis 3,5 m über der Standfläche des hierfür erforderlichen Gerüstes.
Menge: 1,000 St
Leistungsbereichkatalog: 047
DIN276-1_08: 499

**1.6.630 Wärmedämmung Ummantelung Schmutzfänger DN50 Zentrale Mineralwolle AS-Qualität hydrophobiert Lamellenmatte druckfest D 30mm Mantel Blech Stahl verz**
*** wie Position 1.6.620
STLB-Bau 2025-04 047
DN 50, Dämmschichtdicke 30 mm,
Menge: 1,000 St
Leistungsbereichkatalog: 047
DIN276-1_08: 499

**1.6.640 Wärmedämmung Ummantelung Schmutzfänger DN40 Zentrale Mineralwolle AS-Qualität hydrophobiert Lamellenmatte druckfest D 20mm Mantel Blech Stahl verz**
*** wie Position 1.6.620
STLB-Bau 2025-04 047
DN 40, Dämmschichtdicke 20 mm,
Menge: 2,000 St
Leistungsbereichkatalog: 047
DIN276-1_08: 499

**1.6.650 Wärmedämmung Ummantelung Schmutzfänger DN32 Zentrale Mineralwolle AS-Qualität hydrophobiert Lamellenmatte druckfest D 20mm Mantel Blech Stahl verz**
*** wie Position 1.6.620
STLB-Bau 2025-04 047
DN 32, Dämmschichtdicke 20 mm,
Menge: 1,000 St
Leistungsbereichkatalog: 047
DIN276-1_08: 499

**1.6.660 Wärmedämmung Ummantelung Schmutzfänger DN25 Zentrale Mineralwolle AS-Qualität hydrophobiert Lamellenmatte druckfest D 20mm Mantel Blech Stahl verz**
*** wie Position 1.6.620
STLB-Bau 2025-04 047
DN 25, Dämmschichtdicke 20 mm,
Menge: 1,000 St
Leistungsbereichkatalog: 047
DIN276-1_08: 499

**1.6.670 Wärmedämmung Ummantelung Dreiwege-Regelventil DN40 Zentrale Mineralwolle AS-Qualität hydrophobiert Lamellenmatte druckfest D 40mm Mantel Blech Stahl verz**
STLB-Bau 2025-04 047
DN 40, Dämmschichtdicke 40 mm,
Menge: 3,000 St
Leistungsbereichkatalog: 047
DIN276-1_08: 499

**1.6.680 Wärmedämmung Ummantelung Dreiwege-Regelventil DN32 Zentrale Mineralwolle AS-Qualität hydrophobiert Lamellenmatte druckfest D 30mm Mantel Blech Stahl verz**
STLB-Bau 2025-04 047
DN 32, Dämmschichtdicke 30 mm,
Menge: 4,000 St
Leistungsbereichkatalog: 047
DIN276-1_08: 499

**1.6.690 Wärmedämmung Ummantelung Dreiwege-Regelventil DN25 Zentrale Mineralwolle AS-Qualität hydrophobiert Lamellenmatte druckfest D 30mm Mantel Blech Stahl verz**
STLB-Bau 2025-04 047
DN 25, Dämmschichtdicke 30 mm,
Menge: 3,000 St
Leistungsbereichkatalog: 047
DIN276-1_08: 499

**1.6.700 Wärmedämmung Ummantelung Dreiwege-Regelventil DN20 Zentrale Mineralwolle AS-Qualität hydrophobiert Lamellenmatte druckfest D 20mm Mantel Blech Stahl verz**
STLB-Bau 2025-04 047
DN 20, Dämmschichtdicke 20 mm,
Menge: 3,000 St
Leistungsbereichkatalog: 047
DIN276-1_08: 499

**1.6.710 Wärmedämmung Ummantelung Dreiwege-Regelventil DN15 Zentrale Mineralwolle AS-Qualität hydrophobiert Lamellenmatte druckfest D 20mm Mantel Blech Stahl verz**
STLB-Bau 2025-04 047
DN 15, Dämmschichtdicke 20 mm,
Menge: 2,000 St
Leistungsbereichkatalog: 047
DIN276-1_08: 499

**1.6.720 Wärmedämmung Ummantelung Rohr DN12 Zentrale Mineralwolle AS-Qualität hydrophobiert Rohrschale D 20mm Mantel Blech Stahl verz**
*** Bezugsbeschreibung
STLB-Bau 2025-04 047
Wärmedämmung einschl. Ummantelung DIN 4140 an haus- und betriebstechnischen Anlagen, an Rohrleitung, DN 12, Rohrverbindung als Pressverbindung, Mindestabstände DIN 4140 sind nicht eingehalten, in Zentrale, keine ausreichende Konvektion bzw. unzureichender Abstand zu Objekten, Dämmung aus Mineralwolle DIN EN 14303, AS-Qualität und hydrophobiert, als Rohrschale, Dämmschichtdicke 20 mm, Brandverhaltensklasse DIN EN 13501-1 A2 -s1, d0 (nichtbrennbar), Schmelzpunkt größer 1000 Grad C, DIN 4102-17, Wärmeleitfähigkeit 0,035 W/(mK) bei 40 Grad C Mitteltemperatur DIN EN 12667, kaschiert mit Alufolie, Ummantelung aus nichtprofiliertem Blech, Stahl, feuerverzinkt, Überlappungen verschrauben, Arbeitshöhe des Montageortes bis 3,5 m über der Standfläche des hierfür erforderlichen Gerüstes.
Menge: 60,000 m
Leistungsbereichkatalog: 047
DIN276-1_08: 499

**1.6.730 Wärmedämmung Ummantelung Rohr DN15 Zentrale Mineralwolle AS-Qualität hydrophobiert Rohrschale D 20mm Mantel Blech Stahl verz**
*** wie Position 1.6.720
STLB-Bau 2025-04 047
DN 15,
Menge: 40,000 m
Leistungsbereichkatalog: 047
DIN276-1_08: 499

**1.6.740 Wärmedämmung Ummantelung Rohr DN20 Zentrale Mineralwolle AS-Qualität hydrophobiert Rohrschale D 20mm Mantel Blech Stahl verz**
*** wie Position 1.6.720
STLB-Bau 2025-04 047
DN 20,
Menge: 55,000 m
Leistungsbereichkatalog: 047
DIN276-1_08: 499

**1.6.750 Wärmedämmung Ummantelung Rohr DN25 Zentrale Mineralwolle AS-Qualität hydrophobiert Rohrschale D 30mm Mantel Blech Stahl verz**
*** wie Position 1.6.720
STLB-Bau 2025-04 047
DN 25, Dämmschichtdicke 30 mm,
Menge: 45,000 m
Leistungsbereichkatalog: 047
DIN276-1_08: 499

**1.6.760 Wärmedämmung Ummantelung Rohr DN32 Zentrale Mineralwolle AS-Qualität hydrophobiert Rohrschale D 30mm Mantel Blech Stahl verz**
*** wie Position 1.6.720
STLB-Bau 2025-04 047
DN 32, Dämmschichtdicke 30 mm,
Menge: 35,000 m
Leistungsbereichkatalog: 047
DIN276-1_08: 499

**1.6.770 Wärmedämmung Ummantelung Rohr DN40 Zentrale Mineralwolle AS-Qualität hydrophobiert Rohrschale D 40mm Mantel Blech Stahl verz**
*** wie Position 1.6.720
STLB-Bau 2025-04 047
DN 40, Dämmschichtdicke 40 mm,
Menge: 40,000 m
Leistungsbereichkatalog: 047
DIN276-1_08: 499

**1.6.780 Wärmedämmung Ummantelung Rohr DN50 Zentrale Mineralwolle AS-Qualität hydrophobiert Rohrschale D 60mm Mantel Blech Stahl verz**
*** wie Position 1.6.720
STLB-Bau 2025-04 047
DN 50, Dämmschichtdicke 60 mm,
Menge: 80,000 m
Leistungsbereichkatalog: 047
DIN276-1_08: 499

**1.6.790 Wärmedämmung Ummantelung Rohr DN65 Zentrale Mineralwolle AS-Qualität hydrophobiert Rohrschale D 80mm Mantel Blech Stahl verz**
*** wie Position 1.6.720
STLB-Bau 2025-04 047
DN 65, Dämmschichtdicke 80 mm,
Menge: 9,000 m
Leistungsbereichkatalog: 047
DIN276-1_08: 499

**1.6.800 Bogen Mineralwolle AS-Qualität hydrophobiert Wärmedämmung Ummantelung Rohr DN12 Zentrale 0,035W/(mK) D 20mm kaschiert Alu-Folie Mantel Blech Stahl verz verschrauben**
*** Bezugsbeschreibung
STLB-Bau 2025-04 047
Bogen aus Mineralwolle DIN EN 14303, AS-Qualität und hydrophobiert, Wärmedämmung einschl. Ummantelung DIN 4140 an haus- und betriebstechnischen Anlagen, an Rohrleitung, DN 12, Mindestabstände DIN 4140 sind nicht eingehalten, in Zentrale, keine ausreichende Konvektion bzw. unzureichender Abstand zu Objekten, Brandverhaltensklasse DIN EN 13501-1 A2 -s1, d0 (nichtbrennbar), Wärmeleitfähigkeit 0,035 W/(mK) bei 40 Grad C Mitteltemperatur DIN EN 12667, Dämmschichtdicke 20 mm, kaschiert mit Aluminiumfolie, Ummantelung aus nichtprofiliertem Blech, Stahl, feuerverzinkt, verschrauben, Arbeitshöhe des Montageortes bis 3,5 m über der Standfläche des hierfür erforderlichen Gerüstes.
Menge: 40,000 St
Leistungsbereichkatalog: 047
DIN276-1_08: 499

**1.6.810 Bogen Mineralwolle AS-Qualität hydrophobiert Wärmedämmung Ummantelung Rohr DN15 Zentrale 0,035W/(mK) D 20mm kaschiert Alu-Folie Mantel Blech Stahl verz verschrauben**
*** wie Position 1.6.800
STLB-Bau 2025-04 047
DN 15,
Menge: 30,000 St
Leistungsbereichkatalog: 047
DIN276-1_08: 499

**1.6.820 Bogen Mineralwolle AS-Qualität hydrophobiert Wärmedämmung Ummantelung Rohr DN20 Zentrale 0,035W/(mK) D 20mm kaschiert Alu-Folie Mantel Blech Stahl verz verschrauben**
*** wie Position 1.6.800
STLB-Bau 2025-04 047
DN 20,
Menge: 36,000 St
Leistungsbereichkatalog: 047
DIN276-1_08: 499

**1.6.830 Bogen Mineralwolle AS-Qualität hydrophobiert Wärmedämmung Ummantelung Rohr DN25 Zentrale 0,035W/(mK) D 30mm kaschiert Alu-Folie Mantel Blech Stahl verz verschrauben**
*** wie Position 1.6.800
STLB-Bau 2025-04 047
DN 25, Dämmschichtdicke 30 mm,
Menge: 20,000 St
Leistungsbereichkatalog: 047
DIN276-1_08: 499

**1.6.840 Bogen Mineralwolle AS-Qualität hydrophobiert Wärmedämmung Ummantelung Rohr DN32 Zentrale 0,035W/(mK) D 30mm kaschiert Alu-Folie Mantel Blech Stahl verz verschrauben**
*** wie Position 1.6.800
STLB-Bau 2025-04 047
DN 32, Dämmschichtdicke 30 mm,
Menge: 16,000 St
Leistungsbereichkatalog: 047
DIN276-1_08: 499

**1.6.850 Bogen Mineralwolle AS-Qualität hydrophobiert Wärmedämmung Ummantelung Rohr DN40 Zentrale 0,035W/(mK) D 40mm kaschiert Alu-Folie Mantel Blech Stahl verz verschrauben**
*** wie Position 1.6.800
STLB-Bau 2025-04 047
DN 40, Dämmschichtdicke 40 mm,
Menge: 28,000 St
Leistungsbereichkatalog: 047
DIN276-1_08: 499

**1.6.860 Bogen Mineralwolle AS-Qualität hydrophobiert Wärmedämmung Ummantelung Rohr DN50 Zentrale 0,035W/(mK) D 60mm kaschiert Alu-Folie Mantel Blech Stahl verz verschrauben**
*** wie Position 1.6.800
STLB-Bau 2025-04 047
DN 50, Dämmschichtdicke 60 mm,
Menge: 36,000 St
Leistungsbereichkatalog: 047
DIN276-1_08: 499

**1.6.870 Bogen Mineralwolle AS-Qualität hydrophobiert Wärmedämmung Ummantelung Rohr DN65 Zentrale 0,035W/(mK) D 80mm kaschiert Alu-Folie Mantel Blech Stahl verz verschrauben**
*** wie Position 1.6.800
STLB-Bau 2025-04 047
DN 65, Dämmschichtdicke 80 mm,
Menge: 6,000 St
Leistungsbereichkatalog: 047
DIN276-1_08: 499

**1.6.880 T-Stück Mineralwolle AS-Qualität hydrophobiert Wärmedämmung Ummantelung Rohr DN12 Zentrale 0,035W/(mK) D 20mm kaschiert Alu-Folie Mantel Blech Stahl verz verschrauben**
*** Bezugsbeschreibung
STLB-Bau 2025-04 047
T-Stück aus Mineralwolle DIN EN 14303, AS-Qualität und hydrophobiert, Wärmedämmung einschl. Ummantelung DIN 4140 an haus- und betriebstechnischen Anlagen, an Rohrleitung, DN 12, Mindestabstände DIN 4140 sind nicht eingehalten, in Zentrale, keine ausreichende Konvektion bzw. unzureichender Abstand zu Objekten, Brandverhaltensklasse DIN EN 13501-1 A2 -s1, d0 (nichtbrennbar), Wärmeleitfähigkeit 0,035 W/(mK) bei 40 Grad C Mitteltemperatur DIN EN 12667, Dämmschichtdicke 20 mm, kaschiert mit Aluminiumfolie, Ummantelung aus nichtprofiliertem Blech, Stahl, feuerverzinkt, verschrauben, Arbeitshöhe des Montageortes bis 3,5 m über der Standfläche des hierfür erforderlichen Gerüstes.
Menge: 12,000 St
Leistungsbereichkatalog: 047
DIN276-1_08: 499

**1.6.890 T-Stück Mineralwolle AS-Qualität hydrophobiert Wärmedämmung Ummantelung Rohr DN15 Zentrale 0,035W/(mK) D 20mm kaschiert Alu-Folie Mantel Blech Stahl verz verschrauben**
*** wie Position 1.6.880
STLB-Bau 2025-04 047
DN 15,
Menge: 24,000 St
Leistungsbereichkatalog: 047
DIN276-1_08: 499

**1.6.900 T-Stück Mineralwolle AS-Qualität hydrophobiert Wärmedämmung Ummantelung Rohr DN20 Zentrale 0,035W/(mK) D 20mm kaschiert Alu-Folie Mantel Blech Stahl verz verschrauben**
*** wie Position 1.6.880
STLB-Bau 2025-04 047
DN 20,
Menge: 8,000 St
Leistungsbereichkatalog: 047
DIN276-1_08: 499

**1.6.910 T-Stück Mineralwolle AS-Qualität hydrophobiert Wärmedämmung Ummantelung Rohr DN25 Zentrale 0,035W/(mK) D 30mm kaschiert Alu-Folie Mantel Blech Stahl verz verschrauben**
*** wie Position 1.6.880
STLB-Bau 2025-04 047
DN 25, Dämmschichtdicke 30 mm,
Menge: 4,000 St
Leistungsbereichkatalog: 047
DIN276-1_08: 499

**1.6.920 T-Stück Mineralwolle AS-Qualität hydrophobiert Wärmedämmung Ummantelung Rohr DN32 Zentrale 0,035W/(mK) D 30mm kaschiert Alu-Folie Mantel Blech Stahl verz verschrauben**
*** wie Position 1.6.880
STLB-Bau 2025-04 047
DN 32, Dämmschichtdicke 30 mm,
Menge: 6,000 St
Leistungsbereichkatalog: 047
DIN276-1_08: 499

**1.6.930 T-Stück Mineralwolle AS-Qualität hydrophobiert Wärmedämmung Ummantelung Rohr DN40 Zentrale 0,035W/(mK) D 40mm kaschiert Alu-Folie Mantel Blech Stahl verz verschrauben**
*** wie Position 1.6.880
STLB-Bau 2025-04 047
DN 40, Dämmschichtdicke 40 mm,
Menge: 8,000 St
Leistungsbereichkatalog: 047
DIN276-1_08: 499

**1.6.940 T-Stück Mineralwolle AS-Qualität hydrophobiert Wärmedämmung Ummantelung Rohr DN50 Zentrale 0,035W/(mK) D 60mm kaschiert Alu-Folie Mantel Blech Stahl verz verschrauben**
*** wie Position 1.6.880
STLB-Bau 2025-04 047
DN 50, Dämmschichtdicke 60 mm,
Menge: 4,000 St
Leistungsbereichkatalog: 047
DIN276-1_08: 499

**1.6.950 T-Stück Mineralwolle AS-Qualität hydrophobiert Wärmedämmung Ummantelung Rohr DN65 Zentrale 0,035W/(mK) D 80mm kaschiert Alu-Folie Mantel Blech Stahl verz verschrauben**
*** wie Position 1.6.880
STLB-Bau 2025-04 047
DN 65, Dämmschichtdicke 80 mm,
Menge: 6,000 St
Leistungsbereichkatalog: 047
DIN276-1_08: 499

**1.6.960 Reduzierung Mineralwolle AS-Qualität hydrophobiert Wärmedämmung Ummantelung Rohr DN12 Zentrale 0,035W/(mK) D 20mm kaschiert Alu-Folie Mantel Blech Stahl verz verschrauben**
*** Bezugsbeschreibung
STLB-Bau 2025-04 047
Reduzierung aus Mineralwolle DIN EN 14303, AS-Qualität und hydrophobiert, Wärmedämmung einschl. Ummantelung DIN 4140 an haus- und betriebstechnischen Anlagen, an Rohrleitung, DN 12, Mindestabstände DIN 4140 sind nicht eingehalten, in Zentrale, keine ausreichende Konvektion bzw. unzureichender Abstand zu Objekten, Brandverhaltensklasse DIN EN 13501-1 A2 -s1, d0 (nichtbrennbar), Wärmeleitfähigkeit 0,035 W/(mK) bei 40 Grad C Mitteltemperatur DIN EN 12667, Dämmschichtdicke 20 mm, kaschiert mit Aluminiumfolie, Ummantelung aus nichtprofiliertem Blech, Stahl, feuerverzinkt, verschrauben, Arbeitshöhe des Montageortes bis 3,5 m über der Standfläche des hierfür erforderlichen Gerüstes.
Menge: 12,000 St
Leistungsbereichkatalog: 047
DIN276-1_08: 499

**1.6.970 Reduzierung Mineralwolle AS-Qualität hydrophobiert Wärmedämmung Ummantelung Rohr DN15 Zentrale 0,035W/(mK) D 20mm kaschiert Alu-Folie Mantel Blech Stahl verz verschrauben**
*** wie Position 1.6.960
STLB-Bau 2025-04 047
DN 15,
Menge: 14,000 St
Leistungsbereichkatalog: 047
DIN276-1_08: 499

**1.6.980 Reduzierung Mineralwolle AS-Qualität hydrophobiert Wärmedämmung Ummantelung Rohr DN20 Zentrale 0,035W/(mK) D 20mm kaschiert Alu-Folie Mantel Blech Stahl verz verschrauben**
*** wie Position 1.6.960
STLB-Bau 2025-04 047
DN 20,
Menge: 16,000 St
Leistungsbereichkatalog: 047
DIN276-1_08: 499

**1.6.990 Reduzierung Mineralwolle AS-Qualität hydrophobiert Wärmedämmung Ummantelung Rohr DN25 Zentrale 0,035W/(mK) D 30mm kaschiert Alu-Folie Mantel Blech Stahl verz verschrauben**
*** wie Position 1.6.960
STLB-Bau 2025-04 047
DN 25, Dämmschichtdicke 30 mm,
Menge: 12,000 St
Leistungsbereichkatalog: 047
DIN276-1_08: 499

**1.6.1000 Reduzierung Mineralwolle AS-Qualität hydrophobiert Wärmedämmung Ummantelung Rohr DN32 Zentrale 0,035W/(mK) D 30mm kaschiert Alu-Folie Mantel Blech Stahl verz verschrauben**
*** wie Position 1.6.960
STLB-Bau 2025-04 047
DN 32, Dämmschichtdicke 30 mm,
Menge: 8,000 St
Leistungsbereichkatalog: 047
DIN276-1_08: 499

**1.6.1010 Reduzierung Mineralwolle AS-Qualität hydrophobiert Wärmedämmung Ummantelung Rohr DN40 Zentrale 0,035W/(mK) D 40mm kaschiert Alu-Folie Mantel Blech Stahl verz verschrauben**
*** wie Position 1.6.960
STLB-Bau 2025-04 047
DN 40, Dämmschichtdicke 40 mm,
Menge: 12,000 St
Leistungsbereichkatalog: 047
DIN276-1_08: 499

**1.6.1020 Reduzierung Mineralwolle AS-Qualität hydrophobiert Wärmedämmung Ummantelung Rohr DN50 Gebäude 0,035W/(mK) D 50mm kaschiert Alu-Folie Mantel Blech Stahl verz verschrauben**
*** wie Position 1.6.960
STLB-Bau 2025-04 047
DN 50, im Gebäude, Dämmschichtdicke 50 mm,
Menge: 10,000 St
Leistungsbereichkatalog: 047
DIN276-1_08: 499

**1.6.1030 Reduzierung Mineralwolle AS-Qualität hydrophobiert Wärmedämmung Ummantelung Rohr DN65 Zentrale 0,035W/(mK) D 80mm kaschiert Alu-Folie Mantel Blech Stahl verz verschrauben**
*** wie Position 1.6.960
STLB-Bau 2025-04 047
DN 65, Dämmschichtdicke 80 mm,
Menge: 8,000 St
Leistungsbereichkatalog: 047
DIN276-1_08: 499

**1.6.1040 Ausschnitt Wärmedämmung Ummantelung Rohr DN12 Gebäude Mineralwolle AS-Qualität hydrophobiert D 20mm kaschiert Alu-Folie Mantel Blech Stahl verz verschrauben**
*** Bezugsbeschreibung
STLB-Bau 2025-04 047
Ausschnitt für Wärmedämmung einschl. Ummantelung DIN 4140 an haus- und betriebstechnischen Anlagen, an Rohrleitung, DN 12, im Gebäude, keine ausreichende Konvektion bzw. unzureichender Abstand zu Objekten, Dämmung aus Mineralwolle DIN EN 14303, AS-Qualität und hydrophobiert, Brandverhaltensklasse DIN EN 13501-1 A2 -s1, d0 (nichtbrennbar), Wärmeleitfähigkeit 0,035 W/(mK) bei 40 Grad C Mitteltemperatur DIN EN 12667, Gesamt-Dämmschichtdicke 20 mm, kaschiert mit Aluminiumfolie, Ummantelung aus nichtprofiliertem Blech, Stahl, feuerverzinkt, verschrauben, Arbeitshöhe des Montageortes über 3,5 bis 5,5 m über der Standfläche des hierfür erforderlichen Gerüstes, Gerüst wird gesondert vergütet.
Menge: 10,000 St
Leistungsbereichkatalog: 047
DIN276-1_08: 499

**1.6.1050 Ausschnitt Wärmedämmung Ummantelung Rohr DN15 Gebäude Mineralwolle AS-Qualität hydrophobiert D 20mm kaschiert Alu-Folie Mantel Blech Stahl verz verschrauben**
*** wie Position 1.6.1040
STLB-Bau 2025-04 047
DN 15,
Menge: 12,000 St
Leistungsbereichkatalog: 047
DIN276-1_08: 499

**1.6.1060 Ausschnitt Wärmedämmung Ummantelung Rohr DN20 Gebäude Mineralwolle AS-Qualität hydrophobiert D 20mm kaschiert Alu-Folie Mantel Blech Stahl verz verschrauben**
*** wie Position 1.6.1040
STLB-Bau 2025-04 047
DN 20,
Menge: 12,000 St
Leistungsbereichkatalog: 047
DIN276-1_08: 499

**1.6.1070 Ausschnitt Wärmedämmung Ummantelung Rohr DN25 Gebäude Mineralwolle AS-Qualität hydrophobiert D 30mm kaschiert Alu-Folie Mantel Blech Stahl verz verschrauben**
*** wie Position 1.6.1040
STLB-Bau 2025-04 047
DN 25, Gesamt-Dämmschichtdicke 30 mm,
Menge: 8,000 St
Leistungsbereichkatalog: 047
DIN276-1_08: 499

**1.6.1080 Ausschnitt Wärmedämmung Ummantelung Rohr DN32 Gebäude Mineralwolle AS-Qualität hydrophobiert D 30mm kaschiert Alu-Folie Mantel Blech Stahl verz verschrauben**
*** wie Position 1.6.1040
STLB-Bau 2025-04 047
DN 32, Gesamt-Dämmschichtdicke 30 mm,
Menge: 8,000 St
Leistungsbereichkatalog: 047
DIN276-1_08: 499

**1.6.1090 Ausschnitt Wärmedämmung Ummantelung Rohr DN40 Gebäude Mineralwolle AS-Qualität hydrophobiert D 40mm kaschiert Alu-Folie Mantel Blech Stahl verz verschrauben**
*** wie Position 1.6.1040
STLB-Bau 2025-04 047
DN 40, Gesamt-Dämmschichtdicke 40 mm,
Menge: 6,000 St
Leistungsbereichkatalog: 047
DIN276-1_08: 499

**1.6.1100 Ausschnitt Wärmedämmung Ummantelung Rohr DN50 Gebäude Mineralwolle AS-Qualität hydrophobiert D 50mm kaschiert Alu-Folie Mantel Blech Stahl verz verschrauben**
*** wie Position 1.6.1040
STLB-Bau 2025-04 047
DN 50, Gesamt-Dämmschichtdicke 50 mm,
Menge: 4,000 St
Leistungsbereichkatalog: 047
DIN276-1_08: 499

**1.6.1110 Ausschnitt Wärmedämmung Ummantelung Rohr DN65 Gebäude Mineralwolle AS-Qualität hydrophobiert D 80mm kaschiert Alu-Folie Mantel Blech Stahl verz verschrauben**
*** wie Position 1.6.1040
STLB-Bau 2025-04 047
DN 65, Gesamt-Dämmschichtdicke 80 mm,
Menge: 4,000 St
Leistungsbereichkatalog: 047
DIN276-1_08: 499

**1.6.1120 Wärmedämmung Ummantelung Übergangsflansch DN40 Zentrale Mineralwolle Mantel Blech**
Wärmedämmung einschl. Ummantelung DIN 4140 an haus- und betriebstechnischen Anlagen, an Übergangsflansch, DN 40, Rohrverbindung als Pressverbindung, Mindestabstände DIN 4140 sind nicht eingehalten, in Zentrale, keine ausreichende Konvektion bzw. unzureichender Abstand zu Objekten, Dämmung aus Mineralwolle DIN EN 14303, AS-Qualität und hydrophobiert, als Rohrschale, Dämmschichtdicke 40 mm, Brandverhaltensklasse DIN EN 13501-1 A2 -s1, d0 (nichtbrennbar), Schmelzpunkt größer 1000 Grad C, DIN 4102-17, Wärmeleitfähigkeit 0,035 W/(mK) bei 40 Grad C Mitteltemperatur DIN EN 12667, kaschiert mit Alufolie, Ummantelung aus nichtprofiliertem Blech, Stahl, feuerverzinkt, Überlappungen verschrauben, Arbeitshöhe des Montageortes bis 3,5 m über der Standfläche des hierfür erforderlichen Gerüstes.
Menge: 4,000 St

**1.6.1130 Wärmedämmung Ummantelung Übergangsflansch DN50 Zentrale Mineralwolle Mantel Blech**
Leistung wie vor beschrieben, jedoch an Vorschweißflansch DN 50, Dämmschichtdicke 30 mm
Menge: 8,000 St

**1.6.1140 Wärmedämmung Ummantelung Übergangsflansch DN65 Zentrale Mineralwolle Mantel Blech**
Leistung wie vor beschrieben, jedoch an Vorschweißflansch DN 65, Dämmschichtdicke 40 mm
Menge: 4,000 St

*Hinweis: Kompaktdämmhülse*

**1.6.1150 Kompakt-Dämmhülse 50% Dämmung AD 16mm**
Kompakt-Dämmhülse mit 50 % Dämmung gemäß GEG
zur Dämmung von Heizrohren aus aus nichtrostendem Stahl mit  Pressverbindungen im Fußbodenaufbau,
aus geschlossenzelligem Polyethylenschaum, Faser-Polsterlage aus fest miteinander vernadelten Fasern, zusätzlich verstärkt durch eine reißfeste Gittergewebefolie. Gittergewebe an den Kreuzungspunkten verknotet.
Anwendung mit geeigneter Befestigung - ohne Veränderung der Qualität des Trittschallschutzes des Fußbodenaufbaus.
Geeignet für Mehrschichtverbundrohr.
Lambda Wert 0,035 W/(mK) nach DIN EN 12667 bei 40°C zur Reduzierung der Aufbauhöhe durch geringe Dämmschichtdicke,
Reißfeste Oberfläche um Beschädigungen in der Bauphase vorzubeugen, zur Vermeidung von Körperschallbrücken, Nachweis, dass die Dämmung inkl. Befestigungssystem keine weitere Trittschallschicht benötigt
mit CE-Kennzeichnung nach EN 14313
Baustoffklasse nach DIN 4102-1: B2
Baustoffklasse nach DIN EN 13501-1: EL
dauerhafte Temperaturbeständigkeit DIN EN 14706: -40...90°C
Dämmschichtdicke 10 mm, Rohraußendurchmesser 16 mm
Menge: 680,000 m

**1.6.1160 Kompakt-Dämmhülse 50% Dämmung AD 18mm**
Kompakt-Dämmhülse 50% Dämmung wie vor, jedoch
AD 18mm
Menge: 94,000 m

**1.6.1170 Kompakt-Dämmhülse 50% Dämmung AD 23mm**
Kompakt-Dämmhülse 50% Dämmung wie vor, jedoch
AD 23mm
Menge: 4,000 m

**1.6.1180 Kompakt-Dämmhülse 50% Dämmung AD 35mm**
Kompakt-Dämmhülse 50% Dämmung wie vor, jedoch
AD 35mm, Dämmschichtdicke 15 mm
Menge: 250,000 m

### Bereich 2 Sonstiges

#### Abschnitt 2.1 Wärmeversorgungsanlagen, sonstiges

DIN276_06: 429

**2.1.10 Gerüste und Arbeitsbühnen**
Lieferung, Auf-, Um- und Abbau sowie Vorhaltung von Gerüsten und Arbeitsbühne mit Arbeitsbühnenhöhe bis 4,5 m Standfläche während der gesamten Bauzeit.
Menge: 2,000 St
DIN276_06: 429

*Hinweis: Hinweis zu Kernbohrungen in Kernbohrzonen*
Die ausgewiesenen Kernbohrzonen in den Plänen der Statik sind bindend und müssen in jedem Fall eingehalten werden. Die Lage der Kernbohrzonen ist den Rohbauplänen sowie den Heizungsplänen zu entnehmen.

**2.1.20 Kernbohrung Wand bis D=100mm**
Kernbohrung in Wand/Decke aus Beton oder Mauerwerk,
Bohrdurchmesser bis 100 mm,
Bohrtiefe bis 30 cm,
einschl. Lösen des Bohrkerns aus dem Gefüge und
Lagerung des anfallenden Kerns im Behälter des AN,
Bohrstellenhöhe über der Standebene bis 4,5 m.
Menge: 80,000 St
DIN276-1_08: 429
DIN276_06: 429
DIN276_18: 429

**2.1.30 Kernbohrung Wand D=150mm**
Kernbohrung in Wand/Decke aus Beton oder Mauerwerk,
Bohrdurchmesser über 100 bis 150 mm,
Bohrtiefe bis 25 cm,
einschl. Lösen des Bohrkerns aus dem Gefüge und
Lagerung des anfallenden Kerns im Behälter des AN,
Bohrstellenhöhe über der Standebene bis 4,5 m.
Menge: 10,000 St
DIN276-1_08: 429
DIN276_06: 429
DIN276_18: 429

**2.1.40 Kernbohrung in der Decke aus Beton bis D=100mm**
Kernbohrung in der Decke aus Beton,
Bohrdurchmesser über 50 bis 100 mm,
Bohrtiefe über 15 bis 25 cm,
einschl. Lösen des Bohrkerns aus dem Gefüge und
Lagerung des anfallenden Kerns im Behälter des AN,
Bohrstellenhöhe über der Standebene bis 4 m.
Menge: 170,000 St
DIN276-1_08: 429
DIN276_06: 429
DIN276_18: 429

**2.1.50 Kernbohrung in der Decke aus Beton bis D=150mm**
Kernbohrung in der Decke aus Beton,
Bohrdurchmesser über 100 bis 150 mm,
Bohrtiefe über 15 bis 25 cm,
einschl. Lösen des Bohrkerns aus dem Gefüge und
Lagerung des anfallenden Kerns im Behälter des AN,
Bohrstellenhöhe über der Standebene bis 4 m.
Menge: 22,000 St
DIN276-1_08: 429
DIN276_06: 429
DIN276_18: 429

**2.1.60 Schließen Wand-/Deckenöffnung Beton/Mauerwerk 3cm Ringspalt**
Verschluss von umlaufenden Spaltöffnungen in Wänden und Dcken aus Beton/Mauerwerk; Ringspalt bis 3 cm, Wand-/Deckenstärke bis 20 cm
Menge: 120,000 St
DIN276-1_08: 429
DIN276_06: 429
DIN276_18: 429

**2.1.70 Schließen Wandöffnung Trockenbau 3cm Ringspalt**
Verschluss von umlaufenden Spaltöffnungen in Trockenbauwänden; Ringspalt bis 3 cm, Wandstärke bis 20 cm
Menge: 54,000 St
DIN276-1_08: 429
DIN276_06: 429
DIN276_18: 429

**2.1.80 Brandschutz-Vergußmasse**
Brandschutz- Vergußmasse oder gleichwertiger Baustoff
zum Ausgießen bzw. Schließen von Zwischenräumen und
Fugen von 1 bis 5 cm zwischen Rohrleitungen, Wänden und
Decken, zum Verschließen von Rohrdurchführungen in
Stahlbeton oder Mauerwerkswänden bis 25 cm Dicke.
Komplett liefern und verarbeiten.
Menge: 25,000 kg
DIN276-1_08: 429
DIN276_06: 429
DIN276_18: 429

**2.1.90 Brandschutz-Dichtmasse**
Brandschutz- Dichtmasse aus dauerelastischem Material oder gleichwertiger Baustoff zum Schließen von Zwischenräumen und Fugen von 1 bis 1,5 cm zwischen Rohrleitungen, Wänden und Decken, zum Verschließen von Rohrdurchführungen in
Stahlbeton oder Mauerwerkswänden bis 25 cm Dicke. Aufschäumend ab einer Temperatur von ca. +150°C
Komplett liefern und verarbeiten.
Menge: 12,000 kg
DIN276-1_08: 429
DIN276_06: 429
DIN276_18: 429

**2.1.100 Profilstahlkonstruktion Innenbereich**
Profilstahlkonstruktion als Stütz-, Hänge- und Tragkonstruktion
einschließlich Befestigungsmaterial.
Abrechnung nach Einheitsgewichten.
* Material: " Stahl - feuerverzinkt " ;
* Montagehöhe: " bis 3,50 m über OKFF "
liefern und montieren.
Menge: 800,000 kg
DIN276_06: 429

**2.1.110 Potentialausgleich**
Die gesamte heizungstechnische Anlage ist entsprechend VDE
0100, Teil 410 an den Hauptpotentialausgleich anzuschließen.
Elastische Verbindungen sind mittels Potentialausgleichs -
leitungen aus Kupfer bzw. Edelstahl ( 1 .4301) zu überbrücken.
Menge: 25,000 St
DIN276_06: 429

**2.1.120 Bezeichnungsschilder 52x105mm**
Bezeichnungsschilder 52 x 105 mm
Farbe und Beschriftung nach Wahl des AG,
Beschriftung mehrzeilig,
Schild aus mehrschichtigem Kunststoff, gefräst,
Befestigen durch Schrauben,
Höhe 52 mm, Breite 105 mm.
Menge: 76,000 St
DIN276_06: 429

**2.1.130 Rohrkennzeichnung nach DIN 2403**
Rohrkennzeichnung nach DIN 2403 bestehend
Aus Angabe von:
-Durchflussstoff
-Fließrichtung
Selbstklebender Rohrmarkierer für Heizungs-Trinkwasser- Abwasser und Regenwasserleitungen
Mit folgenden Aufschriften:

-Heizung Vorlauf
-Heizung Rücklauf
Menge: 64,000 St
DIN276 neu: 429
DIN276-1_08: 429
DIN276_06: 429
DIN276_18: 429

**2.1.140 Schaltschema der Heizungsanlage**
Schaltschema der Heizungssanlage (Format A2 ) gerahmt unter Plexiglas in Technikzentrale an Wand aufhängen.
Menge: 1,000 St
DIN276_06: 429

**2.1.150 Mitarbeit bei der Gebäudeautomation**
Mitarbeit bei der Gebäudeautomation:
Zur Kalkulation sind die absehbaren Aufwendungen des AN zu
berücksichtigen, um den Belangen der Gebäudeautomation
gerecht zu werden.
Folgende Leistungen sind hierbei erforderlich:
- Erstellung einer Funktionsbeschreibung in solch detaillierter
Ausführung, dass die MSR- Firma zweifelsfrei die Bestellung
und Programmierung der Steuerungs- und Regelanlage
ausführen kann. Die verschiedensten Betriebsfälle sowie evtl .
Störfallauswirkungen sind hierbei zu berücksichtigen .
- Erstellen und Vervollständigen der RI- Schemen.
- Erstellen der Motorlisten für alle im Leistungsumfang
erforderlichen elektrischen Komponenten mit den Angaben:
Fabrikat / Typ / Normleistungsanschluss / Aderzahl / Querschnitt
/ Stromaufnahme / Motorschutz
- Mitwirkung bei der Platzierung der Feldgeräte.
Messstutzen für Druck und Temperatur sind auf Vorgaben der
MSR- Technik an den entsprechenden Stellen im System
anzubringen. Die eigentliche Montage wird durch das Gewerk
Gebäudeautomation ausgeführt.
Fertige Funktionskomponenten sind in Abstimmung mit der
MSR -Technik vor der Bestellung abzustimmen.
- Mitarbeit bei der Erstellung der gesamten
Funktionsbeschreibung durch aktive Teilnahme an den
entsprechenden Besprechungen
- Übernahme des genehmigten Nummerierungskonzeptes für
alle von der MSR- Technik betroffenen Anlagenkomponenten mit Eintragung dieser Bauteilkennung und Ortskennung in die
Grundrisspläne und die entsprechenden Anlagenschemen .
- Inbetriebnahme, Einregulierung und Optimierung der Anlagen
in Zusammenarbeit mit der Gebäudeautomation.
Menge: 1,000 St
DIN276_06: 429

**2.1.160 Koordinierung mit Versorger Stadtwerke Spremberg**
Koordinierung mit Versorger Stadtwerke Spremberg Besprechung bzw. Abstimmung zu Fernwärmeanschluss und Inbetriebnahme  als Pauschalleistung.
Menge: 1,000 St
DIN276_06: 429
DIN276_18: 429

**2.1.170 Koordination mit Gewerk Lüftung und Elektro**
Baustellenbegeleitende Abstimmung mit Gewerk  Lüftung (über die Koordinationspflicht nach VOB hinausgehend) zur besonderen Themen, z.B. Übergabe Datenblätter, Einstellen von Feldgeräten, Teilnahme an gesonderten Besprechungen (mindestens 10), gemeinsame Einregulierungsarbeiten, gemeinsame Inbetriebnahme der  überwachten Komponenten, etc...
Geschätzter Zeitaufwand: ca. 40 h
Menge: 1,000 St
DIN276-1_08: 499
DIN276-1_08: 492
DIN276_06: 429
DIN276_18: 432

*Hinweis: Hinweis zur Befüllung*
Die nachfolgend beschriebene Befüllung der Heizungsanlage soll nicht aus der netzseitigen Nachspeiseleitung erfolgen. Diese dient ausschließlich zur Nachspeisung des Ergänzungswassers nach Übergabe an den AG. Das für die Erstbefüllung nach den Umbauarbeiten benötigte enthärtete Wasser soll vom AN gestellt oder mittels einer Mietanlage vor Ort aufbereitet werden.
Dafür gelten die Grenzwerte nach VdTÜV 1466.
Die Füllmenge ist nachzuweisen.

**2.1.180 Befüllung der Heizungsanlage**
Befüllung der Heizungsanlage mit entsalztem Wasser,
Leitfähigkeit nach VDI 2035 Blatt 2: bis 100 myS/cm,
einschl. Dosiermittel zur pH-Wert-Anhebung,
Nachweis des zulässigen pH-Wertes im Anlagenwasser im Bereich von 8,2 bis 9,5, 8 bis 12 Wochen nach Inbetriebnahme, einschl. Messprotokoll/Betriebsbuch, nach VDI 2035 Blatt 1; mittels mobiler Anlage, einschl. vollständiges (mehrmaliges) Entlüften der Anlage und Reinigen des Schmutzfängers vor Inbetriebnahme.
Menge: 6,000 m3
DIN276_06: 421

**2.1.190 Wasseranalyse Wärmeversorgungsanlage Probe durch AN**
STLB-Bau 2022-04 049
Wasseranalyse erstellen, zur Verwendung des zur Verfügung stehenden Wassers für die Wärmeversorgungsanlage, Wasserproben entnimmt der AN, die Analyse enthält alle Daten zur Bestimmung von Wasseraufbereitungssystemen.
Menge: 1,000 St
Leistungsbereichkatalog: 049
DIN276-1_08: 421
DIN276_06: 421

**2.1.200 Zusätzliche Dichtheitsprüfung von Rohrleitungen**
Zusätzliche Dichtheitsprüfung von Rohrleitungen, im Gebäude, mit Wasser, Prüfdruck mit 1,3fachem Betriebsüberdruck, Prüfzeit mind. 15 min, einschl. Der hierfür erforderlichen Verschlüsse und Anschlüsse sowie deren Beseitigung nach der Druckprobe:
- Heizleitungen Sekundärseite abschnittsweise je Strang für bis zu 8 Strängen, inkl. Druckprotokolle.
Menge: 6,000 St
DIN276 neu: 429
DIN276-1_08: 429
DIN276_06: 429
DIN276_18: 429

**2.1.210 Anlage nach Dichtheitsprüfung entleeren**
Anlage nach Dichtheitsprüfung entleeren durchspülen,
entschlammen einschl. Reinigen der Schmutzfänger, und
füllen mit aufbereitetem Wasser gemäß Richtlinie VDI 2035 einschl. Lieferung transportabler Nachspeisung, Betriebsstoffe,
sowie Anlage entlüften. in bis zu 6 Abschnitten
Menge: 2,000 St
DIN276 neu: 429
DIN276-1_08: 429
DIN276_06: 429
DIN276_18: 429

**2.1.220 Abschnittsweises entleeren und wiederbefüllen**
Abschnittsweises entleeren und wiederbefüllen von Heizungssträngen bis DN 50, einschließlich ableiten des Heizungswassers und Wiederbefüllung mit aufbereitetem Wasser nach der Richtlinie VDI 2035 mittels transportabler Nachspeisung, Entlüftung der Installation.
In bis zu 6 Abschnitten
Menge: 8,000 St
DIN276 neu: 429
DIN276-1_08: 429
DIN276_06: 429
DIN276_18: 429

**2.1.230 Inbetriebnahme und Funktionsüberprüfung**
Inbetriebnahme und Funktionsüberprüfung der gesamten Anlage sowie einzelner Anlagenteile. Überprüfung und Einstellung aller mechanischen Bauteile und Geräte.
Protokolle sind bei der Abnahme zu übergeben.
Inklusive Einweisung des Bedienpersonals.
Dabei sind folgende Tätigkeiten auszuführen:
- Funktionskontrolle Ventilantriebe
- Sichtkontrolle
- Elektr. Steckverbindungen prüfen
- Einstellungen gemäß Montageanweisung vornehmen
- Drücke und Einstellungen prüfen
- Inbetriebnahme
- Messprotokoll erstellen
- Betreiber einweisen
- Elektrische Anschlüsse prüfen
- Anschluss der Drähte optisch prüfen
- Montage und Position der Fernbedienung und der
Temperaturfühler prüfen
- Parametrierung nach Vorgaben des Betreibers bzw. nach
Anlagenbedürfnissen prüfen und vornehmen
- Inbetriebnahmeprotokoll erstellen.
Menge: 1,000 St
DIN276-1_08: 412
DIN276_06: 429

**2.1.240 Probebetrieb der Anlagen**
Probebetrieb der Heizungsanlage vor der
Abnahme/ Übergabe an den AG, mit provisorischen
Programmen/ Parametern,
einschl. der erforderlichen Instandhaltungsarbeiten .
Ein unterbrechungsfreier Probebetrieb ist 2 Wochen zu
gewährleisten. Tritt eine Störung innerhalb dieser zwei
Wochen auf, läuft die Zeit erneut von vorn.
Menge: 1,000 St
DIN276_06: 429

**2.1.250 Eigenüberwachung der Brandschutzmaßnahmen**
Eigenüberwachung der Brandschutzmaßnahmen

Der Auftragnehmer hat notwendige Brandschutzmaßnahmen in seinen Werkstatt- und Montagepläne mit Bezug zu den jeweiligen Leistungsverzeichnispositionen zu kennzeichnen und mit einer laufenden Nummer zu versehen. Im Rahmen der
Eigenüberwachung der Bauausführung hat der Auftragnehmer alle Brandschutzmaßnahmen einer technischen Prüfung zu unterziehen.
Das Ergebnis der technischen Prüfung im Rahmen der Eigenüberwachung ist zu dokumentieren.
Die Dokumentation wird als Papierexemplar in einem separaten Ordner abgelegt und beinhaltet:
- die Kennzeichnung der Brandschutzmaßnahme vor Ort,
- die Zuordnung der laufenden Nummer der Brandschutzmaßnahme zum Verwendbarkeistnachweis,
- den Verwendbarkeitsnachweis,
- die Übereinstimmungserklärung,
- Foto der fertig montierten Brandschutzmaßnahme.

gilt für alle vor beschriebenen Brandschutzmaßnahmen.
Menge: 1,000 St
DIN276-1_08: 499
DIN276_06: 429
DIN276_18: 499

**2.1.260 Wiederholte Einweisung des Bedienpersonals**
Wiederholte Einweisung des Bedienpersonals
Das Bedienpersonal ist in die Regelung und Steuerung
der Anlagen sowie in die Bedienung der Steuer- und
Regelgeräte einzuweisen. Ebenfalls ist das Personal in
die Dokumentation der Revisionsunterlagen einzuweisen.
Die Einweisung muss sich der Auftragnehmer vom Bauherrn
bzw . dessen Vertreter schriftlich bestätigen lassen .
Geeignetes Einweisungspersonal ist vom AN zur Verfügung
zu stellen. Wenn erforderlich, sind Teileinweisungen
schon während der Bauzeit durchzuführen.
Menge: 1,000 St
DIN276_06: 429

**2.1.270 Wartungsvertrag 4 Jahre**
Wartungsvertrag 4 Jahre
Wartungsvertrag für alle vor beschriebenen technischen
Anlagen im Erweiterungsneubau für den Zeitraum von vier
Jahren.
Service und Wartungsvertrag für vorstehende erforderliche
Wartung und Instandhaltung über einen Zeitraum von vier
Jahren in den gesetzlichen, behördlichen, anlagen- und
herstellerspezifischen Intervallen sowie bei tagaktueller
Reaktionszeit in Stör- und Havariefällen.
Die allgemeine Beschreibung der Leistungen des AN ist
den beigefügten allgemeinen Arbeitskarten des Vertrages zu
entnehmen.
Zusätzlich geforderte detaillierte Beschreibungen der
Leistungen des AN sind dem Vertrag beizufügen
(herstellerspezifische Arbeitskarten).
Nach Auftragserteilung sind kurzfristig folgende Unterlagen abzugeben:
- unterschriebener Wartungsvertrag
- Arbeitskarten gemäß AMEV.
Der Gesamtpreis der Wartung für 4 Jahre fließt in den
Angebotspreis ein.
Eine detaillierte Bestandsliste ist nach Fertigstellung
detailliert pro Einzelanlage dem Bauherren gesondert zu
übergeben.
Kosten pro Jahr : __________________________ (EP)
Kosten für 4 Jahre: _________________________ (GP)
Menge: 1,000 St

#### Abschnitt 2.2 Abnahmen und Dokumente

DIN276_06: 429

**2.2.10 Montageplanung**
Erstellen der Werk- und Montageplanung nach VDI 6026; Die
Erstellung der Werk- und Montageplanung ist derart
vorzunehmen, dass weder die gestalterischen und finanziellen
Zielstellungen des Auftraggebers noch die Schnittstellen zu
anderen Gewerken und/ oder zum Bauwerk dadurch
beeinträchtigt werden.
Für jeden Baustoff und/ oder jedes Bauteil ist der
Verwendbarkeitsnachweis vorzulegen, aus dem hervorgeht,
dass dieses Bauteil und/ oder dieser Baustoff die Anforderungen des Vertrages erfüllt und für den geplanten Einsatz geeignet ist .
Die Werk- und Montageplanung ist in 1-facher Ausfertigung
vorzulegen:
- 1 fach auf Papier, in Ordner geheftet und sortiert
- 1 fach digital auf CD/ DVD
sortiert nach dem Inhaltsverzeichnis des Papierexemplars.
Der Auftraggeber bzw. sein Beauftragter wird das
Papierexemplar prüfen und mit einem Freigabevermerk
versehen an den Auftragnehmer zurückgeben.
Die Freigabe beinhaltet kein Anerkenntnis höherer Vergütungs-
Ansprüche, als im Vertrag vereinbart.
Nicht dem Vertrag entsprechende Bauteile und/ oder
Baustoffe bzw. werden nicht freigegeben.
Die freigegebene Werk- und Montageplanung erhält der
Auftragnehmer zurück.
Er hat die Unterlagen dann auf seine Kosten vollständig
scannen zu lassen.
Die DVD mit den pdf- Dokumenten übergibt er innerhalb von
1 Kalenderwoche nach Erhalt der Freigabe an den Bauherrn
auf CD/DVD sowie in einfacher Ausfertigung auf Papier.
Die Bauausführung darf nur nach diesen freigegebenen
Unterlagen erfolgen.
Diese Position umfasst nur diejenigen Leistungen, die über die
Nebenleistungen nach VOB hinausgehen.
Menge: 1,000 St
DIN276_06: 429

**2.2.20 Dokumentation / Bestandsdokumentation nach VOB**
Erstellung von Revisionsunterlagen nach VOB Teil B/C sowie
nach VDI 6026 zur Prüfung an das Ingenieurbüro übergeben.
Im Vorfeld der Abnahme sind folgende Unterlagen 3-fach
in festen Ordnern für dieses Gewerk vorzulegen:
AUFBAU
1. Deckblatt
2. Inhaltsverzeichnis
3. Errichterbescheinigung
4. Brandschutznachweise (z.B. für Rohrdurchführungen etc.)
5. Abnahmeprotokoll
6. Technische Beschreibung
7. Inbetriebnahmeprotokolle
8. Protokolle zu Dichtheits- und Druckprüfungen sowie
Spülprotokolle
9. Einweisungs- und Übergabeprotokolle sowie Hinweise an
den Betreiber
10. Inspektions- und Wartungsplan entsprechend AMEV
Wartung
11. Herstellerunterlagen (vollständige Dokumentation der
eingesetzten Materialien. Für alle verwendeten Bauteile ist ein
Liefer- bzw. Quellennachweis zu führen. In tabellarischer Form
sind für alle Baueile die Bezeichnung, der Hersteller und der
Lieferant zu benennen.)
12. Bestands- und Revisionszeichnungen,
13. Wartungsanweisung für alle Bauteile Checkliste der zu
wartenden Teile einzelner Anlagen mit Zeitangabe der
Wartungsintervalle in Form einer vollständigen Betriebs-,
Wartungs- und Bedienungsanleitung entspr. EN 12177 mit
Auflistung des Bauteils und Beschreibung der Tätigkeit, die aus
Gründen des Verschleißes oder funktionsrelevanter
Eigenschaften einer Wartung unterliegen.

Der Wartungsanleitung mit Angaben
- der erforderlichen Wartungsarbeiten und der notwendigen
Hilfsstoffe
- über den erforderlichen Austausch von Bauteilen,
- über eingestellte Grenzwerte.
1 Satz Ersatzteillisten mit Gerätebeschreibungen
Vom AN sind Bestandspläne anzufertigen als
Papierzeichnungen, 3fach, farbig angelegt,
gefaltet im geeigneten Format.
Die Pläne sind dem AG vor der Abnahme zu übergeben.
1 Satz Grundrisse M 1:100 der Ausführungspläne als
Revisionspläne
1 Satz Kopien aller Prüfungsbescheinigungen.
1 Satz Protokolle der Inbetriebnahmen, der Messungen
und Einweisungen des Bedienpersonals
Weiterhin ist eine CD mit den Revisionsplänen sowie allen
o.g. Unterlagen als Datei im dwg-Format sowie als PDF
anzufertigen und zu übergeben.
Revisionspläne auf der Basis der vom Auftraggeber bzw.
dessen Vertreter auf Datenträger/Schnittstelle zur Verfügung
gestellten Ausführungspläne des Planers.
Menge: 1,000 St
DIN276-1_08: 439
DIN276_06: 429

#### Abschnitt 2.3 Baustelleneinrichtung

DIN276_06: 429

**2.3.10 Unterkunftscontainer aufstellen/räumen/vorhalten**
Unterkunftscontainer, aufstellen und räumen, über die gesamte Bauzeit vorhalten, als Einzelcontainer, Standplatz auf vorbereiteter BE-Fläche.
Menge: 1,000 St
DIN276_06: 429

**2.3.20 Umsetzen Unterkunftscontainer**
Umsetzen Unterkunftscontainer
während der Bauzeit
Menge: 1,000 St
DIN276-1_08: 499
DIN276_18: 432

#### Abschnitt 2.4 Bauheizung

*Hinweis: Winterbauheizung - Lufterhitzer*

**2.4.10 Umlufterhitzer für Wandmontage**
Umlufterhitzer
für Wandmontage, mit Aufhängelaschen, mit Gehäuse, komplett
mit Motorschutzkorb nach DIN EN 294 und montierter
Luftlenkjalousie, einreihig.
Zweitouriger Drehstrom-Axial-Ventilator, Außenläufer-Motor, 400 V, 50 Hz, Schutzart IP 54.
Elektrische Ausführung nach VDE, Wärmeklasse F.
Motorvollschutz durch eingebaute Thermokontakte, mit außen
angebrachtem Klemmenkasten. Wärmetauscher aus Kupfer-
Rundrohren mit Aluminiumlamellen. Sammler und Verteiler aus
Stahl, geeignet für PWW/PHW bis 90 Grad C und 10 bar
Dauerbetriebsdruck.
Technische Daten:
-----------------
Heizmedium: Fernwärmewasser
Vorlauftemperatur: 60 °C
Rücklauftemperatur: 40 GradC
Lufteintrittstemp: + 10 GradC
Schaltstufe 2 1 .
Luftvolumenstrom ca. 2000 - 4000 m3/h
Wärmeleistung ca. 13 - 17 kW
Luftaustrittstemp. ca. 30- 35 GradC
Die Komponenten sind dem AG nach dem Rückbau zu übergeben.
Menge: 12,000 St
DIN276_06: 423

**2.4.20 Lufterhitzer Absperrset Durchgangsausführung 1 1/2"**
Lufterhitzer-Absperrset
bestehend aus 2 Verschraubungen, 2 Kugelhähnen mit zwei
seitlichen Anschlüssen 1/2" IG, für Thermometer und Stopfen
Entlüftungsautomat und Entleerungshahn.
Durchgangsausführung 1 1/2"
Die Komponenten sind dem AG nach dem Rückbau zu übergeben.
Menge: 12,000 St
DIN276-1_08: 499
DIN276_06: 423

**2.4.30 Reparaturschalter, montiert**
Reparaturschalter, montiert
für vor genannten Lufterhitzer
Die Komponenten sind dem AG nach dem Rückbau zu übergeben.
Menge: 12,000 St
DIN276-1_08: 499
DIN276_06: 423

**2.4.40 Elektrischer Anschluss für Umlufterhitzer herstellen**
Elektrischer Anschluss für Umlufterhitzer herstellen
Elektrischer Anschluss für die vorher genannenten Umlufterhitzer
an der Baustromverteilung im gleichen Geschoss herstellen inkl.
Klemmen und Stecker und einer Leitungslänge bis 20 m.
Menge: 12,000 St
DIN276-1_08: 499
DIN276_06: 423

**2.4.50 Profilstahlkonstruktion**
Profilstahlkonstruktion
als Stütz- und Tragkonstruktion einschl. Befestigungsmaterial,
korrosionsgeschützt, als Sonderkonstruktion in Absprache mit
dem Statiker und mit dem Gewerk Stahlbau unter Beachtung
baustatischer Zwänge am vorhandenen Bauwerk,
Abrechnung nach Einheitsgewichten.
Menge: 350,000 kg
DIN276-1_08: 499
DIN276_06: 429

*Hinweis: Winterbauheizung - Rohrleitung und Kugelhahn*

**2.4.60 Rohr Mehrschichtverbundwerkstoff DN 25**
Rohrleitung aus Mehrschichtverbundwerkstoff (PE, Aluminium,
PE) DIN 16836, für Wasser, DN 25, sauerstoffdicht, max.
Betriebstemperatur 95 Grad C, max. Betriebsüberdruck 2,5 bar,
inkl. Form- und Verbindungsstücke inkl. Befestigung, Verlegung
in Gebäuden.
Menge: 210,000 m
DIN276-1_08: 499
DIN276_06: 422

**2.4.70 Rohr Mehrschichtverbundwerkstoff DN 40**
Rohrleitung aus Mehrschichtverbundwerkstoff (PE, Aluminium,
PE) DIN 16836, für Wasser, DN 40, sauerstoffdicht, max.
Betriebstemperatur 95 Grad C, max. Betriebsüberdruck 2,5 bar,
inkl. Form- und Verbindungsstücke inkl. Befestigung, Verlegung
in Gebäuden.
Menge: 80,000 m
DIN276-1_08: 499
DIN276_06: 422

**2.4.80 Rohr Mehrschichtverbundwerkstoff DN 50**
Rohrleitung aus Mehrschichtverbundwerkstoff (PE, Aluminium,
PE) DIN 16836, für Wasser, DN 50, sauerstoffdicht, max.
Betriebstemperatur 95 Grad C, max. Betriebsüberdruck 2,5 bar,
inkl. Form- und Verbindungsstücke inkl. Befestigung, Verlegung
in Gebäuden.
Menge: 20,000 m
DIN276-1_08: 499
DIN276_06: 422

**2.4.90 Übergang Mehrschichtverbundwerkstoff DN 50**
Übergang zum Pressen aus Mehrschichtverbundwerkstoff (PE,
Aluminium, PE) DIN 16836, für Wasser, DN 50, sauerstoffdicht,
max. Betriebstemperatur 95 Grad C, max. Betriebsüberdruck 2,5 bar, Verlegung in Gebäuden.
Menge: 6,000 St
DIN276-1_08: 499
DIN276_06: 422

**2.4.100 Kugelhahn Messing PN6 DN25**
Kugelhahn, für Wasser, max. Betriebstemperatur bis 120 Grad C,
Durchgangsform, mit Pressverbindung, Gehäuse aus Messing,
PN 6, DN 25.
Menge: 32,000 St
DIN276-1_08: 499
DIN276_06: 422

**2.4.110 Kugelhahn, wie vor, jedoch DN 32**
Kugelhahn Entleerung, wie vor, jed. DN 32
Menge: 8,000 St
DIN276-1_08: 499
DIN276_06: 422

**2.4.120 Kugelhahn, wie vor, jedoch DN 50**
Kugelhahn Entleerung, wie vor, jed. DN 50
Menge: 4,000 St
DIN276-1_08: 499
DIN276_06: 422

**2.4.130 Anschluss an bestehende Rohrleitung herstellen**
Anschluss an bestehende Rohrleitung herstellen
Im Untergeschoss ist der Anschluss an die bestehende
Anbindung an das Bestandgebäude herzustellen. Die
Rohrleitung besteht aus schwarzen Gewinderohr DN 50. Ein
Abgang für die Winterbauheizung ist vorgesehen.
Menge: 8,000 St
DIN276-1_08: 499
DIN276_06: 422

*Hinweis: Winterbauheizung - Dienstleitungen*

**2.4.140 Betreiben/Überwachen der Anlage**
Betreiben und Überwachen der bestehenden Heizungsanlage im
Gebäude als Winterbauheizung auf Anweisung des Bauherrn
bzw. dem mit der Bauüberwachung Beauftragten.
Wahrscheinlicher Zeitraum der Überwachung 150 Tage einschließlich
Wochenenden und Feiertagen,
Der Auftragnehmer hat sicherzustellen, dass eine Raumtemperatur
von 15 °C, im Gebäude nicht überschritten und eine Temperatur
von 5°C im Gebäude nicht unterschritten wird.
Der AN benennt einen für die Überwachung und Betreibung der
Anlage Verantwortlichen und ermöglicht die telefonische Erreichbarkeit
während des Überwachungszeitraums.
Die Überwachung der Anlage ist in dem Überwachungsprotokoll
zu dokumentieren.
Störungen beim Betreiben der Anlage hat der AN unverzüglich
dem AG zu melden und innerhalb eines Zeitraums von 6 h nach
Anweisung durch den AG zu beheben.
Die Abrechnung der Leistung Betreiben und Überwachung erfolgt
nach den der Bauleitung übergebenen und ausgefüllten
Überwachungsprotokolle.
Diese Protokolle sind spätestens nach 10 AT dem Bauherren
bzw. dem mit der Bauüberwachung Beauftragten im Original zu
übergeben.
Menge: 150,000 Tag
DIN276-1_08: 499
DIN276_06: 429

**2.4.150 Umsetzen von Lufterhitzer**
Umsetzen von Lufterhitzer
Teilnetz absperren und entleeren, Lufterhitzer im Gebäude
umsetzten, Rohrleitung wieder anschließen, Anlage befüllen und
entlüften, Anlage wieder in Betrieb nehmen.
Menge: 6,000 St
DIN276-1_08: 499
DIN276_06: 429

**2.4.160 Kernbohrungen D = 50 - 100 mm**
Bohrungen durch Decken und Wände, bis 30 cm Stärke, aus
Mauerwerk und Stahlbeton komplett liefern und ausführen,
einschließlich Vorhaltung aller erforderlichen Gerätschaften,
Wasserschutz und Entfernung des Bauschutts.
Der Bohrkern ist zu entsorgen; über die Entsorung ist ein
Nachweis vorzulegen. Das anfallende Kühlwasser ist
aufzufangen und zu entsorgen. Abdecken von Bauteilen,
Schützen von fertigen Bauteilen sowie Abtransport der Geräte
nach den Arbeiten.
inkl. Umsetzen des Kernbohrgeräts im Gebäude
Erstellung der Unterlagen zur Einreichung beim Statiker.
Menge: 4,000 St
DIN276-1_08: 499
DIN276_06: 429

**2.4.170 Rückbau der Winterbauheizung**
*** Pauschalposition
Rückbau der Winterbauheizung
Die gesamte Winterbauheizung ist in 3 Abschnitten wieder
zurück zu bauen. Die Anlagenteile gehen in den Besitz des
Auftragnehmers über.
Menge: 1,000 psch
DIN276-1_08: 499
DIN276_06: 429
